# Elmshorn KITA Raa-Besenbek
Angebotsaufforderung (GAEB DA XML 3.2, DA83)
Projekt: 980
Währung: EUR
Vergabeart: Offenes Verfahren
Erstellt mit: GXML Toolbox V3.3 R20220330, ORCA AVA 25.0.5 - Professional Edition 25.00.05, 27.08.2026

## Allgemeine Vorbemerkungen
1 Ansprechpartner und Projektbeteiligte
Auftraggeber
Stadt Elmshorn
Der Oberbürgermeister
Schulstraße 15 - 17
25335 Elmshorn
vertreten durch
IGH Ingenieurgesellschaft Haartje mbH
Kieler Straße 303 a
22525 Hamburg
Tel. (040) 53 00 33 5-90
Email: kita@igh-haartje.de

Sicherheits- und Gesundheitskoordination gemäß BaustellV
Ingenieurbüro für Arbeitssicherheit und Gesundheitsschutz

noch nicht benannt

2 Normen und Vorschriften
Der AN hat alle gültigen Normen und Vorschriften einzuhalten, soweit diese für die Baudurchführung gelten; soweit EN-Normen vorliegen, sind diese unter Berücksichtigung der nationalen Anhänge für Deutschland zugrunde zu legen.

3 Baulärm / Erschütterungen
Die Arbeitszeit richtet sich nach den behördlichen Vorschriften. Zur Erfüllung der Zwischen- und Endtermine ist es dem Bieter freigestellt, die Arbeiten auf der Baustelle im Zweischichtbetrieb bzw.
durch Verlängerung der Arbeitszeiten innerhalb der gesetzlichen Bestimmungen durchzuführen. Die Mehrkosten dafür sind auf die Einheitspreise umzulegen und werden nicht gesondert vergütet.
Die Arbeitszeiten sind so zu gestalten, dass der gesetzliche Ruheanspruch gewährleistet werden kann.
Die reguläre Arbeitszeit ist für den Zeitraum 7.00 bis 20.00 Uhr zu planen, Arbeitszeiten, die außerhalb der Vorgabe liegen, sind vor Baubeginn mit dem AG abzustimmen, ein genereller Anspruch auf eine
Erweiterung des vorgegebenen Zeitraums besteht jedoch nicht.

Der AN hat dafür zu sorgen, dass alle Geräusche verhindert werden, die vermeidbar sind. Er muss ferner Vorkehrungen treffen, die Ausbreitung unvermeidbarer Geräusche auf ein Mindestmaß beschränken.
Bei dem Bauvorhaben sind Maschinen einzusetzen, die der aktuellen Verordnung zur Durchführung des Bundes-Immissionsschutzgesetzes (Baumaschinenlärm-VO) entsprechen. Die TA-Baulärm ist zu beachten.

4 Sicherheit auf der Baustelle und Baustellenbewachung
Bewachung und Verwahrung der Baustelleneinrichtungen und Anlagen des AN und seiner Erfüllungsgehilfen, auch während der Arbeitsruhe, obliegen dem AN. Der Auftraggeber ist dafür nicht verantwortlich, auch wenn sich diese Gegenstände auf seinem Grundstück befinden.

6 Schutz der Baustelle und der Leistungen
Der AN hat alle Maßnahmen zum Schutz seiner Leistungen bis zur Abnahme, auch gegen Winterschäden, Tages- und Schichtenwasser (z. B. Regenentwässerung der Bauteile, Ableitung von Oberflächenwasser und Ableitung von Schmutzwasser während der Bauzeit) und sonstige Witterungseinflüsse, rechtzeitig zu treffen und vorzuhalten; Für Schäden haftet der AN. Schnee, Eis und Verschmutzungen hat der AN zu beseitigen.

7 Bautagebuch
Der AN hat täglich ein Bautagebuch zu führen. Das Bautagebuch ist über alle beauftragten Leistungen in Papierform (einschließlich der Tages- und Wochenberichte der Nachunternehmer) und als elektronische Datei wöchentlich vorzulegen.
Sämtliche wichtigen Vorgänge auf der Baustelle sind vom AN eigenverantwortlich in Bautagesberichten zu erfassen. Inhalt dieser Berichte sind mindestens die ausgeführten Leistungen, die eingesetzten Arbeitskräfte, die Witterung, besondere Vorkommnisse, Anlieferungen, Besuche und Abnahmen von Fachplanern, Vermessern, Prüfstatikern usw. Die Eintragungen im Bautagebuch erfolgen ausschließlich zu Dokumentationszwecken des Bauablaufs und ersetzen nicht eine vertragsgerechte Anzeige, Darlegung, Mitteilung oder Erklärung gegenüber dem Auftraggeber, auch wenn das Bautagebuch die entsprechenden Angaben enthält.
Die Bautagesberichte sind durch eine Fotodokumentation zu ergänzen (mindestens 20 aussagekräftige Fotos je Woche). Die Vorlage der Fotodokumentation erfolgt in digitaler Form, z.B. per Email, Server-upload oder anderem festzulegenden Weg. Sie wird über die Gesamtdauer der Bauzeit vom AN fortgeschrieben. Alle Kosten hierfür hat der AN zu übernehmen.

8 Wöchentliche Besprechungen
Es findet wöchentlich mindestens ein Besprechungstermin mit dem Bauherrn und / oder dessen Projektleitung, Bauleitung sowie Fachgutachtern statt, an dem die Bauleiter sowie sämtliche eventuell vom jeweiligen Auftragnehmer eingesetzte Fachbauleiter teilnehmen müssen. Diese Besprechungstermine werden von der Bauüberwachung des Auftraggebers in Form von Besprechungsprotokollen dokumentiert.
Anordnungen bzw. Beschlüsse durch den Auftraggeber in der Baubesprechung sind bindend. Der Auftraggeber wird den protokollierten Beschlüssen, sofern diese durch den Protokollführer nicht richtig wiedergegeben, sind bis zur nächsten Baubesprechung schriftlich widersprechen. Es wird davon ausgegangen, dass die protokollierten Anordnungen und Festlegungen kostenneutral im Sinne des geschuldeten Werkes durch den Auftragnehmer ausgeführt werden, sofern dieser nicht widerspricht.
Sofern der Auftragnehmer nicht im Rahmen der Baubesprechung Mehrkosten derartiger Anordnungen und Festlegungen anmeldet, ist dies jedoch rechtzeitig vor der Bauausführung schriftlich unter Nennung der aus Sicht des Auftragnehmers kostenneutralen Ausführung entsprechend nachzuholen und die Entscheidung des Auftraggebers entsprechend den vereinbarten Fristen abzuwarten.

9 Toleranzen
Alle Leistungen dieser Ausschreibung sind mit größter Genauigkeit und Sorgfalt herzustellen; Für alle Leistungen gelten die Standardtoleranzen der DIN 18202, wenn nicht in den Leistungsbeschreibungen geringere Toleranzen bzw. erhöhte Anforderungen vorgeschrieben werden.
Zu erwartende Durchbiegungen und Verformungen hat der AN im Hinblick auf Ausbauleistungen zu berücksichtigen, mit der Folge, dass im Endzustand alle vertragsgemäßen Zustände erreicht werden.

10 Bauablaufterminplan des AN / Personelle Besetzung
Der AN ist verpflichtet, einen detaillierten Bauablaufterminplan (Sollterminplan) durch differenzierte Darstellung der einzelnen Arbeitsabläufe innerhalb seiner Gewerke und für alle von ihm beauftragten Nachunternehmer zu erstellen. Sofern der Bauablauf nach Bauabschnitten unterteilt ist, ist die Darstellung entsprechend zu unterteilen.

Die Rohfassung im Sinne eines Rahmenterminplanes, aus dem jedoch mindestens die Struktur hervorgeht, ist dem Auftraggeber spätestens 2 Wochen nach Auftragserteilung zu übergebenund regelmäßig dem Bauablauf folgend fortzuschreiben.

11 Einschränkungen
Für den Zeitraum der Bauausführung sind weitere Gewerke aus dem Bereich Rohbau / Hochbau, Sielbau vor Ort tätig
Bestandsbäume, sofern vorhanden, sind entsprechend der gültigen Vorschriften (DIN 18920, RAS-LP4 und ZTV Baumpflege) zu schützen. Sofern Erdarbeiten im Bereich der Kronentraufe von Bestandsbäumen stattfinden, so sind diese durch einen qualifizierten Baumgutachter zu begleiten, d. h. dieser wird durch
den AN bestellt und ist bei Durchführung der Arbeiten vor Ort anwesend. Erdarbeiten im Traufbereich von Bäumen sind zudem grundsätzlich in Handarbeit auszuführen. Entsprechende Arbeiten sowie der beauftragte Baumgutachter sind vor Ausführung der Arbeiten durch den Auftragnehmer mit der
Bauleitung abzustimmen.
Die aus den vorgenannten Reglementierungen abzuleitenden Behinderungen für den Baubetrieb sind entsprechend zu berücksichtigen und sowohl in der Angebotskalkulation einzubeziehen als auch in der Baustellenplanung zu berücksichtigen!

12 Koordinations- und Leistungspflichten des AN
Sofern durch einen Prüfingenieur Planunterlagen des Auftraggebers geprüft und freigegeben werden müssen, koordiniert der AN die Reihenfolge der Prüfungen direkt mit dem Prüfingenieur unter Berücksichtigung der Terminplanung und der mit dem Prüfingenieur abgestimmten Prüffristen.

13 Herstellen, Liefern, Einbauen
Sofern in den Leistungspositionen die Vorgänge "Herstellen", "Errichten", "Liefern" und "Einbauen" nicht gesondert beschrieben sind, gelten diese Vorgänge unter Zugrundelegung der allgemein anerkannten Regeln der Technik, der gesetzlichen und behördlichen Bestimmungen und Ausführungsbestimmungen nach den DIN-Normen der ATV/VOB in der jeweils gültigen Fassung, Teil C, als beschrieben.
Dies sind zum Beispiel:
- Lieferung einschl. Transportkosten bis zum Einbauort
- Herstellung eines betriebs-, funktions- und abnahmefähigen
Zustandes.
Dies gilt auch für Nachlieferungen.

14 Grundlageninformationen
Der Ausschreibung liegen  Informationen und Gutachten zu Grunde:
siehe Anlagenverzeichnis zu den Ausschreibungsuntelagen
Die nachträgliche Anmeldung von Mehrkosten auf Basis fehlender Kenntnis der Gutachteninhalte wird nicht akzeptiert!

16 Planunterlagen:
Der Auftragnehmer erhält nach Auftragserteilung zwei Sätze Ausführungspläne in Papierform. Mehrforderungen sind gegen Kostenerstattung zu erhalten. Einzukalkulieren in das Angebot sind eigene Kopierkosten, auch für Index-Pläne. Subunternehmer des AN´s erhalten die Plandateien oder Papierpläne durch den AN.

Schal- und Bewehrungspläne, Statikpläne u. Ä. werden nur per E-Mail oder Datenträger im PDF-Format zum Zwecke der Ausführung der vertraglich vereinbarten Leistungen an den AN übergeben. Dies betrifft auch die Planindizes. Die Ausfertigungen als Plots oder Papierpausen sind durch den AN direkt
bei einem Kopierservice zu beauftragen oder eigenständig zu erstellen. Subunternehmer des AN´s erhalten die Plandateien oder Papierpläne durch den AN.

17 Sonstiges
Während der Ausführung der Bauarbeiten ist der Auftragnehmer für die Verkehrssicherheit im Baustellenbereich und den angrenzend-beeinflussten Bereichen eigenverantwortlich zuständig.
Die frühzeitige Terminkoordination mit den zuständigen Trägern öffentlicher Belange ist unabdingbar und obliegt der allgemeinen Verantwortung des Auftragnehmers. Die behördlichen Vorschriften zur Absicherung der Baustelle und zur Verhinderung von Verschmutzungen der Verkehrswege sind zu beachten und einzuhalten.
Die Baustelleneinrichtung inklusive aller Fahrtwege und Lagerflächen ist durch den Auftragnehmer im Vorfeld des Baubeginns zeichnerisch darzustellen und mit der Bauleitung abzustimmen.
Vorabstimmungen zur Baustellenzufahrt und zum zu erwartenden Baustellenbetrieb sind mit dem Ordnungsamt und der Polizei durch den Auftragnehmer eigenverantwortlich zu organisieren und durchzuführen.
Die Herrichtung aller Fahrwege und Lagerflächen innerhalb der Baustelle ist vom Auftragnehmer auf eigene Kosten herzustellen. Fahrwege, Lagerflächen auf dem Baugelände können nur in beschränktem Umfang zur Verfügung gestellt werden. Bereits fertiggestellte Teilflächen scheiden ohne
Ausnahme als Lagerflächen aus!
Tagesunterkünfte und verschlossene Lagerräume werden dem Auftragnehmer nicht zur Verfügung gestellt und sind von ihm selbst zu errichten. Übernachtungsunterkünfte sind nicht zulässig!
Benutzbare Wasser- und Energie-Anschlüsse sind eigenverantwortlich durch den Auftragnehmer zu organisieren und auf seine Kosten in Absprache mit der Stadt Elmshorn herzustellen, zu unterhalten und zurückzubauen.

## Allgemeine Baubeschreibung:
Ausgangsituation
Die Stadt Elmshorn und die Gemeinde Raa-Besenbek planen die Errichtung eine gemeinsamen Kindertagesstätte für Kinder unterschiedlicher Altersstufen. Die Errichtung soll auf einem Teilgrundstück der Flur 379/33 der Gemarkung Raa-Besenbek errichtet werden.
Der Neubau der KITA erfolgt auf einem ca. 5.530 m2 großen Grundstück, das sich in eine Erschließungsfläche von ca. 1.840 m2, eine Gebäudefläche von ca. 1.370 m2 sowie eine Außenspielfläche von ca. 1.390 m2 unterteilt.

Erschließung / Parkplätze (öffentlich)
Die Erschließung des KITA-Grundstücks erfolgt über die Straße Besenbek. Die Zufahrt zur Stellplatzanlage erfolgt im nordwestlichen, die Ausfahrt im östlichen Bereich des Grundstückes.
Auf der Stellplatzanlage selbst ist eine Einbahnstraßenregelegung geplant. Die Stellplatzanlage wurde auf insgesamt 21 Stellplätze für Besuchende und Mitarbeitende sowie 20 Fahrradstellplätze mit Anlehnbügeln ausgelegt. Ergänzend dazu sind E-Ladestationen für PKWs vorgesehen
Die Fahrgasse und Rückstoßfläche der Stellplätze sind in asphaltbauweise, die Stellflächen mit einen einem Rasenfugenpflaster und die Erschließungswege mit einen Betonsteinpflaster geplant.
Die Feuerwehrzufahrt und Aufstellfläche befindet sich direkt vor dem Haupteingang der Kita. Der Vorplatz vor dem Haupteingang dient zusätzlich zur Anlieferung und Wendemöglichkeit für Küche und sonstige Dienstleister.

Spiel- und Aufenthaltsbereiche
Ein zentraler Bestandteil der Außenanlagen ist die e Spielwiese mit Rasen- und Blühflächen, die den Kindern vielfältige Möglichkeiten für freies Spiel bietet. Ergänzend dazu sind verschiedene Spielgeräte wie eine Kletteranlage, Schaukeln, ein Drehtisch, eine Federwippe sowie ein Wasser- und Sandspielbereich vorgesehen. Die Bereiche um die Spielgeräte sind mit Fallschutzkies, Spielsand oder Holzhackschnitzeln ausgestattet.
Es gibt für die Kinder unter drei Jahren(U3) und die Kinder über drei Jahren (Ü3) separate Spielbereiche. In dem U3 Bereich ibefindet sich eine Kletterkombination mit einem kleinen Spielhaus und einer Rutsche. Im Sandspielbereich werden die Kinder durch ein Sonnensegel vor zu starker Sonneneinstrahlung geschützt.  Im Spielbereich für die Ü3 Kinder gibt es einen großen Kletterturm mit Rutsche und Kletternetzen, sowie eine 4er Wippe und einen Drehtisch.
Die Sandspielbereiche werden in Teilbereichen mit Robinienstämmen eingefasst.
Die mittlere Insel soll von beiden Altersgruppen genutzt werden, hier befindet sich das Wasserspiel. Mitten auf der Wiese soll eine Schaukel mit drei Schaukelsitzen aufgebaut werden.

Möblierung / Objektausstattungen
Das gesamte Außenspielgelände wird mit einem 2,00m hohen Drahtgitterzaun aus feuerverzinktem Stahl eingefasst. Nord-westlich des Haupteinganges sind 2 abschließbare Unterstände mit Gründach und Holzverkleidung geplant, in denen Bollerwagen, Kinderwagen, Fahrräder und KITA-Busse wettergeschützt geparkt werden können.
Die Verkehrsflächen und Erschließungswege sowie die gebäudenahen Bereichen werden über Mastaufsatzleuchten verkehrssicher ausgeleuchtet.

Pflanzflächen / Bäume
Das Außengelände und die Stellplatzanlage wir in den Randbereichen umlaufend mit einer Pflanzung aus standortgerechten Gehölzen und Stauden hergestellt. Zusätzlich erfolgt die Pflanzung von Bäumen und Solitärsträuchern. Zur Sicherstellung der Anwachsgarantie im Rahmen der Gewährleistung sind Fertigstellungspflegen, d.h. wässern, düngen etc. Bestandteil der Ausschreibung
Die an die Platzflächen im Außengelände anschließenden Flächen werden Gebrauchsrasenflächen für freie Bespielung vorgesehen.

Entwässerung
Die gesamten Flächen des KITA-Grundstücks sollen über offene Regenwassermulden entwässern. Die Planung hierfür ist durch das Büro SBI Beratende Ingenieure aus Hamburg erfolgt
Die Planung beinhaltet eine Rasenmulde, die begeleitend zu den Verkehrsflächen verläuft und das Regenwasser von den Stellplätzen und der Straße auffängt und versickern lässt.
Auf dem KITA-Grundstück befindet sich an der westlichen Grundstücksgrenze eine größere Regenwassermulde, die aus Sicherheitsgründen mit einem Zaun eingefasst wird. Das Oberflächengefälle der Außenflächen wird in Richtung der Regenwassermulde geführt, so dass das Oberflächenwasser dort eingeleitet werden kann. Zusätzlich wird das Dachflächen- und Fassadenwasser vom Hochbau über Fassadenrinnen und Stegrostrinnen ebenfalls in die Mulden eingeleitet.
Die in dieser Ausschreibung enthaltenen Arbeiten sollen zügig und ohne Unterbrechung ausgeführt werden.

0.1 Angaben zur Baustelle nach DIN 18299
Bauvorhaben
Neubau KITA-Raa-Besebek
Hier: Landschaftsbauarbeiten

01.1 Lage der Baustelle und Umgebungsbedingungen Zufahrtsmöglichkeiten und Beschaffenheit der Zufahrt sowie etwaige Einschränkungen bei ihrer Benutzung:
Die Zufahrt zur Baustelle erfolgt von der Straße Besenbek aus kommend ins Baufeld.

01.2 Art und Lage der baulichen Anlagen:
Landschaftsbauarbeiten

01.3 Verkehrsverhältnisse auf der Baustelle, insbesondere Verkehrsbeschränkungen:
Das gesamte Baufeld ist aktuell eine Grünlandfläche, die landwirtschaftlich genutzt wurde
Transportweg innerhalb der Baustelle: bis 200 m
Das Baufeld ist zum Baubeginn der Landschaftsbauarbeiten umlaufend mit Bauzäunen durch Vorgewerke gesichert. Die Bauzäune werden bis zum Abschluß der Baumaßnahme stehen bleiben und sind in Teilbereichen je nach Baufortschritt der Aussenanlagen umzusetzen.
Die Landschaftsbauarbeiten sind in 2 zeitlich voneinander getrennten Bauphasen auszuführen.

Phase 1:
Ende Oktober 2026 - Mitte Februar 2027
Erdarbeiten, Rasenmulden Unterbau Parkplätze und Zufahrtstraße ohne Deckschichten
Zustandsfeststellung, damit die Flächen in der Bauphase durch andere Gewerke als Lagerflächen bzw. Parkraum genutzt werden können

Phase 2:
September 2027 - März 2028
Rest Aussenanlagen incl. Pflanzung

In der Kalkulation des Einheitspreises ist durch den Bieter zu berücksichtigen, dass die Bauausführung der Aussenanlagen in 2 Phasen mit einer zeitlichen Unterbrechung erfolgt.

Eine gesonderte Vergütung für eine zweite Baustelleneinrichtung oder Räumung erfolgt nicht.

01.4 Für den Verkehr freizuhaltende Flächen:
Zu- und Ausfahrten, Verkehrsfreiheit für Anwohner/Anlieger ist zu gewährleisten.
Weiter muss während des Bauablaufes gewährleistet sein, dass der öffentliche Straßenraum ständig gereinigt ist, so dass die Forderungen der STVO und der Stadt Elmshorn nach einem sauberen, verkehrsgerechten Zustand derselben stets gewährleistet und sichergestellt sind und von der Bevölkerung uneingeschränkt genutzt werden können. Auch hierfür erfolgt keine gesonderte Vergütung.
Die Kosten für diese Leistung sind in den Einheitspreisen zu berücksichtigen und mit einzukalkulieren.

01.5 Lage, Art, Anschlusswert und Bedingungen für das Überlassen von Anschlüssen für Wasser, Energie und Abwasser:
Wasser und Energie sind vom Auftragnehmer zu liefern, die Kosten sind in die entsprechenden Positionen
einzukalkulieren. Anschlüsse werden vom Auftraggeber nicht gestellt und vorgehalten.
01.6 Lage und Ausmaß der dem Auftragnehmer für die Ausführung seiner Leistungen zur Benutzung oder Mitbenutzung überlassenen Flächen, Räume:
Lagerflächen werden in Abstimmung mit der Bauleitung vom AG nur innerhalb des Baufeldes gestellt.
Für die Sicherung der gelagerten Stoffe ist der Auftragnehmer allein verantwortlich.
Im Bereich des Bauvorhabens stehen gemäß den örtlichen Gegebenheiten und des jeweiligen Baustandes Lagerflächen nur innerhalb des Baufeldes zur Verfügung. Sofern diese Lagerflächen aus Sicht des Auftragnehmers nicht ausreichen sollten, hat der Auftragnehmer selbst / eigenständig für zusätzliche Lagerflächen zu sorgen. Dies gilt auch für Flächen, die der Auftragnehmer für das Mischen von Erdbaustoffen und Substraten benötigt.
Eine gesonderte Vergütung für zusätzliche Lagerflächen oder daraus resultierende zusätzliche Transportkosten erfolgt nicht.
Für die Sicherung der gelagerten Stoffe ist der Auftragnehmer ebenfalls allein verantwortlich.
01.7 Bodenverhältnisse, Baugrund und seine Tragfähigkeit; Ergebnisse von Bodenuntersuchungen:
Prüfbericht Geologisches Büro Thomas Voß  Nr. 23 / 133 vom vom 30.08.2023 sowie ergänzende Bodenanlayse. Die Baugrundgutachten sind Bestandteil der Ausschreibung.

01.8 Hydrologische Werte von Grundwasser und Gewässern; Art, Lage, Abfluss, Abflussvermögen und Hochwasserverhältnisse von Vorflutern; Ergebnisse von Wasseranalysen:
keine

01.9 Besondere umweltrechtliche Vorschriften:
Lärmschutzverordnung 32. BlmSchV ist einzuhalten, Staubentwicklung ist durch Wässern zu verhindern.

01.10 Besondere Vorgaben für die Entsorgung, z. B. besondere Beschränkungen für die Beseitigung von
Abwasser und Abfall:
Sofern nicht gegenteilig beschrieben, sind zu räumende Materialien und Abfälle entsprechend Kreislaufwirtschaftsgesetz KrWG zu lagern, zu sortieren und zu entsorgen. Die Entsorgung hat täglich zu erfolgen. Die Baustelle ist ständig frei von Verpackungsmaterial und Bauabfällen zu halten. Der AN hat den Nachweis für eine ordnungsgemäße Entsorgung nach allen gesetzlichen Vorschriften zu erbringen. Die Kosten der Entsorgung sind in die einzelnen Leistungspositionen einzurechnen.

01.11 Schutzgebiete oder Schutzzeiten im Bereich der Baustelle, z. B. wegen Forderungen des Gewässer-, Boden-, Natur-, Landschafts- oder Immissionsschutzes ggf. vorliegende Fachgutachten:
Die Beschränkung der Schallimmission ist entsprechend den örtlichen Vorschriften zu berücksichtigen. Es sind die gesetzlichen Ruhezeiten einzuhalten.

Für das Bauvorhaben sind Maschinen einzusetzen, die der 15. Verordnung zur Durchführung des Bundes-Immissionsschutzgesetzes (Baumaschinenlärm-VO-15. BlmSchV) entsprechen. Die TA-Baulärm ist zu beachten.

01.12 Art und Umfang des Schutzes von Bäumen, Pflanzenbeständen, Vegetationsflächen, Verkehrsflächen, Bauteilen, Bauwerken, Grenzsteinen u. Ä. im Bereich der Baustelle:
Die vorhandene Bausubstanz und nicht zu bearbeitende Verkehrs- und Vegetationsflächen sind geeignet zu schützen.
Ebenso sind die vorhandenen Bäume einschl. der Unterpflanzung zu sichern.
Die Richtlinien für die Anlage von Straßen - Teil: Landschaftspflege, Abschnitt 4: Schutz von Bäumen, Vegetationsbeständen und Tieren bei Baumaßnahmen (RAS-LP 4) sind zu beachten. Die Kosten sind in die Einheitspreise einzukalkulieren und werden nicht
gesondert vergütet.

01.13 Im Baugelände vorhandene Anlagen, insbesondere Abwasser- und Versorgungsleitungen:
Der AN hat sich vor Beginn der Arbeiten über die Lage von Ver- und Entsorgungsanlagen im Aushubbereich eigenverantwortlich zu informieren. Auskünfte über die Lage erdverlegter Leitungen sind rechtsverbindlich von den Dienststellen der Versorgungsträger einzuholen, deren etwaige Auflagen sind bei der Ausführung zu berücksichtigen. Auskünfte der Bauleitung sind unverbindlich und bedürfen der Bestätigung durch die Versorgungsträger. Sollten Beschädigungen oder Zerstörungen durch das Verschulden des AN entstehen, gehen alle Kosten (auch Folgeschäden) zu seinen Lasten.

01.14 Bekannte oder vermutete Hindernisse im Bereich der Baustelle, z. B. Leitungen, Kabel, Dräne, Kanäle, Bauwerksreste und, soweit bekannt, deren Eigentümer:
Vor Arbeitsdurchführung hat sich der Unternehmer über die Lage von Kabeln und Leitungen bei den zuständigen Behörden und der Telekom zu informieren und zu dokumentieren, Folgen der Außerachtlassung gehen zu Lasten des Unternehmers, Weiterhin sind sämtliche Höhenangaben vor Ort vor Aufnahme der Arbeiten zu überprüfen und zu dokumentieren. Hierfür erfolgt keine gesonderte Vergütung.

01.15 Vermutete Kampfmittel im Bereich der Baustelle, Ergebnisse von Erkundungs- oder Beräumungsmaßnahmen:
Die Luftbildauswertung beim Kampfmittelräumdienst ist beantragt worden, da die Stadt  Elmshorn mit der Gemarkung Raa-Besenbek auf der vom Kampfmittelräumdienst erstellten Auflistung der Gemeinden mit bekannten Bombenabwürfen geführt wird. (Landesverordnung zur Abwehr von Gefahren für die öffentliche Sicherheit durch Kampfmittel (Kampfmittelverordnung - KmVO) Stand 29.04.2025)
Die Bescheininung, dass das Gelände kampfmittelfrei ist, liegt vor.
Unabhängig davon ist ein Verdachtsfall dennoch unverzüglich zu melden.

01.16 Gegebenenfalls getroffene Maßnahmen:
keine

01.17 Besondere Anordnungen, Vorschriften und Maßnahmen der Eigentümer (oder anderen Weisungsberechtigten) von Leitungen, Kabeln, Dränen, Kanälen, Straßen, Wegen, Gewässern, Gleisen, Zäunen und dergleichen im Bereich der Baustelle:
Die Vorschriften sind vom Auftragnehmer ohne gesonderte Vergütung bei den Eigentümern einzusehen und entsprechend zu beachten. Besondere erforderliche Maßnahmen werden gesondert vergütet.

01.18 Art und Umfang von Schadstoffbelastungen, z. B. des Bodens, der Gewässer, der Luft, der Stoffe und Bauteile ggf. vorliegende Fachgutachten:
Prüfbericht Geologisches Büro Thomas Voß  Nr. 23 / 133 vom vom 30.08.2023 sowie ergänzende Bodenanlayse. Die Baugrundgutachten sind Bestandteil der Ausschreibung.

 01.19 Art und Zeit der vom Auftraggeber veranlassten Vorarbeiten:
entfällt

01.20 Arbeiten anderer Unternehmer auf der Baustelle:
Für den Zeitraum der Bauausführung sind weitere Gewerke aus dem Bereich Rohbau / Hochbau, Sielbau vor Ort tätig.

02. Angaben zur Ausführung nach DIN 18299:

02.1 Besondere Erschwernisse während der Ausführung
Notwendige Abstimmungen und Koordination des Bauablaufs mit anderen Gewerken auf der Baustelle (Zaunbau, Tiefbau, Landschaftsbau). Kurzzeitige Behinderungen durch andere Gewerke können nicht ausgeschlossen werden und sind bei der Kalkulation der Angebotspreise zu berücksichtigen.

02.2 Kontaminierte Bereiche / Schutzmaßnahmen
Werden Schadstoffe angetroffen, z. B. in Böden oder Bauteilen, ist der Auftraggeber unverzüglich zu unterrichten. Bei Gefahr im Verzug hat der Auftragnehmer unverzüglich die notwendigen Sicherungsmaßnahmen zu treffen. Die weiteren Maßnahmen sind gemeinsam festzulegen. Die getroffenen und die weiteren Maßnahmen sind besondere Leistungen.

02.3 Anforderungen an die Baustelleneinrichtung
Die Baustelleneinrichtung ist nach DIN 18299 eine Nebenleistung und wird, sofern nicht anders angegeben, nicht gesondert vergütet. (s. a. Leistungspositionen)
Flächen für die Baustelleneinrichtung stehen nur innerhalb des Baustellengeländes zur Verfügung. Die Baustelleneinrichtung einschl. Lagerflächen ist mit der Bauleitung im Vorwege abzustimmen. Befestigte Flächen für die Baustelleneinrichtung werden durch den Auftraggeber nicht gesondert zur Verfügung gestellt.
Die Bestimmungen der Arbeitsstättenrichtlinie und Baustellenverordnung sind einzuhalten.

Zur örtlichen Überprüfung der Maßtoleranzen durch die Bauleitung sind Vermessungsinstrumente wie 4m-Richtscheit und Nivelliergerät ständig bereit zu halten.

Vorhandene Grenzsteine und Vermessungsmarkierungen sind mit Beginn der Arbeiten im Zuge der Baustelleneinrichtung bis zum Räumen der Baustelle zu sichern.

02.4 Regelung und Sicherung des Verkehrs
Sicherung der Baustellenein- und ausfahrt gem. den Anforderungen der Genehmigungsbehörde. Die Kosten für die entsprechenden Maßnahmen sind in die Leistungspositionen einzutragen und werden gesondert vergütet.

02.5 Verwendung von Recyclingstoffen
Die Verwendung von Recyclingstoffen ist grundsätzlich möglich. Der AN hat aktuell gültige Prüfzeugnisse von den zum Einbau vorgesehenen Receyclingbaustoffen (nicht älter als 6 Monate) vor Lieferung und Einbau dem AG und der örtlichen Baulkeitung zur Prüfung und Freigabe vorzulegen. Eine Vergütung der Prüfzeugnisse durch den AG erfolgt nicht.
Prüfzeugnis über die Fremdüberwachung nach Ersatzbaustoffverordnung durch eine anerkannte Prüfstelle / Prüflabor.

02.6 Art und Umfang der Eignungs- und Gütenachweise
Der Nachweis ist auf Verlangen kostenlos vom Auftragnehmer zu erbringen. Vor Beginn der Arbeiten hat der Auftragnehmer auf Verlangen ausreichend große Proben des zum Einbau vorgesehenen Materials vorzulegen. Das vorgelegte Material wird gesichert / gelagert. Hierfür erfolgt keine Vergütung.
Die Qualitätsmerkmale gem. der einschlägigen DIN-Normen, insbesondere der Tragschichten, sind vor Einbau durch Prüfzeugnisse amtlicher Prüfstellen oder anerkannter Prüflabore nachzuweisen. Bei Nichtentsprechen des kontrollgeprüften Materials sind die anfallenden Kosten der Prüfung vom AN zu tragen.

02.7 Wiederverwendung von Baustoffen
Keine Wiederverwendung von Baustoffen.

02.8 Zu entsorgende Stoffe, Böden und Bauteile
Keine zu entsorgenden Stoffe, Böden oder Bauteile.

02.9 Vom Auftraggeber beigestellter Stoffe und Bauteile
Keine beigestellten Stoffe oder Bauteile

02.10 Abladen, Lagern, Transport durch den Auftraggeber
Es erfolgt kein Transport durch den Auftraggeber. Das Abladen, Lagern und der Transport von Material und erforderlichen Hilfsmitteln liegen in der Verantwortung des Auftragnehmers und sind bei der Kalkulation der Einheitspreise zu berücksichtigen.

02.11 Leistungen für andere Unternehmer
Keine Leistung für andere Unternehmer.

1. 02.12 Teilabnahme
Es sind keine Teilabnahmen geplant.

03. Herstellen, Liefern, Einbauen
Sofern in den Leistungspositionen die Vorgänge "Herstellen", "Errichten", "Liefern" und "Einbauen" nicht gesondert beschrieben sind, gelten diese Vorgänge unter Zugrundelegung der allgemein anerkannten Regeln der Technik, der gesetzlichen und behördlichen Bestimmungen und Ausführungsbestimmungen nach den DIN-Normen der ATV-VOB in der jeweils gültigen Fassung, Teil C, als beschrieben.
Dies sind zum Beispiel:
- Lieferung einschl. Transportkosten bis zum Einbauort
- Herstellung eines betriebs-, funktions- und abnahmefähigen Zustandes.
Dies gilt auch für Nachlieferungen.

## Anmerkungen zur Abrechnung von Schüttgütern
Anmerkungen zur Abrechnung von Schüttgütern

Aus dem Zusammenhang von protokollierter Beladungsvolumenfeststellung und
volumenidentischer Annahmebestätigung des Abnehmers / Entsorgers
(nach dessen Wiegeschein, mittels nachstehender Umrechnungstabelle
von Tonnage auf Schüttgutvolumen zurückgerechnet) wird die ordnungsgemäße
Entsorgung nachvollziehbar. Sie ist unabdingbare Voraussetzung der Abfuhrund
Entsorgungsvergütung.
Die Abrechnung erfolgt nach durch Wiegescheine des Abnehmers / Entsorgers
dokumentiertem Gewicht (t). Die Plausibilität der Wiegescheinangaben wird
mittels Volumenerfassung gemäß FLL "Empfehlungen für die Abrechnung von
Bauvorhaben im Garten-, Landschafts- und Sportplatzbau" in der aktuellen
Ausfertigung laufend durch den AG geprüft.
Der Bieter bestätigt diese Verfahrens- und Abrechnungsvereinbarung
uneingeschränkt durch Abgabe seines Angebots.

Umrechnungstabelle von Schüttgütern (Gewichte / 1 m³),
lose geschüttet / verdichtet

Grubensand 0-2 mm  1,56 t / 1,85 t
Grubensand 0-8 mm  1,70 t / -
Grubensand 8-16 mm  1,78 t / -
Grubensand 8-32 mm  1,78 t / -
Kiessand 0-32 mm  1,72 t / 2,05 t
Feinsand 0-2 mm  1,60 t / 1,90 t
Steinschotter 32-45 mm 1,52 t / 1,75 t
Steinschotter 45-56 mm 1,52 t / 1,75 t
Steinsplitt 5-32 mm  1,56 t / -
Siebschutt  1,80 t / 2,08 t
Schottertragschicht  1,80 t / 2,15 t
Sobulit  2,15 t / -
Bituminöse Tragschicht 2,36 t / -
Deckschicht  2,39 t / -
Binder  2,36 t / -
Gußasphalt  2,45 t / -
Oberboden / Mutterboden 1,70 t / -
Störende Stoffe (z.B. Trümmerreste) 2,3 t / -
Schutt / Unrat  1,80 t / -
Geröll 1,90 t / -
Lava 1,10 t / -
Recyclingmaterial 2,10 t / -

Die Umrechnungstabelle hat nur abrechnungstechnische, jedoch
keine bodenmechanische Bedeutung.

## 05 Landschaftsbau

### Los 1 Landschaftsbau

#### Titel 1.01 KG 511 - Herstellung, Bodenarbeiten

**1.01.0001 Boden für Suchgraben bis 0,80 m ausheben**
*** Bezugsbeschreibung
Boden für Suchgraben ausheben, zur Wiederverwendung seitlich lagern und nach Beendigung der Suche wieder einbauen und verdichten.
Grabentiefe bis 0,80 m.
Vorschriften der Versorgungsunternehmen beachten.
Klassen 3 bis 4.
Straßenaufbruch wird gesondert vergütet.
Abgerechnet wird mit senkrechten Wänden.
Menge: 50,000 m3

**1.01.0002 Boden für Suchgraben über 0,80 bis 1,25 m ausheben**
*** wie Position 1.01.0001
Boden für Suchgraben Grabentiefe
über 0,80 bis 1,25 m.
Menge: 50,000 m3

**1.01.0003 Aufnehmen Oberboden, d=60 cm, in Mieten aufsetzen zur Abfuhr**
Oberboden nach Plan und örtlichen Angaben der
Bauleitung profilgerecht und sorgfältig aufnehmen,
laden, innerhalb des Baugeländes transportieren sowie
zum Wiedereinbau zwischenlagern.

Oberboden  Sand, (schluffig, humos) / dunkelbraun
bis schwarz
Schichtstärke schwankend d = ca. 60 cm im Mittel

Analytik gemäß BBodenSchV, Vorsorgewerte
Überschreitung Vorsorgewerte BBodenSchV nein
Parameterüberschreitung nein
AVV-Schlüssel 17 05 04

Transportentfernung innerhalb der Baustelle:
- bis ca. 150 m

Abrechnung nach Mietenaufmaß.
Menge: 2800,000 m3

**1.01.0004 Abfuhr Oberboden, gemäß BBodenSchV keine Überschreitung**
Bauseits auf Mieten gelagerten Oberboden aufnehmen, laden und abfahren. Material ist der ordnungsgemäßen Verwertung / Entsorgung zuzuführen, einschl. Entsorgungskosten.

Oberboden  Sand, (schluffig, humos) / dunkelbraun
bis schwarz
Schichtstärke schwankend d = ca. 60 cm im Mittel

Analytik gemäß BBodenSchV, Vorsorgewerte
Überschreitung Vorsorgewerte BBodenSchV nein
Parameterüberschreitung nein
AVV-Schlüssel 17 05 04

Bodenklasse nach DIN 18196 OH

DIN 18300 (2012):
Bodenklasse 1 Oberboden

DIN 18300 (2015):
Homogenbereich A

Analytik gemäß BBodenSchV, Vorsorgewerte
Überschreitung Vorsorgewerte BBodenSchV nein
Parameterüberschreitung nein
AVV-Schlüssel 17 05 04

Transportentfernung innerhalb der Baustelle:
- bis ca. 250 m

Abrechnung nach Wiegenoten oder Originallieferscheinen
mit LKW-Kastenaufmaß unter Berücksichtigung des
Abzuges von 15 % Lockerung. Umrechnungsfaktor 1,8
Menge: 2800,000 m3

**1.01.0005 Bauseits gelagerten Oberboden (Vorgewerk Hochbau) in Nebenflächen einbauen**
Bauseits gelagerten Oberboden (Vorgewerk Hochbau)
fördern und auftragen,
Förderweg bis max. 150 m.
lagernd im Baustellenbereich in Mieten,
auftragen im Bereich der an die Erschließungswege angrenzenden Nebenflächen,
Andeckstärke Oberbodenschicht
Rasenflächen im Mitte ca. 20 cm
Pflanzflächen im Mittel ca. 30 cm
Menge: 750,000 m3

**1.01.0006 Oberboden liefern und auftragen, Rasenmulden**
Oberboden DIN 18300 gütegesichert, unkrautfrei,
Auftrag profilgerecht in neu geplanten Rasenmulden
Andeckstärke Oberbodenschicht 10 - 20 cm
auf mit anstehendem Boden modellierten und planierten Flächen
Mengenermittlung nach Wiegenotene oder Original-Lieferschein
abzgl. Lockerungsfaktor und Aufmaß an der Auftragstelle.
Ausführung in Einzelflächen.
Menge: 175,000 m3

**1.01.0007 Kies-Sandgemisch (F1-Material) zur Geländeaufhöhung / Fehlstellen**
Füllkies / Füllboden liefern sowie nach örtlichen Angaben der Bauleitung in Bereichen mit nicht tragfähigem Baugrund, entsprechend Erdbaurohplanumshöhen und den jeweils erforderlichen Konstruktionsstärken lagenweise einbauen und standfest verdichten.

Material:
- Füllkies U3 - U5
- Verdichtungsfähiger Füllboden

Einbaustärke bis. ca. 0,50 m

Planumsgenauigkeit ± 2 cm

Die Abrechnung erfolgt nach durch Wiegescheine des
Abnehmers / Entsorgers dokumentiertem Gewicht (t).
Die Hinweistexte zu den Anmerkungen zur Abrechnung von Schüttgtern sind zu berücksichtigen.
Menge: 1500,000 m3

**1.01.0008 Profilgerechtes Erdplanum (Rohplanum)**
Profilgerechtes Erdplanum für das
Rasenspielfeld, einschließlich der Randeinfassung aus den verbleibenden Baustoffen, unter Berücksichtigung der Gefälleangaben (Walmdachprofil) und der jeweiligen Konstruktionsstärken der nachfolgenden Schichten, fachgerecht herstellen und standfest verdichten.
Bodenklasse 3 bis 4 DIN 18300 und vorh. ungebundene
Tragschichten, Auf- und Abtrag bis 50 cm,

Gefälleausbildung (Walmdachprofil) 0,8 %
Nennhöhenabweichung  < 20 mm
Ebenheitsabweichung  < 20 mm
Meßpunktabstand:  4 m
Verdichtungsgrad DPr mind. 97 %
Verdichtungsmodul EV2 mind. 45 MN/m2,
Verhältnis EV2:EV1 <= 2,5.
Menge: 4500,000 m2

**1.01.0009 Materialanalyse Boden gemäß TR LAGA**
Untersuchung des ausgebauten Aushubmaterials
der Vorposition zur Bestimmung des Zuordnungswertes
gemäß TR LAGA,
Material sammeln und als repräsentative Mischprobe
im Labor analysieren.
Die Proben sind entsprechenden Haufwerken bzw. von Entnahmestellen zu entnehmen.
Einschl. aller erforderlichen Geräte und Ergebnisprotokoll.
Menge: 3,000 Stk

**1.01.0010 Untersuchung Zuordnung Aushubmaterial nach EBV / BBodenSchV**
Untersuchung des ausgebauten Aushubmaterials
zur Bestimmung des Zuordnungswertes gemäß  EBV / BBodenSchV
Material sammeln und als repräsentative Mischprobe im
Labor analysieren.
Die Proben sind entsprechenden Haufwerken zu entnehmen.
Einschl. aller erforderl. Geräte und Ergebnisprotokoll.
Menge: 3,000 Stk

**1.01.0011 Durchführung eines Ortstermins ltd. Laboringenieur,**
Durchführung eines Ortstermins ltd. Laboringenieur (Baugrundgutachter), Feststellung vor Ort, Feldversuche einschl. gutachterliche Stellungnahme und Empfehlung zur Eigung und Wiederverwendung des anstehenden Tragschíchtmaterials als Frortschutzschicht im Wegebau, Berichterstattung und sämtlicher Nebenkosten sowie An- und Abfahrt
Menge: 1,000 Stk

#### Titel 1.02 KG 531 - Wege - Pflasterflächen

**1.02.0001 Noppenfolie Mauersockelschutz Gebäude**
Noppenfolie mit Vliesbeschichtung
für vorhandenen Gebäude-/Mauersockel
als Sockelschutz HDPE schwarz,
trinkwasserunbedenklich,
unverrottbar im Erdreich,
d ca. 0,5 mm, in Bahnenbreite 45 cm,
Teilstücke sind mind. 10 cm zu überlappen.
Einbau nach vorheriger Abstimmung mit der BÜ.
Einbauen nach Herstellervorschrift.
In Einzellängen.

Abrechnung nach Aufmaß/ Abgleich mit Originallieferschein.
Menge: 100,000 m2

**1.02.0002 Untergrund verdichten, inkl. Flächen Borde**
Untergrund verdichten für alle befestigten Flächen,
inkl. Flächen Borde,
Verformungsmodul EV2 mind. 45 MN/ m2,
Verdichtungsgrad DPr  mind. 97%.
In Einzelflächen.
Menge: 2500,000 m2

**1.02.0003 Feinplanum für befestigte Flächen, inkl. Flächen Borde**
Feinplanum herstellen für befestigte Flächen,
inkl. Flächen Borde,
gemäß ZTVE-StB,
zulässige Abweichung von der Sollhöhe +/- 2 cm.
In Einzelflächen.
Menge: 2500,000 m2

*Hinweis: BORDSTEINE, EINFASSUNGEN, RINNEN*

**1.02.0004 Beton-Tiefbord 10/ 30/ 50 -100 cm, grau**
*** Bezugsbeschreibung
Einfassung aus Beton - Tiefbordstein
gem. DIN EN 1340 Typ DIU - DIN 483,
TB 10/ 30/ 50 - 100 cm,
Farbe: grau,
höhen- und fluchtgerecht in einem
Betonbett aus C 20/ 25, 25 cm breit, 20 cm stark, im
verdichteten Zustand, fachgerecht setzen und mit einer
eingeschalten Betonrückenstütze aus C 20/ 25,
15 cm stark und leicht abgeschrägt bis max. 5 cm unter
OK Bord herstellen.
Einschl. 10 cm Sauberkeitsschicht.
Die Höhe der Rückenstütze ist abhängig von der
anschließenden Oberflächenbefestigung.
Die Rückenstütze ist standfest abzustampfen.

Inkl. Erdarbeiten  und Anpassarbeiten
In Einzellängen.

Einbau mit oder ohne Ansicht gemäß Ausführungsplanung.
Menge: 450,000 m

**1.02.0005 Zulage für Tiefbord H=30 im Radius / Bogen**
Zulage zur Vorposition für:
Beton-Tiefbord 10/30/100 in Radius/ Bogen
für Radien von ca. 2 - 10 m

Die Position beinhaltet den geradlinigen Schnitt für Beton-Tiefbord 10/30 mit Diamanttrennscheibe, Nassschneideverfahren.
Menge: 50,000 m

**1.02.0006 Tiefbordsteine in Teillängen als Überfahrschutz 10cm ü OK Pflaster**
*** wie Position 1.02.0004
Tiefbordsteine in Teillängen a 2m aus jeweils 2 Tiefbordsteinen
versetzen mit 10 cm Überstand über OK Belag,
jeweils 2  Einzellängen (gesamt 2m) in Reihe im Bereich der Parkplätze als Überfahrschutz liefern und als Abgrenzung der Stellplätze zu de angrenzenden Pflasterflächen
in Beton versetzen.

Einbau:
Randeinfassung ca. 10 cm höher als der OK Parkplatzfläche

21 Teillängen a jeweils 2m
Menge: 42,000 m

**1.02.0007 Schnitt Beton - Tiefbord 10/30**
Geradlinieger Schnitt für Beton-Tiefbord 10340
mit Diamanttrennscheibe, Nassschneideverfahren.
Abrechnung nach Stück Schnitt.
Menge: 125,000 Stk

**1.02.0008 Beton-Rasenbord 6/ 25/ 50 - 100 cm cm, grau**
Einfassung aus Beton Rasenkantenstein,
gem. DIN EN 1340,
Maße: 6/ 25/ 50 - 100 cm,
Farbe: grau,
höhen- und fluchtgerecht in einem
Betonbett aus C 20/ 25, 20 cm breit, 15 cm stark, im
verdichteten Zustand, fachgerecht setzen und mit einer
eingeschalten Betonrückenstütze aus C 20/ 25,
10 cm stark und leicht abgeschrägt bis max. 5 cm unter
OK Bord herstellen.
Einschl. 10 cm Sauberkeitsschicht.
Die Höhe der Rückenstütze ist abhängig von der
anschließenden Oberflächenbefestigung.
Die Rückenstütze ist standfest abzustampfen.

Inkl. Erdarbeiten, Schneide- und Anpassarbeiten.
In Einzellängen.

Einbau mit oder ohne Ansicht gemäß Ausführungsplanung.
Menge: 125,000 m

**1.02.0009 Schnitt Beton - Rasenkante**
Geradlinieger Schnitt für Beton-Rasenkante
mit Diamanttrennscheibe, Nassschneideverfahren.
Abrechnung nach Stück Schnitt.
Menge: 15,000 Stk

*Hinweis: PFLASTERRINNE*

**1.02.0010 Rinnensteinsystem 125 x 305 x 142/ 150 mm, 8 mm Stich, naturgrau**
Rinnenstein als Pflastersteine aus Beton DIN EN 1338,
Länge x Breite x Dicke: 125 x 305 x 142/ 150 mm,
DIK - Rinnenstein, Stich 8 mm.
Mit Vorsatz (ggf. eingefärbter Vorsatzschicht und Kernbeton),
Oberseite rinnenförmig ausgebildet, mit Scheinfugen, mit Fase, mit Abstandhaltern.
Inkl. Einbau in Betonfundament C20/ 25, b 20 cm,
mit ggf. Rückenstütze 15 cm.

Einschl. sämtlicher Randabschlußsteine.

Verlegung linear einschließlich der Anpassungen für Abläufe.

Im Läuferverband höhen- und fluchtgerecht mit ca. 8 mm
Fugen hammerfest versetzen und mit geeignetem Fertigmörtel verfugen.

DIN 18 318 und ZTV P-StB sind zu beachten.

Rinnensteinsystem 30,5er, 8 mm Stich,
Farbe: naturgrau 001 in Abstimmung mit AG.

Pflaster aus mehreren Paketen mischen zur Herstellung
eines optisch einheitlichen Erscheinungsbildes.

Vor Bestellung hat der AN Mustersteine zur Freigabe vorzulegen.

Leitfabrikat:
Trecona-Rinnensystem
Fa. Berding Beton GmbH
oder gleichwertig

Angebotenes Produkt: '.........'
vom Bieter einzutragen.
Menge: 75,000 m

*Hinweis: SCHICHTEN OHNE BINDEMITTEL*

*Hinweis: HINWEIS: Frostschutz- und Tragschichten*
Anmerkungen:

Die Beschaffenheit der Materialien haben der ZTV
SoB-StB und TL SoB-StB zu entsprechen.

Die Tragfähigkeitswerte Ev2 und erzielten Lagerungsdichten der verdichteten Frostschutz- und Tragschichten sind im erforderlichen Umfang nach Maßgabe der ZTV
SoB-StB neueste Fassung vom Auftragnehmer nachzuweisen.

Die gelieferten Mineralgemische unter
Pflasterbefestigungen (Fugen-, Bettungs-, Tragschicht-
und Frostschutzmaterial) dürfen keine Kalkbestandteile
und Eisen-Bestandteile enthalten. Diese Eisenanteile
können an die Pflaster- oder Plattenoberflächen
gelangen und rostige Verfärbungen verursachen.

Der Umfang der EÜP ist gemäß der geltenden Vorschriften festzulegen und zu Beginn der Baumaßnahme mit der Bauleitung des AG abzustimmen. Die Nachweise sind unaufgefordert im nötigen Umfang vorzulegen und zusätzlich in einem Lageplan darzustellen.

Verdichtungsgänge im gebäudenahen Bereich sind unter
Berücksichtigung der Empfindlichkeiten
computergesteuerter Anlagen (PC - Netzwerke, etc.)
sowie Glasfassaden, Glasvordächer, Fassaden, etc.
dahingehend anzupassen, dass es zu keinerlei Ausfällen
bzw. Beschädigungen kommt. Diese Vorgaben beinhalten
u.a. Verdichtungsgänge mit geringerer Frequenz bzw.
Intensität. Aufgrund des hieraus resultierenden
geringeren Wirkungsgrades der Verdichtungsgeräte
ergeben sich verminderte Einbaustärken der zu
verdichtenden Schichten, sowie mehrfache
Verdichtungsgänge, die seitens des Bieters bei der
Ermittlung der Einheitspreise zu berücksichtigen und
einzurechnen sind.

Anmerkung zu den Asphalttragschichten:
Unter Beachtung der Randbedingungen in Hinblick auf die Einbau- und Gebrauchseigenschaften des Mischgutes ist in jedem Fall der Qualitätsnachweis durch die Eignungsprüfung zu erbringen.
Die Ergebnisse der Eignungsprüfungen müssen rechtzeitig vor Einbaubeginn vorliegen, damit u. U. weitere Untersuchungen durchgeführt werden können.

**1.02.0011 Frostschutzschicht 0/ 32, h 28 cm, Bk 0,3**
Frostschutzschicht ZTV SoB-StB 20,
aus Baustoffgemisch für Frostschutzschicht,
Körnung 0/ 32,
für Flächen mit Belastungsklasse Bk 0,3
Einbaustärke 28 cm,
Feinanteil Kategorie UF 3.

Abweichung von der Ebenheit innerhalb einer
4 m langen Messstrecke nicht größer als 2 cm.
Verformungsmodul EV2 auf der Oberfläche
mind. 80 mPa.

Nachweis über Lastplattendruckversuch im Rahmen der
Eigenüberwachung wird gefordert. Die Ergebnisse sind
dem AG auf Anforderung kostenlos zur Verfügung zu stellen.
Der Eignungsnachweis für den Baustoff ist vor Lieferung zu
erbringen.

Abrechnung nach Auftragsprofilen.
Zur Ergänzung des Massennachweises werden die
Lieferscheine gefordert.

In Einzelflächen.
Einbau teils nur mit kleinem Gerät möglich!
Bereich: Aussewnbereich KITA,
Erschließungswege am Gebäude,
Erschließungsweg an den Stellplätzen
Menge: 300,000 m3

**1.02.0012 Frostschutzschicht 0/ 32, h 20 cm, Bk 1,0, Haupteingang, PKW-Stellplätze, Fahrgasse**
Frostschutzschicht ZTV SoB-StB 20,
aus Baustoffgemisch für Frostschutzschicht,
Körnung 0/ 32,
für Flächen mit Belastungsklasse Bk 1,0
Einbaustärke 20 cm,
Feinanteil Kategorie UF 3.

Nachweis über Lastplattendruckversuch im Rahmen der
Eigenüberwachung wird gefordert. Die Ergebnisse sind
dem AG auf Anforderung kostenlos zur Verfügung zu stellen.
Der Eignungsnachweis für den Baustoff ist vor Lieferung zu
erbringen.

Abrechnung nach Auftragsprofilen.
Zur Ergänzung des Massennachweises werden die
Lieferscheine gefordert.

In Einzelflächen.
Bereich:
Haupteingang, Fahrrad- und PKW-Stellplätze
Fahrgasse und Rückstoßfläche
Menge: 165,000 m3

**1.02.0013 Schottertragschicht, 0/ 32, h 20cm, Bk 1,0, Haupteingang, PKW-Stellplätze, Fahrgasse**
Schottertragschicht ZTV SoB-StB 20,
aus Baustoffgemisch für Frostschutzschicht,
Körnung 0/ 32,
für Flächen mit Belastungsklasse Bk 1,0,
Einbaustärke 20 cm,
aus Schotter-Splitt-Sand-Gemisch 0/ 32 mm.

Abweichung von der Ebenheit innerhalb einer
4 m langen Messstrecke nicht größer als 2 cm.
Verformungsmodul EV2 auf der Oberfläche
mind. 100 mPa.

Nachweis über Lastplattendruckversuch im Rahmen der
Eigenüberwachung wird gefordert. Die Ergebnisse sind
dem AG auf Anforderung kostenlos zur Verfügung zu stellen.
Der Eignungsnachweis für den Baustoff ist vorLieferung zu erbringen.

Abrechnung nach Auftragsprofilen.
Zur Ergänzung des Massennachweises werden die
Lieferscheine gefordert.

In Einzelflächen.

Bereich:
Haupteingang, Fahrrad- und PKW-Stellplätze
Fahrgasse und Rückstoßfläche
Menge: 165,000 m3

*Hinweis: BETONSTEINPFLASTER/ -PLATTEN*

**1.02.0014 Klimastein 20/10/8 cm, graphit/grau, Ellenbogenverband, einschl. Läufer**
*** Bezugsbeschreibung
Rechteck- und Quadratpflastersteine,
mit farbbeständigem Naturstein,
mit gefügedichtem Vorsatz und erhöhtem Porenvolumen
im Kernbeton, mit Mikrofase, mit Abstandhaltern,
mit allseitigen Verbundnocken,
mit D-Punkt-Fugentechnik, Einstein- Pflastersystem, Pflastersteine aus Beton DIN EN 1338.
Flächenbelag zur Verdunstung und Speicherung von Niederschlagsabflüssen,
Großvolumiger Wasserspeicher - 8 cm Dicke: ca. 6 l/m2.

Rastermaß (Nennmaß), Steindicke 80 mm:
200 x 100 mm (195 x 95 x 80 mm) DIK
Farbe: in Abstimmung mit AG, z.B. graphit/ grau 030,
Verband: Ellenbogenverband.

Einschl. umlaufender, 1-reihiger Läufer aus demselben Material, Breite Läufer 10 cm.

Pflastersteine aus Beton liefern und mit im Mittel 5 mm Fugen
unter Beachtung der DIN 18 318 und ZTV P-StB fachgerecht nach Verlegeplan zwischen Randeinfassungen verlegen, verfugen und abrütteln.

Vor Bestellung hat der AN Mustersteine zur Freigabe vorzulegen.

Pflaster aus mehreren Paketen mischen zur Herstellung
eines optisch einheitlichen Erscheinungsbildes.

Verlegerichtung und Einbau gem. Plan.
In Einzelflächen.

Typ: Viato Plus

Bereich:
Aussenbereich KITA und Erschließungswege am Gebäude

Leitfabrikat:
Berding Beton GmbH
oder gleichwertig

Gewähltes Produkt/ Fabrikat:
Hersteller: '.........'
Typ: '.........'
(vom Bieter auszufüllen)
Menge: 800,000 m2

**1.02.0015 Klimastein 20/10/10 cm, graphit/grau, Ellenbogenverband, einschl. Läufer**
*** wie Position 1.02.0014
Rastermaß (Nennmaß), Steindicke 100 mm:
200 x 100 mm (195 x 95 x 80 mm)

Bereich:
Vorplatz Haupteingang
Menge: 275,000 m2

**1.02.0016 Klimastein 20/10/8 cm, graphit/grau, Reihenverband, einschl. Läufer**
*** wie Position 1.02.0014
Rastermaß (Nennmaß), Steindicke 80 mm:
200 x 100 mm (195 x 95 x 80 mm) DIK
Farbe: in Abstimmung mit AG, z.B. graphit/ grau 030,
Verband: Reihenverband in Längsrichtung

Bereich:
Erschließungsweg an den Stellplätzen, Breite ca. 2m
Menge: 150,000 m2

**1.02.0017 Klimastein 40/20/10 cm, graphit/grau, Reihenverband Eingangsbereich**
*** wie Position 1.02.0014
Rastermaß (Nennmaß), Steindicke 100 mm:
400 x 200 mm (395 x 195 x 80 mm)

Bereich:
Eingangsbereich Haupteingang
Menge: 12,000 m2

**1.02.0018 Schnittkante Betonpflaster d 8 cm, gerade**
Betonpflaster sämtlicher Vorpositionen, Stärke d 8 cm,
auf Passmaß trennen und einbauen.
Pflaster per Nassschnitt schneiden.

Oberfläche und ggf. Fase wie Original nacharbeiten.
Einschließlich Verschnitt.
Abrechnung nach m - Schnitt.

Mindestgröße geschnittener Steine: halbe Steinlänge.

Schnitt ist schallgedämmt herzustellen.
Menge: 600,000 m

**1.02.0019 Schnittkante Betonpflaster d 10 cm, gerade**
Betonpflaster sämtlicher Vorpositionen, Stärke d 10 cm,
auf Passmaß trennen und einbauen.
Pflaster per Nassschnitt schneiden.

Oberfläche und ggf. Fase wie Original nacharbeiten.
Einschließlich Verschnitt.
Abrechnung nach m - Schnitt.

Mindestgröße geschnittener Steine: halbe Steinlänge.

Schnitt ist schallgedämmt herzustellen.
Menge: 100,000 m

*Hinweis: STELLPLÄTZE / RASENGITTERSTEINE*

**1.02.0020 Rasengittersteine L/B 40/60/12cm, naturgrau mit Grünflächenanteil**
Rasengittersteine gemäß DIN EN 1338 liefern und
mit einer Fugenbreite von 3-5 mm (gemäß DIN 18318)
nach ZTV-P fachgerecht einbauen.
Nebenarbeiten für Randanpassung und Anarbeitung an Einbauten in der Pflasterfläche werden separat vergütet.
Zur Vermeidung von Fleckenbildung durch
überschüssiges Fugenmaterial beim Abrütteln ist die
trockene Pflasterfläche vollkommen sauber abzukehren.
Die Rasenöffnungen sind mit sandigem, gelockertem Oberboden einzufüllen.
Das Abrütteln muß quer zum verlegten Stein mit einem
geeigneten Plattenrüttler (Zentrifugalkraft max. 12 KN
Betriebsgewicht 130-160 kg) beginnend vom Rand
erfolgen.
Die Verlegehinweise des Herstellers zu den speziellen
Produkten sind zu beachten.
Einschl. einer 3 cm starken Pflasterbettung aus
Brechsand 0/3 mm.

Maße: 40 x 60 cm
Steinhöhe: 120 mm
Farbe: naturgrau
Verlegung in Kreuzfuge
System: ADM oder gleichwertig
Angebotenes Fabrikat: '.........'
vom Bieter einzutragen.

inkl. Einsaat
Breite der Rasenfugen:  ca. 2,5 cm
Größe der Kammerm:  ca. 5/5 cm

Saatmischung:
ParkplatzrasenRSM 5.1.1
Juliwa-Hesa P 511

Saatmenge:  25 g/m²
Düngung  :  15 g Nitrophska Permanent

Die Rasenfugen sind nach der Ansaat mit
sandigem Oberboden oder einem Sand-/Ober-
bodengemisch einzufegen.
Die Kammern dürfen nur bis 1 cm unter
Oberkante Pflaster angefüllt sein.

Verlegung in 4 getrennten Teillächen
Menge: 375,000 m2

**1.02.0021 Fertigstellungspflege Rasengittersteine mit Grünflächenanteil**
Rasengittersteine mit Grünflächenanteil der Vorpositionen im Rahmen der Fertigstellungspflege fachgerecht nacharbeiten.
Diese Arbeiten sind nur nach Absprache und auf
Anweisung der Bauleitung auszuführen.

Eventuell Unkrautaufwuchs aus den Flächen entfernen,
Teilbereiche gegebenenfalls mit einer Walze
nachverdichten und die Deckschicht glätten.
Bei der Kalkulation sind bis zur technischen Abnahme 2
Pflegegänge mit einzukalkulieren.
Menge: 375,000 m2

**1.02.0022 Zulage für Schneiden mit Nass-Schneidegerät,**
Zulage für Schneiden mit Nass-Schneidegerät,
hier: Schneiden der Betonrasengittersteinen an Schnittkanten
in Stärken von 10 bis 12 cm
Einzukalkulieren sind die fachgerechte Einpassung an An- und Einbauten sowie Schnitt am Bordstein oder angrenzender Bebauung. Es ist ein Schneidetisch zu verwenden.
Menge: 300,000 m

*Hinweis: FAHRGASSE / RÜCKSTOßFLÄCHE*

*Hinweis: Vorbemerkung Temperaturabgesenkter Asphalt*
Vorbemerkung - Temperaturabgesenkter Asphalt

Die Herstellung, Lieferung und der Einbau der ausgeschriebenen Asphaltmischgüter haben als temperaturabgesenkter Asphalt (TA-Asphalt) nach den zum Zeitpunkt der Ausführung gültigen Technischen Regelwerken zu erfolgen.

Maßgebend sind insbesondere:

TL Asphalt-StB 26,
ZTV Asphalt-StB 26 Teil 1 bzw. Teil 2, soweit für die jeweilige Bauleistung zutreffend,die jeweils einschlägigen weiteren Technischen Regelwerke der FGSV, die im Bauvertrag vereinbarten zusätzlichen technischen Vertragsbedingungen.

Das Asphaltmischgut ist temperaturabgesenkt herzustellen, zur Baustelle zu transportieren und einzubauen. Die Temperaturabsenkung ist mit einem nach dem geltenden Regelwerk zulässigen Verfahren bzw. einem dafür geeigneten viskositätsverändernden Bindemittel oder Zusatzstoff herzustellen.

Das vom Auftragnehmer vorgesehene Verfahren zur Temperaturabsenkung ist im Eignungsnachweis anzugeben. Der Eignungsnachweis ist entsprechend den Anforderungen der ZTV Asphalt-StB 26 vorzulegen.

Der Auftragnehmer hat sicherzustellen, dass das Asphaltmischgut unter Berücksichtigung der vorgesehenen Transportstrecke, der Witterungsverhältnisse, der Einbauleistung, der Schichtdicke und der vorgesehenen Verdichtungsfolge in einem für den ordnungsgemäßen Einbau geeigneten Temperaturbereich an der Einbaustelle übernommen und ohne unzulässige Verzögerung eingebaut und verdichtet werden kann.

Die Transport- und Einbaulogistik ist so zu organisieren, dass längere Standzeiten des Asphaltmischgutes vermieden werden. Die Anlieferung ist auf die Einbauleistung des Fertigers und die erforderliche Verdichtungsleistung abzustimmen.

Der Auftragnehmer hat die erforderlichen Maßnahmen zur gleichmäßigen Temperaturverteilung und zur Vermeidung einer unzulässigen Abkühlung oder Entmischung des Asphaltmischgutes zu treffen.

Die für das jeweils eingesetzte Asphaltmischgut maßgebenden Temperaturen ergeben sich aus dem Eignungsnachweis sowie den Anforderungen der TL Asphalt-StB 26 und ZTV Asphalt-StB 26. Werden die dort festgelegten Bedingungen nicht eingehalten, ist der Auftraggeber bzw. die Bauüberwachung unverzüglich zu informieren.

Die Temperatur des Asphaltmischgutes ist entsprechend den Vorgaben des geltenden Regelwerks zu kontrollieren und zu dokumentieren. Die Dokumentation ist dem Auftraggeber auf Verlangen vorzulegen.

Der Auftragnehmer hat bei der Wahl und dem Einsatz der Einbau- und Verdichtungsgeräte insbesondere das gegenüber konventionellem Heißasphalt veränderte Temperatur- und Verdichtungsfenster des temperaturabgesenkten Asphaltmischgutes zu berücksichtigen.

Für die Herstellung und den Einbau ist eine kontinuierliche und aufeinander abgestimmte Arbeitsweise sicherzustellen. Unterbrechungen des Fertigereinbaus sind, soweit technisch und verkehrlich möglich, zu vermeiden.

Die Anforderungen an den Arbeitsschutz bei der Verarbeitung von Asphaltmischgut sind unabhängig von den vorgenannten technischen Anforderungen einzuhalten. Soweit nach den einschlägigen arbeitsschutzrechtlichen Vorgaben bzw. der Gefährdungsbeurteilung zusätzliche technische oder organisatorische Maßnahmen erforderlich sind, hat der Auftragnehmer diese umzusetzen.

**1.02.0023 Asphalttragschicht aus Asphalttragschichtmischgut, 14 cm**
Asphalttragschicht AC 22 TS - temperaturabgesenkt

Asphalttragschicht aus temperaturabgesenktem Asphaltmischgut AC 22 TS nach TL Asphalt-StB 26 und ZTV Asphalt-StB 26 herstellen, liefern und einbauen.

Ausführung für eine Parkplatzzufahrt sowie Rückstoß-, Rangier- und Bewegungsflächen mit gelegentlicher Befahrung durch Lastkraftwagen und Müllsammelfahrzeuge.

Schichtdicke

Einbaudicke: 14 cm

Die Herstellung und Verarbeitung erfolgt als temperaturabgesenkter Asphalt (TA-Asphalt) entsprechend den Anforderungen der zum Zeitpunkt der Ausführung gültigen TL Asphalt-StB 26 und ZTV Asphalt-StB 26.

Mischgut und Temperaturabsenkung

Asphaltmischgut AC 22 TS.

Das Verfahren zur Temperaturabsenkung ist durch den Auftragnehmer im erforderlichen Eignungsnachweis anzugeben.

Das Mischgut ist entsprechend dem Eignungsnachweis sowie den Anforderungen der TL Asphalt-StB 26 und ZTV Asphalt-StB 26 herzustellen, zu transportieren, einzubauen und zu verdichten.

Die Transport- und Einbaulogistik ist insbesondere auf die vorgesehene Einbauleistung, die Schichtdicke, die Witterung sowie die erforderliche Verdichtungszeit abzustimmen.

Transport

Das Asphaltmischgut ist so zu transportieren, dass die für Herstellung, Einbau und Verdichtung erforderlichen Temperaturbedingungen eingehalten werden.

Die Transportfahrzeuge sind entsprechend den Anforderungen des geltenden Regelwerks auszurüsten.

Einbau und Verdichtung

Einbau mit geeignetem Straßenfertiger auf der vorbereiteten und abgenommenen Unterlage.

Die Einbaubreite und Einbauleistung sind so zu wählen, dass ein möglichst kontinuierlicher Einbau gewährleistet wird.

Die Verdichtung ist mit geeigneten Walzen und in ausreichender Anzahl durchzuführen.

Die Verdichtungsgeräte und Verdichtungsfolge sind auf das eingesetzte Asphaltmischgut, die Einbaudicke und die örtlichen Randbedingungen abzustimmen.

Besondere Sorgfalt ist bei der Verdichtung im Bereich von:

Randeinfassungen,
Entwässerungsrinnen,
Schachtabdeckungen,
Einbauten,
Anschlüssen an bestehende Verkehrsflächen und
sonstigen schwer zugänglichen Bereichen anzuwenden.

Eignungsnachweis

Vor Beginn der Asphaltarbeiten ist der nach ZTV Asphalt-StB 26 erforderliche Eignungsnachweis für das vorgesehene Asphaltmischgut vorzulegen.

Der Eignungsnachweis muss insbesondere die für das vorgesehene temperaturabgesenkte Asphaltmischgut maßgebenden Angaben enthalten.

Die Ausführung darf erst nach Vorlage des erforderlichen Eignungsnachweises erfolgen.

Temperaturkontrolle

Die Temperatur des Asphaltmischgutes ist entsprechend den Anforderungen der TL Asphalt-StB 26 und ZTV Asphalt-StB 26 zu kontrollieren und zu dokumentieren.

Die Aufzeichnungen sind der Bauüberwachung auf Verlangen vorzulegen.

Abrechnung

Abrechnung nach eingebauter Masse.

In den Einheitspreis sind sämtliche Aufwendungen für Herstellung, Temperaturabsenkung, Transport, Einbau, Verdichtung, Temperaturkontrolle und Dokumentation sowie sämtliche Nebenleistungen einzurechnen.
Menge: 550,000 m2

**1.02.0024 Bitumenemulsion zur Herstellung des Schichtenverbundes**
Bitumenemulsion zur Herstellung des Schichtenverbundes aufsprühen.
Auf Verkehrsflächen der Belastungsklassen Bk0,3 bis Bk1,8.
Unterlage = Asphaltbefestigung, frisch.
Mit Rampenspritzgerät.
Bindemittel = C40B5-S.
Bindemittelmenge = 300 g/ m2.
Vor Einbau Asphaltdeckschicht.
Menge: 550,000 m2

**1.02.0025 Asphaltdeckschicht aus Asphaltbeton, h 4 cm**
Asphaltdeckschicht AC 11 D S - temperaturabgesenkt

Asphaltdeckschicht aus temperaturabgesenktem Asphaltmischgut AC 11 D S nach TL Asphalt-StB 26 und ZTV Asphalt-StB 26 herstellen, liefern und einbauen.

Ausführung für eine Parkplatzzufahrt sowie Rückstoß-, Rangier- und Bewegungsflächen mit gelegentlicher Befahrung durch Lastkraftwagen und Müllsammelfahrzeuge.

Schichtdicke

Einbaudicke: 4 cm

Mischgut und Temperaturabsenkung

Asphaltmischgut AC 11 D S.

Die Herstellung und Verarbeitung erfolgt als temperaturabgesenkter Asphalt (TA-Asphalt) entsprechend den Anforderungen der zum Zeitpunkt der Ausführung gültigen TL Asphalt-StB 26 und ZTV Asphalt-StB 26.

Das vom Auftragnehmer vorgesehene Verfahren zur Temperaturabsenkung ist im erforderlichen Eignungsnachweis anzugeben.

Die maßgebenden Herstellungs-, Einbau- und Verdichtungsbedingungen ergeben sich aus dem Eignungsnachweis sowie den Anforderungen der TL Asphalt-StB 26 und ZTV Asphalt-StB 26.

Einbau

Einbau mit geeignetem Straßenfertiger auf der fachgerecht hergestellten und abgenommenen Asphaltbinderschicht.

Vor dem Einbau sind die Unterlage sowie der Schichtenverbund entsprechend den Anforderungen der ZTV Asphalt-StB 26 vorzubereiten und zu prüfen.

Der Einbau ist möglichst kontinuierlich durchzuführen.

Besondere Sorgfalt ist bei Anschlüssen an Randeinfassungen, Entwässerungsrinnen, Schachtabdeckungen, Einbauten und bestehende Verkehrsflächen anzuwenden.

Verdichtung

Die Verdichtung ist mit geeigneten Geräten und in ausreichender Anzahl entsprechend den Anforderungen der ZTV Asphalt-StB 26 durchzuführen.

Verdichtungsgeräte und Verdichtungsfolge sind auf das eingesetzte temperaturabgesenkte Asphaltmischgut und die örtlichen Randbedingungen abzustimmen.

Insbesondere bei den Randbereichen und im Bereich von Einbauten ist eine ausreichende Verdichtung sicherzustellen.

Eignungsnachweis

Vor Beginn der Asphaltarbeiten ist der nach ZTV Asphalt-StB 26 erforderliche Eignungsnachweis für das vorgesehene Asphaltmischgut vorzulegen.

Der nach den ZTV Asphalt-StB 26 vorgesehene standardisierte Eignungsnachweis ist zu verwenden.

Temperaturkontrolle

Die Temperatur des Asphaltmischgutes ist entsprechend den Anforderungen der TL Asphalt-StB 26 und ZTV Asphalt-StB 26 zu kontrollieren.

Die erforderlichen Messungen sind zu dokumentieren und der Bauüberwachung auf Verlangen vorzulegen.

Abrechnung

Abrechnung nach eingebauter Masse.

In den Einheitspreis einzurechnen sind sämtliche Aufwendungen für Herstellung, Temperaturabsenkung, Transport, Einbau, Verdichtung, Temperaturkontrolle und Dokumentation sowie sämtliche Nebenleistungen.
Menge: 550,000 m2

**1.02.0026 Temperaturkontrolle und Dokumentation**
Temperaturkontrolle und Dokumentation

Temperaturkontrolle des angelieferten und eingebauten temperaturabgesenkten Asphaltmischgutes entsprechend den Anforderungen der TL Asphalt-StB 26 und ZTV Asphalt-StB 26.

Die ermittelten Werte sind entsprechend den vertraglichen Vorgaben zu dokumentieren und dem Auftraggeber auf Verlangen vorzulegen.
Menge: 1,000 Psch

**1.02.0027 Abstumpfungsmaßnahme zur Erhöhung der Anfangsgriffigkeit**
Abstumpfungsmaßnahme zur Erhöhung der Anfangsgriffigkeit durch gleichmäßiges Aufbringen und Einwalzen von Abstreukörnung durchführen.
Nicht gebundene Abstreukörnung aufnehmen und der Verwertung nach Wahl des AN zuführen.
Abstreukörnung = Lieferkörnung 2/5.
Aus Gestein wie Aufhellungsgestein in Asphaltdeckschicht.
Abstreumenge = 1 kg/m2.
Maschinell abstreuen.
Menge: 550,000 m2

**1.02.0028 Anschluss als Fuge mit Fugenmasse herstellen**
Anschluss als Fuge mit Fugenmasse herstellen.
Randfuge vor Borden, Übergängen, Abläufen u.ä.
In der Asphaltdeckschicht ausbilden.
Fugenspalttiefe = 40 mm.
Fugenspaltbreite = 15 mm.
Mit heiß verarbeitbarer Fugenmasse Typ N 2, einschließlich zugehörigem und zuvor aufgetragenem Voranstrichmittel.
Menge: 300,000 m

**1.02.0029 Schachtabdeckung freilegen**
Schachtabdeckung freilegen
und nach Bauablauf Zug um Zug
an die neue planmäßige Höhe anpassen.
Aufbrucharbeiten zum Freilegen der Schachtabdeckung ausführen.
Ausbauen sowie eventuelles Liefern und Einbauen von Schachtteilen werden gesondert vergütet.
Fläche aus Asphalt.
Schachtabdeckung höher setzen über 5 bis 10 cm.
Fuge mit Mörtel MG III nach DIN 1053 unter Verwendung von mindestens 3 Distanzstücken entsprechender Festigkeit füllen. Füllung glattstreichen.
Menge: 10,000 Stk

*Hinweis: SONSTIGES*

**1.02.0030 Kernbohrungen in Betonpflastersteinen für Fahrradbügel, d 55 mm**
Kernbohrungen in Betonpflastersteinen,
d 55 mm für Fahrradbügel herstellen.
Anfallende Stoffe laden.
Material ist der ordnungsgemäßen
Verwertung/ Entsorgung zuzuführen.
Einschl. Entsorgungskosten.
Menge: 28,000 Stk

**1.02.0031 Umpflasterung Schachtdeckel rund, DN 800-1.000**
Schachtdeckel rund umpflastern
radial, 1-reihig um die Kontrollschachtdeckel aus Radialsteinenen, maße 10/ 10 cm,
Farbe grau,
beidseitig konisch zugeschnitten,
Für Deckel-Durchmesser 800 - 1.000 mm,
inlusive erforderlicher radialer Schnitte ausführen.
Menge: 15,000 Stk

**1.02.0032 Erschwernis infolge Einbauten (Kappen), Schächten und Straßenabläufen**
Erschwernis infolge Einbauten (Kappen), Kontrollschächte und Straßenabläufen.
Erschwernis beim Einbau von Schichten ohne Bindemittel.
Handarbeit an Einbauten wird nicht gesondert vergütet.
Menge: 15,000 Stk

**1.02.0033 Erschwernis infolge Einbauten überstehenden Tiefborden in Teillängen**
Erschwernis infolge Einbauten 10 cm über OK Pflaster eingebauten Tiefbordsteinen als Überfahrtsschutz
Eingebaut in 21 Teillängen a 2m Länge innerhalb der Rasengittserteinflächen
Erschwernis beim Einbau von Schichten ohne Bindemittel.
Handarbeit an Einbauten wird nicht gesondert vergütet.
Menge: 21,000 Stk

**1.02.0034 Erschwernis infolge Einbauten Stichkanäle in Teillängen**
Erschwernis infolge Einbauten
Eingebaut in 11 Teillängen von 1,50 bis 3,00 m Länge
innerhalb der Betonsteinpflasterflächen
Einbauhöhe Stichkanal UK Pflasterbettung
Stichkanal Stahl feuerverzinkt, Breite 100m, Höhe 30 mm zum Anschluß der Fassadenrinnen an die Stegrostrinnen
Erschwernis beim Einbau des Bettungsmaterials
und Verlegen des Betonsteinpflasters
Handarbeit an Einbauten wird nicht gesondert vergütet.
Menge: 35,000 m

**1.02.0035 Pflasterdecken-Anpassung herstellen, Einzelgr. bis 0,5 m2**
Anpassung der Pflasterdecke an Aussparungen oder Einbauten herstellen.
Einzelgröße der Aussparung bzw. Einbauten bis 0,5 m2.
Ausführung mit Steinen der Pflasterdecke. Das Schneiden
der Steine gehört zum Leistungsumfang.
Menge: 10,000 Stk

*Hinweis: KONTROLLPRÜFUNGEN*

**1.02.0036 Kontrollprüfung Unterbau/ Planum Lastplattendruckversuch**
Kontrollprüfung ZTV SoB-StB
auf besondere Anordnung des AG
für Unterbau/ Planum,
Prüfung für Verformungsmodul,
mit dynamischem Lastplattendruckversuch TP BF-StB.

Inkl. Erstellung und Übergabe der Prüfberichte an AG/ BÜ.
Menge: 5,000 Stk

**1.02.0037 Statischen Lastplattendruckversuch Frostschutzschicht durchführen**
Statischen Lastplattendruckversuch auf verdichteter Frostschutzschicht gemäß DIN 18134 durchführen, einschließlich aller Nebenarbeiten, dazu zählt auch das Bereitstellen des Belastungsfahrzeugs.
Der Lastplattendruckversuch ist von einem staatlich anerkannten Fachlabor durchzuführen und zu dokumentieren.
Menge: 5,000 Stk

**1.02.0038 Statischen Lastplattendruckversuch Schottertragschicht durchführen**
Statischen Lastplattendruckversuch auf verdichteter Schottertragschicht gemäß DIN 18134 durchführen, einschließlich aller Nebenarbeiten, dazu zählt auch das Bereitstellen des Belastungsfahrzeugs.
Der Lastplattendruckversuch ist von einem staatlich anerkannten Fachlabor durchzuführen und zu dokumentieren.
Menge: 5,000 Stk

**1.02.0039 Dynamische Lastplattendruckversuche durchführen**
Dynamische Lastplattendruckversuche zur Bestimmung
des Verdichtungsgrades bzw. der Belastbarkeit in
Abstimmung mit der örtlichen Bauleitung auf dem
Planum bzw. der Tragschichrt durchführen
Menge: 10,000 Stk

#### Titel 1.03 KG 536 - Spielplatzflächen

*Hinweis: Einfassungen*

**1.03.0001 Tiefbord Beton 8/40/100**
Bordstein aus Beton, DIN EN 1340, Maße DIN 483,
Form EF, mit Fase, 8/40/100 cm, Farbton grau, Witterungswiderstand A, Abriebwiderstand F,
Biegezugfestigkeit S, mit Fundament und einseitiger Rückenstütze aus Beton mit einer Zusammensetzung
C 20/25 DIN EN 206-1 und DIN 1045-2, Bettungsdicke 20 cm, Breite der Rückenstütze 10 cm

Einbau:
bündig mit dem angrenzenden Pflasterflächen / Vegetationsflächen

Einfassung Sandspielbereich U3, Ü3, Schaukel
Menge: 200,000 m

**1.03.0002 Zulage für Tiefbord H.40 im Radius / Bogen**
Zulage zur Vorposition für:
Beton-Tiefbord 8/40/100 in Radius/ Bogen
für Radien von ca. 2 - 5 m

Die Position beinhalktet den deradlinieger Schnitt für Beton-Tiefbord 8/40 mit Diamanttrennscheibe, Nassschneideverfahren.
Menge: 50,000 m

**1.03.0003 Schnitt Beton - Tiefbord 8/40**
Geradlinieger Schnitt für Beton-Tiefbord 8/40
mit Diamanttrennscheibe, Nassschneideverfahren.
Abrechnung nach Stück Schnitt.
Menge: 20,000 Stk

*Hinweis: FALLSCHUTZKIES*
FALLSCHUTZ SANDFLÄCHEN

**1.03.0004 Planum herstellen incl. Flächen Borde**
Planum herstellen.
Max. Abweichung von der Sollhöhe ± 2 cm.
Unterlage für Schicht ohne Bindemittel auf Sollhöhe
nach Unterlagen des AG profilieren.
Liefern von Baustoff bzw. Entfernen von überschüssigem
Baustoff wird gesondert vergütet. Erschwernisse durch
Einbauten werden gesondert vergütet.
Unterlage = Schicht aus frostunempfindlichem Baustoffgemisch.
Unebenheit innerhalb einer 4,00 m langen Messstrecke
höchstens 2 cm in Längs- und Querrichtung.
Menge: 175,000 m2

**1.03.0005 Boden verdichten incl. Flächen Borde**
Anstehenden nichtbindigen Boden vor Einbau von Kies-
und Frostschutzschichten im Bereich der befestigten Flächen mit geeignetem Gerät verdichten.
Verdichtungsgrad  DPr mind. 97 %,
Verformungsmodul der profilierten Unterlage mindestens
EV2 mind. 45 MN/m2,
Bodenklasse 3 bis 4 DIN 18300 und vorh. Oberbau aus
ungebundenen Tragschichten.
Menge: 175,000 m2

*Hinweis: SCHICHTEN OHNE BINDEMITTEL*

**1.03.0006 Filterschicht d=10cm für Spielplatzflächen liefern und einbauen**
Filterschicht für Spielplatzflächen,
aus Schottertragschicht, Körnung 0/32,
Schichtdicke 100mm.

Zusätzliche Anforderungen:
Verformungsmodul: mind. EV2 40 MN/mm²
Grenzabmaß von der Nennhöhe: +/- 20 mm,
Ebenheit, Spalt unter 4-m-Latte: kleiner gleich 15 mm.
Menge: 175,000 m2

**1.03.0007 Fallschutzkies 2/8 d=40 cm**
Fallschutz aus gewaschenem KIes nach EN 1177,
Schichtdicke: 40 cm im gesackten Zustand,
Körnung 2/8 mm,
Material lehmfrei, nicht färbend,
frei von organischen Stoffen,
Elbsand oder Sand aus Verrieselungsanlagen
dürfen nicht verwendet werden.
Der Sand muss hygienisch einwandfrei sein.
Inkl. Zertifikat über die Unbedenklichkeit des
eingebauten Materials.
In Einzelflächen.

Der Eignungsnachweis für die Verwendung als Fallschutzkies ist in Form eines aktuell gültigen
Zertifikates sowie einer Materialprobe (10 Ltr. Eimer) durch AN vor der Lieferung zu erbringen.

Der Einbau erfolgt in Flächen mit Einbauten.
Ein eventueller Mehraufwand für das Einbringen und Andecken des Fallschutzsandes im Bereich von Stützen, Pfosten Seilabspannungen oder sonstigen Einbauten wird nicht gesondert vergütet und ist vom An im EP kalkulatorisch zu berücksichtigen.

Abrechnung: Aufmaß + Zertifikat + Wiegenoten

Die Abrechnung erfolgt über Mengenermittlung  nach Abtrag- bzw. Auftragsprofilen und zusätzlicher  Abgleich mit Originallieferscheinen (Wiegenoten).
Menge: 70,000 m3

*Hinweis: SANDSPIELFLÄCHE*

**1.03.0008 Planum herstellen incl. Flächen Borde**
Planum herstellen.
Max. Abweichung von der Sollhöhe ± 2 cm.
Unterlage für Schicht ohne Bindemittel auf Sollhöhe
nach Unterlagen des AG profilieren.
Liefern von Baustoff bzw. Entfernen von überschüssigem
Baustoff wird gesondert vergütet. Erschwernisse durch
Einbauten werden gesondert vergütet.
Unterlage = Schicht aus frostunempfindlichem Baustoffgemisch.
Unebenheit innerhalb einer 4,00 m langen Messstrecke
höchstens 2 cm in Längs- und Querrichtung.
Menge: 100,000 m2

**1.03.0009 Boden verdichten incl. Flächen Borde**
Anstehenden nichtbindigen Boden vor Einbau von Kies-
und Frostschutzschichten im Bereich der befestigten Flächen mit geeignetem Gerät verdichten.
Verdichtungsgrad  DPr mind. 97 %,
Verformungsmodul der profilierten Unterlage mindestens
EV2 mind. 45 MN/m2,
Bodenklasse 3 bis 4 DIN 18300 und vorh. Oberbau aus
ungebundenen Tragschichten.
Menge: 100,000 m2

*Hinweis: SCHICHTEN OHNE BINDEMITTEL*

**1.03.0010 Filterschicht d=10cm für Spielplatzflächen liefern und einbauen**
Filterschicht für Spielplatzflächen,
aus Schottertragschicht, Körnung 0/32,
Schichtdicke 100mm.

Zusätzliche Anforderungen:
Verformungsmodul: mind. EV2 40 MN/mm²
Grenzabmaß von der Nennhöhe: +/- 20 mm,
Ebenheit, Spalt unter 4-m-Latte: kleiner gleich 15 mm.
Menge: 100,000 m2

**1.03.0011 Gewaschenen Kies 0,3 - 2 mm d=40cm**
Sandfüllung
aus gewaschenem Sand nach EN 1177,
Schichtdicke: 40 cm im gesackten Zustand,
Körnung 0,3 -2 mm,
Material lehmfrei, stein- und fremdkörperfrei
nicht färbend,frei von organischen Stoffen,
Elbsand oder Sand aus Verrieselungsanlagen
dürfen nicht verwendet werden.
Der Sand muss hygienisch einwandfrei sein.
Inkl. Zertifikat über die Unbedenklichkeit des
eingebauten Materials.
In Einzelflächen.

Der Eignungsnachweis für die Verwendung als
Spielsand ist in Form eines aktuell gültigen
Zertifikates sowie einer Materialprobe (10 Ltr. Eimer) durch AN vor der Lieferung zu erbringen.

Der Einbau erfolgt in Flächen mit Einbauten.
Ein eventueller Mehraufwand für das Einbringen und Andecken des Fallschutzsandes im Bereich von Stützen, Pfosten Seilabspannungen oder sonstigen Einbauten wird nicht gesondert vergütet und ist vom An im EP kalkulatorisch zu berücksichtigen.

Abrechnung: Aufmaß + Zertifikat + Wiegenoten

Die Abrechnung erfolgt über Mengenermittlung  nach Abtrag- bzw. Auftragsprofilen und zusätzlicher  Abgleich mit Originallieferscheinen (Wiegenoten).
Menge: 45,000 m3

*Hinweis: FALLSCHUTZ SCHAUKEL*

**1.03.0012 Planum herstellen incl. Flächen Borde**
Planum herstellen.
Max. Abweichung von der Sollhöhe ± 2 cm.
Unterlage für Schicht ohne Bindemittel auf Sollhöhe
nach Unterlagen des AG profilieren.
Liefern von Baustoff bzw. Entfernen von überschüssigem
Baustoff wird gesondert vergütet. Erschwernisse durch
Einbauten werden gesondert vergütet.
Unterlage = Schicht aus frostunempfindlichem Baustoffgemisch.
Unebenheit innerhalb einer 4,00 m langen Messstrecke
höchstens 2 cm in Längs- und Querrichtung.
Menge: 60,000 m2

**1.03.0013 Boden verdichten incl. Flächen Borde**
Anstehenden nichtbindigen Boden vor Einbau von Kies-
und Frostschutzschichten im Bereich der befestigten Flächen mit geeignetem Gerät verdichten.
Verdichtungsgrad  DPr mind. 97 %,
Verformungsmodul der profilierten Unterlage mindestens
EV2 mind. 45 MN/m2,
Bodenklasse 3 bis 4 DIN 18300 und vorh. Oberbau aus
ungebundenen Tragschichten.
Menge: 60,000 m2

**1.03.0014 Filterschicht für Spielplatzflächen liefern und einbauen**
Filterschicht für Spielplatzflächen,
Gewaschenen Mittel-Grobsand liefern, einbauen und
planieren
Einbau in Einzelflächen

Schichtstärke: 10 cm

Material:
- Gewaschener Sand, Feinsandarm, Körnung 0-2 mm
Menge: 60,000 m2

**1.03.0015 Holzhackschschnitzel als Fallschutz d=40 cm**
Holzhackschschnitzel als Fallschutz
liefern sowie nach Plan und örtlichen Angaben der Bauleitung im Bereich der geplanten Spielgeräte gleichmäßig stark einbauen.

Material:
 Gemisch von frischem, entrindetem Laubmischholz (Pappel-, Buchen-, Birken-, Erlen-und Weidenholz)
TüV-geprüfte Sicherheit mit Zertifikat
Körnung 15-32 / abgesiebt
Ohne Feinanteil ( < 15 mm)

Der Eignungsnachweis für die Verwendung des Holzhackschnitzels ist in Form eines aktuell gültigen
Zertifikates sowie einer Materialprobe (10 Ltr. Eimer) durch AN vor der Lieferung zu erbringen.
Menge: 25,000 m3

**1.03.0016 Geokunststoff (Geogitter/Filtervliesstoff)**
Geokunststoff zur Trennung zwischen Filterschicht und Holzhackschnitzel liefern und einbauen.

Kombinationsmatte bestehend aus gelegtem Geogitter aus gereckten, monolithischen Polypropylen-Flachstäben (PP) mit verschweißten Knoten und mittig eingeschweißtem, mechanisch verfestigten Filtervliesstoff für den Einsatz als Bodenbewehrung im Erd-, Deponie-, Verkehrswege- und Wasserbau.
Geotextilrobustheitsklasse = GRK 3 in Anlehnung an FGSV Merkblatt 2005.
Menge: 60,000 m2

*Hinweis: Entwässerung*

**1.03.0017 Sickergruben ca. 2,00/2,00/0,50 m herstellen**
Sickergruben ca. 2,00/2,00/0,50 m  ausheben,
mit Splitt 08/16 mm,
bis zur Höhe der Sandgrubensohle auffüllen,
und mit einem Vlies (400 g/m2) ca. 2,00/ 2,00 cm überdecken.
Die Grubensohle höhen- und gefällegerecht einplanieren, sorgfältig und standfest verdichten.
Menge: 5,000 Stk

#### Titel 1.04 KG 541 - Einfriedungen + Mauern

*Hinweis: HINWEIS: Prüfung vor Bestellung*
Vor Bestellung sind die genauen Abmessungen vor Ort
vom AN zu prüfen.

**1.04.0001 Stabgitterzaun, h 2 m, feuerverzinkt**
Stabgitterzaun, stahlfeuerverzinkt
Höhe 2.030 mm,
in mehreren Einzel - Abschnitten
Den anfallenden Fundamentaushub, Bodenklasse 3-5,
laden, zu einer zugelassenen Deponie transportieren und
vorschriftsmäßig entsorgen.
Die anfallenden Deponiegebühren sind in den
Einheitspreis mit einzukalkulieren.

Zaunspitzen nach unten ausrichten,
Gitterhöhe: 2.030 mm,
Maschenweite: 50 x 200 mm,
Zaungitter: 2.030/ 50/ 8+6,

Gitter mit dem Geländegefälle einhängen,
ggf. anpassen, so dass sie nicht an Pfosten überstehen.
Abstand zwischen UK Gitter und OK Gelände max. 3 cm.

einschl. aller Zaunpfosten, Endpfosten, Klemmleisten,
Bodenaushub und Beton - Einzelfundamente,
Beton C20/25 gem. Herstellervorschriften.
Abmessungen Fundamente gemäß Herstellerangabe.
OK Fundament pyramidal abgeschrägt und
geglättet 10 cm unter OK Fertiggelände.
Pfosten höhen-, lot- und fluchtgerecht versetzen.
Einschl. Erdarbeiten.
Menge: 145,000 m

**1.04.0002 Zulage für Pulverbeschichtung RAL-Ton nach Wahl AG**
Zulage für Pulverbeschichtung in Wunschton AG,
Farbe: RAL-Ton nach Wahl AG
Menge: 145,000 m

**1.04.0003 Zauntor, 1-flügelig, H=2m, B=2m, feuerverzinkt**
*** Bezugsbeschreibung
Zauntor passend zum Zaun der Vorposition,
feuerverzinkt,
Höhe 2.030 mm,
Öffnungsmaß 2,00 m, einflügelig,

Tor mit Rechteckrohrrahmen ca. 60/ 40 und
Stabgitterfüllung wie Stahlgitterzaun,
liefern und nach Herstellervorschrift montieren.
Einschl. Torpfosten aus Quadratrohr ca. 120/ 120,
Öffnungsrichtung gemäß Plan.
Einschl. Anschlussschienen für Stabgitterzaun,
Metallbeschläge, Drückergarnitür mit Schließzylinderkasten
und Feststeller.

Einschl. Bodenaushub und Betonfundament C 20/25
gem. Herstellervorschriften, mind. jedoch 70x70x100 cm  pyramidal abgeschrägt und geglättet,
10 cm unter OK Fertiggelände.

Den anfallenden Fundamentaushub, Bodenklasse 3-5,
laden, zu einer zugelassenen Deponie transportieren und
vorschriftsmäßig entsorgen.
Die anfallenden Deponiegebühren sind in den
Einheitspreis mit einzukalkulieren.

1 Stck. Seitenfeststeller mit einbetonierter
Bodenhülsefür den geöffneten Zustand.

Die Lieferung und der Einbau der Profilzylinder mit
Protektoren erfolgt bauseits durch den AG.

Eine maßstabsgerechte Werkzeichnung (Anschicht und Aufsicht) mit Beschriftung und Vermaßung ist vor
Auslösung der Bestellung durch den AN vorzulegen.
Menge: 1,000 Stk

**1.04.0004 Zulage für Pulverbeschichtung RAL-Ton nach Wahl AG**
Zulage für Pulverbeschichtung in Wunschton AG,
Farbe: RAL-Ton nach Wahl AG
Menge: 1,000 Stk

**1.04.0005 Zauntor, 1-flügelig, H=2m, B=1,50m, feuerverzinkt**
Zauntor passend zum Zaun der Vorposition,
feuerverzinkt,
Höhe 2.030 mm,
Öffnungsmaß 1,50 m, einflügelig,

Tor mit Rechteckrohrrahmen ca. 60/ 40 und
Stabgitterfüllung wie Stahlgitterzaun,
liefern und nach Herstellervorschrift montieren.
Einschl. Torpfosten aus Quadratrohr ca. 120/ 120,
Öffnungsrichtung gemäß Plan.
Einschl. Anschlussschienen für Stabgitterzaun,
Metallbeschläge, Drückergarnitür mit Schließzylinderkasten
und Feststeller.

Einschl. Bodenaushub und Betonfundament C 20/25
gem. Herstellervorschriften, mind. jedoch 70x70x100 cm  pyramidal abgeschrägt und geglättet,
10 cm unter OK Fertiggelände.

Den anfallenden Fundamentaushub, Bodenklasse 3-5,
laden, zu einer zugelassenen Deponie transportieren und
vorschriftsmäßig entsorgen.
Die anfallenden Deponiegebühren sind in den
Einheitspreis mit einzukalkulieren.

1 Stck. Seitenfeststeller mit einbetonierter
Bodenhülsefür den geöffneten Zustand.

Die Lieferung und der Einbau der Profilzylinder mit
Protektoren erfolgt bauseits durch den AG.

Eine maßstabsgerechte Werkzeichnung (Anschicht und Aufsicht) mit Beschriftung und Vermaßung ist vor
Auslösung der Bestellung durch den AN vorzulegen.
Menge: 1,000 Stk

**1.04.0006 Zulage für Pulverbeschichtung RAL-Ton nach Wahl AG**
Zulage für Pulverbeschichtung in Wunschton AG,
Farbe: RAL-Ton nach Wahl AG
Menge: 1,000 Stk

**1.04.0007 Toranlage 2-flügelig, H=2m, B=3m, feuerverzinkt**
*** wie Position 1.04.0003
Toranlage
Höhe 2.030 mm,
Öffnungsmaß 3,00 m, 2-flügelig,

1 Stck. Seitenfeststeller je Torflügel
mit einbetonierter Bodenhülse für den geöffneten Zustand.

Die Lieferung und der Einbau der Profilzylinder mit
Protektoren erfolgt bauseits durch den AG.

Eine maßstabsgerechte Werkzeichnung (Anschicht und Aufsicht) mit Beschriftung und Vermaßung ist vor
Auslösung der Bestellung durch den AN vorzulegen.
Menge: 1,000 Stk

**1.04.0008 Zulage für Pulverbeschichtung RAL-Ton nach Wahl AG**
Zulage für Pulverbeschichtung in Wunschton AG,
Farbe: RAL-Ton nach Wahl AG
Menge: 1,000 Stk

*Hinweis: Winkelstützwände*
Hinweis für die Winkelstützwände

Für alle nachfolgend beschriebenen Positionen der Winkelstützwand aus Sichtbeton gilt:

Nachfolgend beschriebene Winkelstützen dienen der Abfangung eines Höhenunterschieds an der Grenze zum angrenzenden südlich gelegenen Nachbargrundstück.

Betonfertigteil gem. DIN EN 1997-1, DIN EN 1991-1 DIN,
EN 1992-1 in der jeweils aktuellen Fassung und weitere eingeführte techn. Baubestimmungen,
Standsicherheit gem. DIN 4085 und DIN 1045,
inkl. Fundament und allen notwendigen Befestigungsmittel
(Verbindungslaschen, Schrauben) liefern und nach
Einbauanleitung des Herstellers, auf frostfrei gegründetem
Betonfundament, höhen- undf luchtgerecht nach Zeichnung und
örtliche Angabe der Bauleitung einbauen.
Erdarbeiten werden gesondert vergütet.

Die Winkelstützelemente für diesen Standort müssen statisch auf die Aufnahme von Lasten einer schallabsorbierenden Holzzaunes ausgelegt sein, der auf die Winkelstützelemente montiert wird.
Holzzaun, Höhe <>= 2,00 m,
flächenbezogene Masse m´ >= 10 kg/m2 Windlastzone 3.
Montage Holzzaun auf Winkelstütze erfolgt voraussichtlich mittels  Pfostenschuh/ seitlich),
Pfostenabstände ca. 1,00 m.

Bauhöhe:
125 cm

Baulänge:
100 cm

Fußlänge:
gem. Herstellerangabe und statischer Erfordernis,
Winkelstützwand zur Aufnahme und Montage einer Sichtschutzwand auf dem Mauerkopf,
z.B. Baureihe Magnum für Geländer (Fa. Siemsen) o. glw.

Einbindetiefe:
min. 25 cm bzw. gem. statischen Anforderungen
Sichtseite talseitig

Element-Oberkanten: horizontal.
Kopfstärke: 15 cm

Lasten aus Lärmschutzwand
Geländer: Pfostenabstand 2,00 m
Eigenlast Geländer = 0,50 kN/m (x 2,00 m)
aus Geländerdruck auf Mauerkrone:= 0,50 kN/m (x 2,00 m)

Betongüte:
C 30/ 37 LP,

Expositionsklassen:
Luftseitig (Sichtseite und Wandkopf) XC4, XD3, XS3, XF4
Erdseitig (Wandrückseite zum Fuß) XC4, XF4, XA2
Sohle-Erdseitig (allseitig) XC2, XF4, XA2

Betondeckung:
Luftseitig 50 mm
Erdseitig 35 mm
Sohle-Erdseitig 30mm

Wandstärke am Kopf:
15 cm.

Sichtbetonklasse:
SB 2,

Oberfläche
Sichtseite (fußabgewandte Seite) und auf den oberen 20 cm
Rückseite schalungsglatt
Transportanker oder sonstige Ösen sind außerhalb zukünftiger
Sichtflächen einzuplanen.

Kanten:
gefast 10 x 10 mm

Fugen:
Stoßfugen durch korrosionsbeständige Laschen und Schrauben bündig verbunden.
Die Fuge zwischen den Winkelstützelementen ist mit einem 30
cm Dichtband / Fugenband bis ca. 10 cm unter OK
Stützelement erdseitig abzudichten.

Alle Winkelstützelemente mit 15 cm rückseitiger Sichtoberfläche
entlang Elementkopf. Oberkanten der Elemente horizontal. Paßstücke sind im Vorwege örtlich einzumessen.

Die Fertigelemente, insbesonders die Kanten, sind beim Einbau
vor Beschädigung zu schützen. Bei Beschädigung ist ein
Nacharbeiten vor Ort nicht zulässig. Beschädigte Teile müssen
komplett ersetzt werden. Einbau mit Saugglocke, Gurten etc.,
nicht mit Zange oder Versetzösen. In sichtbaren Bereichen
dürfen keine Versetzhilfen sichtbar sein oder Versetzspuren
entstehen. Bei Anlieferung- und Baustellentransporten ist eine
vollflächige Lagerung zur Vermeidung von Qualitätsbeeinträchtigungen vorgeschrieben.

Für alle nachfolgend aufgeführten Winkelstützen gilt:
das Setzen in

Einschl. Fundament:
-  5 cm  Mörtelausgleichsschicht (MG III)
- 10 cm  Betonfundament aus Beton C 20/ 25,
  vollflächig unter der gesamten Fußlänge.
- 40 cm  Frostschutzkies 0/32

ist in die jeweilige Position einzukalkulieren.
Inkl. Lieferung aller Materialien, Herstellung von Beton,
Frostschutzschicht etc., sowie inkl. aller Aushub- und
Erdarbeiten zur Fundamentherstellung, Verdichtung der
Fundamentsohle, einschließl. aller Neben- und Anarbeitungen.

Statik / Werkplanung
Vor Auslösung der Bestellung der Winkelstützwände sind
dem Auftraggeber bzw. dem bauüberwachenden Ingenieurbüro maßstabsgerechte Werkzeichnungen / Mauerstatiken der Winkelstützen zur Freigabe zu übergeben incl. der Darstellung der Sichtschutzelemnete (gesondere Position).
 In den Plänen ist die Abwicklung in der Wandachse einschl. des Höhenverlaufs des Geländes an der Wand darzustellen incl. Beschriftung und Vermaßung. Für die WSW-Elemente sind die Höhen von
Wandkrone sowie die Gründungssohle in mNN anzugeben.
Die Aufnahme bzw. Wandbefestigung einer 2m Hohen Sichtschutzwand ist statisch und konstruktiv zu berücksichtigen.

Bestellung erst nach schriftlicher Freigabe durch AG.
Auf rechtzeitige Bestellung unter Berücksichtigung der
Lieferfristen ist zu achten.

Nachfolgend aufgeführte Winkelstützen für diesen Standort sind von einem Hersteller zu beziehen.

Angebotene Elemente:

Hersteller: '.........'
vom Bieter einzutragen.

Typ: '.........'
vom Bieter einzutragen.

**1.04.0009 Boden lösen und seitlich lagern**
Boden lösen und seitlich lagern
Boden in der Trasse der Winkelstützwände
profilgerecht lösen und seitlich lagern.
Abgerechnet wird nach Abtragsprofilen.
Das Herstellen des Planums wird gesondert vergütet.
Menge: 100,000 m3

**1.04.0010 Planum herstellen**
Planum herstellen.
Max. Abweichung von der Sollhöhe +2/ -2 cm.
Verformungsmodul = 45 MPa

Die im Planum für den Einbau der Winkelstüttzwände erforderlichen Abtreppungen entsprechend der Werkplanung sind im Einheitspreis kalkulatorisch zu berücksichtigen. Einengesonderte Vergütung erfolgt nicht.
Menge: 150,000 m2

**1.04.0011 Winkelstütze H. 125 cm liefern, einbauen**
*** Bezugsbeschreibung
Winkelstützwand gerade
L = 100 cm
Bauteilhöhe 125 cm,
Fußlänge ca. 85 cm,
ohne Sporn zur Sichtseite
Sichtseite talseitig
OK waageerecht

Mauer 1: 18 Stk
Mauer 2: 17 Stk
Menge: 35,000 Stk

**1.04.0012 Außenecke Winkelstütze H. 125 cm liefern, einbauen**
*** wie Position 1.04.0011
jedoch:
Außenecke Winkelstütze H. 125 cm liefern, einbauen
Eckelement einteilig
Außenecke 90°
Schenkellängen der Sichtseiten 100/100cm

Bauhöhe: 1,25 cm
Wandstärke Kopf: 15 cm
Sichtseite talseitig (beide Schenkel)
Menge: 5,000 Stk

**1.04.0013 Innenecke Winkelstütze H. 125 cm liefern, einbauen**
*** wie Position 1.04.0011
Innenecke Winkelstütze H. 125 cm liefern, einbauen
Eckelement einteilig
Außenecke 90°
Schenkellängen der Sichtseiten 100/100cm

Bauhöhe: 125 cm
Wandstärke Kopf: 15 cm
Sichtseite talseitig (beide Schenkel)
Menge: 1,000 Stk

#### Titel 1.05 KG 551 - Abwasseranlagen

*Hinweis: HINWEIS: Herstellung Abwasseranlagen*
Für die befestigten Flächen der Verkehrsflächen, d.h. Stellplätze, Fahrgasse / Rückstoßflächen wird sämtliches Oberflächenwasser im Quergefälle in offene Rasenmulden eingeleitet

Das Oberflächenwasser der befestigten Flächen im Aussenbereich der KITA wird über Fassadenrinnen, Stegrostrinnen und Pflasterrinnen aufgenommen
die ebenfalls in eine offene Rasenumlde eingeleitet werden

Auf Grund deer vorgegebenen Einleithöhen in die Rasenmulde werden die Stegrostrinnen im Nullgefälle eingebaut. Fassadenrinnen und Sauberlaufrost sind mit einer Bauhöhe von 80 mm auszubilden und mit Sticchkanälen aus feuerverzinktem Stahl an die Stegrostrinnen anzuschließen.

Fallrohre vom Gewerk Hochbau werden über Stegrostrinnen
angeschlossen und das Wasser über die rinnen in die offenen Mulden abgeleitet.
Genaue Maße sind vor Bestellung vor Ort zu prüfen!

*Hinweis: HINWEIS: Prüfung vor Bestellung*
Vor Bestellung der Rinnen und Sauberlaufroste sind die Technischen Planungen und Daten örtlich zu prüfen und abzustimmen!

*Hinweis: RINNEN*

**1.05.0001 Entwässerungsrinne V 200 herstellen**
Entwässerungsrinne als Sammelrinne  V 200 herstellen
Rinnenkörper ohne Sohlgefälle, entsprechend DIN EN 1433
und DIN V 19580,
Klasse C 250, mit schraubloser Sicherheitsarretierung,
aus frost/ tausalzbeständigem Polymerbeton,
mit integriertem Kantenschutz,
flüssigkeitsdicht bis Oberkante Rinnenelement,
mit VQuerschnitt,
Baulänge 100 cm,
Bauhöhe  29 cm,
Nennbreite 23,5 cm,
Abdeckrost: Maschenrost 30/10 mm stahl feuerverzinkt
Längsstäbe mit durchgehenden Abstandshaltern verschweißt, begehbare Ausführung, inkl. Arretierung.
fachgerecht komplett setzen auf Betonauflager C 12/ 15 Mindestdicke > 5 cm.

Gemäß Herstellervorschrift höhen- und fluchtgerecht verlegen.

Einschließlich Längenanpassungen.

Stirnwände werden in gesonderter Position erfasst.

In Einzellängen

Leitfabrikatfabrikat:
Aco Drain Multiline Seal in V200 Typ 5
oder gleichwertig

Gewähltes Produkt/ Fabrikat:
Hersteller: '.........'
Typ: '.........'
(vom Bieter auszufüllen)
Menge: 120,000 m

**1.05.0002 Stirnwände Entwässerungsrinne**
Stirnwände für Entwässerungsrinne der Vorposition,
liefern und fachgerecht einbauen.
Menge: 10,000 Stk

**1.05.0003 Fassadenrinne**
Fassadenrinne aus Werkstoff Stahl S235JR
stückverzinkt nach DIN EN ISO 1461,

ACO ProfiLine 2.0, Fassaden- und Terrassenrinne
L=100cm, B=15,5cm, H=8cm
beidseitig integrierte Kiesleiste gegen fassadenseitige Staunässe, 4mm Drainschlitze,
geschlossener Rinnenboden,
seitlicher Stichkanalanschluss,
Klickverbindung für schnelles Verlegen,
Rostverriegelungssystem für einliegende Roste,
Belastungsklasse L15 nach DIN EN 1253-2 mit Abdeckrost, rollstuhlbefahrbar, liefern und verlegen.
Material: Stahl verzinkt
Belastungsklasse: L15
Rinne ohne Gefälle,
in Baulängen bis 2 m an einem Stück,
inkl. aller Passlängen.
Rinnenlängen über 2 m mit Steckverbindungen,

Technische Daten:
Rinnenbreite: 330 mm
Rinnenhöhe: 50 mm.

Abdeckung:
Längsstabrost Stahl stückverzinkt nach DIN EN ISO 1461
Abdeckrost: Maschenrost 30/10 mm stahl feuerverzinkt

Gemäß Herstellervorschrift höhen- und fluchtgerecht verlegen.

Einschließlich Längenanpassungen.

In Einzellängen (13 Stück)

Stirnwände werden in gesonderter Position erfasst.

Setzen auf Betonauflager C 12/15, Mindestdicke >5 cm.
In Einzellängen.

Leitfabrikat:
ACO Profiline 2.0 Artikelnr.: 3009038
Fassaden und Terrassenrinne oder gleichwertig

Gewähltes Produkt/ Fabrikat:
Hersteller: '.........'
Typ: '.........'
(vom Bieter auszufüllen)
Menge: 28,000 m

**1.05.0004 Kombistirnwand für Fassadenrinne**
Kombistirnwand für Fassadenrinne der Vorposition.
Menge: 26,000 Stk

**1.05.0005 Sauberlaufrost L x B 1.200 x 1.000 mm, Stahl feuerverzinkt**
*** Bezugsbeschreibung
Sauberlaufrost,
Typ ino 690 SLR-ZN aus Stahl S235JR - stückverzinkt, Einbauwanne mit allseitig durchgehender Rostauflage und evtl. Querverstrebungen, Materialstärke 2 mm je nach Größe und Belastung.
Wanne ohne Gefälle, in Baulängen bis 2 m an einem Stück,
bei Übergrößen mehrteilig.
Ablauf über eingeschweißtem Stutzen DN 100 bzw seitlichem Abgang
Auf 10 cm starkem Betonbett mit seitlichen Rückenstützen aus Beton C 20/ 25 höhen- und fluchtgerecht versetzen.

Technische Daten:
Wannenbreite: 1200 mm
Wannentiefe :  1.000 mm
Wannenhöhe:  80 mm

Abdeckung:
Maschenrost Stahl stückverzinkt, MW 30/ 10 mm,
Höhe 30/ 2 mm,
Oberfläche mit Einfachgleitschutz BGR R11,
inkl. Arretierung

Einschl. örtl. Aufmaß und eine maßstabsgerechte, vermaßte Werkplanung zur Freigabe durch die örtliche BÜ bzw.
den Auftraggeber.

Einschl. Anschluss an Entwässerungsleitung DN 100 oder Stichkanal einschl. Dichtung.
Menge: 6,000 Stk

**1.05.0006 Sauberlaufrost L x B 2000 x 1.000 mm, Stahl feuerverzinkt**
*** wie Position 1.05.0005
Wannenbreite: 2000 mm
Wannentiefe :  1.000 mm
Wannenhöhe:  80 mm
Menge: 1,000 Stk

**1.05.0007 Sauberlaufrost L x B 1600 x 1.000 mm, Stahl feuerverzinkt**
*** wie Position 1.05.0005
Wannenbreite: 1600 mm
Wannentiefe :  1.000 mm
Wannenhöhe:  80 mm
Menge: 1,000 Stk

**1.05.0008 Geschlossener Stichkanal aus verzinktem Stahl**
Geschlossener Stichkanal aus verzinktem Stahl
Abmessungen
Länge 2000 mm
Breite  100 mm
Höhe  30  mm

liefern und gemäß Herstellervorschrift höhen- und fluchtgerecht verlegen, in Teillängen zum Anschluss der Fassadenrinnen an die Stregrostinne einbauen.

Anschluß in gesonderter Position erfasst.

Einschließlich Längenanpassungen.

Setzen auf Betonauflager C 12/15, Mindestdicke >5 cm.
In Einzellängen.

Leitfabrikat:
ACO: Artikel-Nr. 3021573 oder gleichwertig

Gewähltes Produkt/ Fabrikat:
Hersteller: '.........'
Typ: '.........'
(vom Bieter auszufüllen)
Menge: 35,000 m

**1.05.0009 Anschluss Stichkanal an Rinne**
Anschluss Stichkanal an Rinne
Verbinden der Fassadenrinne an von Eingangstür abgewandter Seite mittels geschlossenem Stichkanal im Gefälle an Entwässerungsrinne.
Herstellen eines rechteckigen Ausschnittes ca. 30x100mm in der Seitenwand der Entwässerungsrinne zum davorgesetzten Anschluss eines geschlossenen Stichkanals.
Lagesicherung mittels Mörtel. Der Anschluss muss nicht wasserdicht ausgeführt werden.
12 x Anschluss Fassadenrinne  vom Stichkanal an Stegrostrinne
Menge: 12,000 Stk

*Hinweis: SONSTIGES*

**1.05.0010 Höhenanpassung vorh. Schachtdeckel bis +/- 25 cm**
Vorh. Schachtabdeckung Bestandsschacht höhenmäßig anpassen im Zuge der Wiederherstellung gepflasterter Flächen, Höhenänderung bis +/- 25 cm.
Regulierung durch Aufnahme von Schachtdeckel,
Verwendung/ Entnahme von Ausgleichsringen gem. DIN 4034 bis zu einem Höhenunterschied von +/- 25 cm.
Abdeckung wieder aufsetzen und satt in Mörtel MG III verlegen. Das Hochdrücken der Schachtabdeckungen mit Keilen ist grundsätzlich nicht gestattet.
Inkl. Freigraben auf die erforderliche Tiefe, Verfüllen und Verdichtung.
Komplett einschl. Entnahme/ Aufsetzen von Beton-Auflageringen gem. DIN 4034.
Inkl. Lieferung, Ausgleichsringe und Abdeckung höhengerecht verlegen in Mörtel MG III, Fugen glatt streichen.
Ausführung nur auf Anweisung AG/ BÜ.
Menge: 2,000 Stk

**1.05.0011 Höhenanpassung Schieber- und Hydrantenkappe**
Schieber- und Hydrantenkappe der Gas- oder
Wasserversorgung auf neue Pflasterhöhe setzen.
Kappen im Zuge des Oberflächenausbaus und des Erdbaus
von Hand freilegen.
Erschwernisse und Behinderungen bei Ein- und Ausbau von
Straßenmaterialien auf Grund der Kappen werden nicht
gesondert vergütet.
Tragplatte und Kappe Zug um Zug auf neue Pflasterhöhe
setzen.
Anpassung um +/- 10 cm.
Ggf. Schiebergestänge kürzen oder verlängern in
Abstimmung mit den VU.

Oberfläche mit Mosaikplaster aus Naturstein (Gelbgrau)
herstellen und an das Pflaster angleichen.
Mosaikpflaster liefern.
Flächen mit Mosaik bis 0,15 m²,
Restliche Flächen aus vorh. Betonpflaster.

Bettung des Mosaiks D = 10 cm aus Beton und
Fugenfüllung mit Pflasterfugenmörtel herstellen.
Zementschleier entfernen.
Ggf. erf. neue Kappen werden vom Versorger gestellt.
Menge: 2,000 Stk

*Hinweis: Rasenmulden*
Mulden

**1.05.0012 Mulde herstellen TEZG 01, Breite 2 - 5m T=0,3m**
Mulde herstellen.Boden bzw. Fels profilgerecht lösen.
Klasse 3 bis 5.
Mulde parallel zur westlichen Grundstücksgrenze
Rasenmulde TEZG 01 zur oberirdischen Versickerung
Länge 65,00 m (45,00m / 20,00m)
Breite 5,00 m (L=45,00m) und 2,00 m (L=20,00 m)
Muldentiefe 0,30 m
Böschungsneigung 1 : 2
Boden bzw. Fels auf Flächen innerhalb der Baustelle
nach Unterlagen des AG einbauen und verdichten.
Länge des Förderweges bis 0,2 km.
Menge: 300,000 m2

**1.05.0013 Mulde herstellen TEZG 02, Breite 5m T=0,3m**
Mulde herstellen.Boden bzw. Fels profilgerecht lösen.
Klasse 3 bis 5.
Mulde parallel zu den Verkehrsflächen
Rasenmulde TEZG 02 zur oberirdischen Versickerung
Breite 5,00 m
Muldentiefe 0,30 m
Böschungsneigung 1 : 3
Boden bzw. Fels auf Flächen innerhalb der Baustelle
nach Unterlagen des AG einbauen und verdichten.
Länge des Förderweges bis 0,2 km.
Menge: 540,000 m2

**1.05.0014 Mulde herstellen.Boden bzw. Fels profilgerecht lösen.**
Mulde herstellen.Boden bzw. Fels profilgerecht lösen.
Klasse 3 bis 5.
Mulde parallel zur westlichen Grundstücksgrenze
Richtung Graben / verrohrtem Graben Stadt Elmshorn
Länge 72,50 m
Breite 3,00 m
Muldentiefe 0,70 m
Böschungsneigung 1 : 1,5

Boden bzw. Fels auf Flächen innerhalb der Baustelle
nach Unterlagen des AG einbauen und verdichten.
Länge des Förderweges bis 0,2 km.
Menge: 250,000 m2

#### Titel 1.06 KG 556.2 Elektrische Anlagen E-Ladeinfrastruktur

*Hinweis: Hinweistext*
Gemäß den Anforderungen aus dem GEIG muss 1 Ladepunkt errichtet werden und insgesamt 7 weitere Stellplätze mit Leerrohren vorgerüstet sein.

Die vorbereitenden Arbeiten, welche durch das Gewerk Landschaftsbau übernommen werden sollen, setzen sich wie folgt zusammen.

- die Tiefbauleistungen,
- Setzen eines gestellten Fertigfundamentes &
- die Lieferung + Verlegung der Leerrohre

- Leerrohre:
  - 5 x Leerrohre + Zugdrähte für E-Mobilität
  - 1 x Leerrohr + Zugdraht für die Stromzuleitung - Stromhausanschluss von der Trafostation zum
  - Leerrohr DN100, Innen eine glatte Oberfläche
  - Zugdrähte für das nachträgliche durchführender Strom- und Datenleitungen
  - Dokumentation + Einmessen der Leerrohre
- Von Seiten der Stadtwerke sind keine zusätzlichen Kabelzugschächte  geplant

- Fertigfundament:
  - Setzen eines Fertigfundamentes

- ZAS / Unterverteilung E-Mobilität
- voraussichtliche Abmaße der Verteilung: HxBxT 2255x1110x315
- Notwendige Tiefbauleistung:
Setzen des Außenverteilerschrankes (ZAS/UV) in
Zusammenarbeit mit dem beauftragen Elektriker
(noch nicht bekannt) nach Zeitaufwand zum Nachweis

Planung SWE:
Die konkrete Ausgestaltung ist in der PDF-Datei "Plan+E-Ladeinfrastruktur+SWE_2026-03-26_MV_v1.pdf" zu entnehmen.

**1.06.0001 Kabelgraben herstellen**
Kabelgraben herstellen
Kabelgraben in einer Tiefe von 0,70 m und einer Sohlbreite von 0,40 m im Boden der Bodenklassen 3 bis 5 (vergl. VOB DIN 18300) maschinell herstellen (Sohle steinfrei) und nach Verlegung der Kabel den Graben in Lagen bis 40 cm Stärke verfüllen und mit geeignetem Verdichtungsgerät bis zur absoluten Standfestigkeit verdichten. Einschl. Abfuhr des verdrängten Bodens und herstellen der erforderlichen Verbreiterungen für Muffen und Auslässe bei Versorgungsleitungen bis 1 kV, bei Formsteinen und Schutzrohren etc., soweit sie gleichzeitig mit dem Kabelgrabenaushub erstellt werden können.
Mit einzurechnen ist die Lieferung und der Einbau der Umhüllung des Kabels mit ca. 10 cm steinfreiem Sand (0/2 mm).

Trasse 1 Trafo - ZAS/UV E-Mobilität
Ende ca. 1 - 2 Meter vor der ZAS Trafostation
Länge ca. 50 m

Trasse 2 - 5
ZAS/UV E-Mobilität  zu den jeweiligen Stellplatzstandorten
Teillängen gesamt ca. 75 m
Menge: 125,000 m

**1.06.0002 HDPE-Leerrohr DN 100 als Kabelschutzrohr mit 1 Zugdraht**
HDPE-Leerrohr DN 100 als Kabelschutzrohr incl. Zugdraht  liefern und in Kabelgraben der Vorposition verlegen
einschl. fester Rohrverbindung, einbauen.
Rohroeffnungen dicht verschliessen.
Erschwernisse durch vorhandene Leitungen werden nicht gesondert berechnet. Abgerechnet wird nach Laenge in der Achse der Rohrleitung.

Material =  HDPE hart-Rohr DN 100,
  Innenwand glatt, mit 1 Zugdraht
Verlegeart = Einrohrig mit Kiessandummantelung, 1O cm dick.

Bereich
ZAS / Unterverteilung E-Mobilität bis Trafo

Vor Bestellung des Leerrohres ist dieses mittels Datenblatt bei den Stadtwerken anzuzeigen und die Freigabe zur Materialbestellung einzuholen.
Menge: 50,000 m

**1.06.0003 HDPE-Leerrohr DN 100 als Kabelschutzrohr mit 2 Zugdrähten**
HDPE-Leerrohr DN 100 als Kabelschutzrohr incl. Zugdraht  liefern und in Kabelgraben der Vorposition verlegen
einschl. fester Rohrverbindung, einbauen.
Rohroeffnungen dicht verschliessen.
Erschwernisse durch vorhandene Leitungen werden nicht gesondert berechnet. Abgerechnet wird nach Laenge in der Achse der Rohrleitung.

Material =  HDPE hart-Rohr DN 100,
  Innenwand glatt, mit 2 Zugdrähten
  (Strom+Datenleitung)
Verlegeart = Einrohrig mit Kiessandummantelung, 1O cm dick.

Bereich
ZAS / Unterverteilung E-Mobilität bis Trafo

Vor Bestellung des Leerrohres ist dieses mittels Datenblatt bei den Stadtwerken anzuzeigen und die Freigabe zur Materialbestellung einzuholen.
Menge: 75,000 m

**1.06.0004 Zulage zur Vorposition einziehen bauseits gestellter Kabel**
Zulage zur Vorposition für das Einziehen bauseits gestellter Kabel (Strom + Datenleitung) zu einem Ladenpunkt in Zusammenarbeit mit dem Elektronunternehmen
Menge: 25,000 m

**1.06.0005 Fertigfundament für Wallbox (Ladepunkt 22 kw) liefern**
Fertigfundament für Wallbox (Ladepunkt 22 kw) liefern und einbauen

Fabrikat: MENNEKES
Artikelbezeichnung: Fertigfundament Version 2
Bestellnummer: 86005000

L X B x H
650 mm x 600 mm x 500 mm

Lieferumfang
- Fertigfundament (ca.297kg)
- Zubehör (4x Schrauben (M12 x 35),6x Abdeckkappen)
Die Abdeckkappen sind im Auslieferungszustand bereits montiert.

Bei der Montage von Standladesystemen wird keine zusätzliche Fundamentplatte mehr benötigt.
Bei der Montage von Edelstahlsäulen für
1-2 Stk. AMTRON® Ladesystemen (Ausnahme AMTRON® Professional TC) wird eine zusätzliche
Adapterplatte (Art.Nr 18591) benötigt.

Einschl. allen erforderlichen Erdarbeiten.
Der anfallende Fundamentaushub ist zur Verfügung des
Auftragnehmers von der Baustelle abzufahren und
sachgerecht zu entsorgen.
Die anfallenden Deponiegebühren sind in den
Einheitspreis mit einzukalkulieren.

Vor Bestellung des Fertigfundamentes ist dieses mittels Datenblatt bei den Stadtwerken anzuzeigen und die Freigabe zur Materialbestellung einzuholen.
Menge: 1,000 Stk

**1.06.0006 Kabeltrasse einmessen**
Leerrohrtrasse / Kabeltrasse incl. der Rohrenden feldbuchmaessig auf markante Punkte (Bordsteine,
Grenzsteine der Strassengrenze usw.) einmessen.
Pausfaehige Feldbuchblaetter herstellen und dem AG uebergeben.
Menge: 150,000 m

*Hinweis: Stundenlohnarbeiten*
Im Stundenlohn sind Arbeiten nur auf besondere
Anordnung des Auftraggebers bzw. der örtlichen Bauleitung auszuführen.

Die Vergütung erfolgt gemäß den entsprechenden Ziffern
der Zusätzlichen Vertragsbedingungen.

Stundenlohnzettel sind arbeitstäglich der Bauleitung
zur Anerkennung vorzulegen. Verspätet eingereichte
Stundenlohnzettel werden nicht anerkannt.

Es sind Verrechnungssätze anzubieten, in denen
unaufgegliedert Lohnkosten, anteilig Gemeinkosten
einschließlich Wagnis und Gewinn sowie Lohnnebenkosten (Fahrkosten, Wegegelder u.ä.) enthalten sind.

Zuschläge für Mehr-, Nacht-, Sonntags- und
Feiertagsarbeit sind nicht mit einzubeziehen.

**1.06.0007 Werkpolier/Schachtmeister (BG I)**
Werkpolier/Schachtmeister (Berufsgruppe I).
Stundenlohnarbeiten durch Arbeitskräfte auf Anordnung
des AG ausführen.
Angeboten wird für die jeweilige Arbeitskraft ein
Verrechnungssatz, der sämtliche Aufwendungen enthält,
insbesondere den tatsächlichen Lohn einschl.
Vermögenswirksamer Leistungen mit den Zuschlägen für
Gemeinkosten (Sozialkassenbeiträge, Winterbauumlage und
dgl.) sowie Lohn- bzw. Gehaltsnebenkosten.
Zuschläge für Überstunden sind eingerechnet.
Menge: 5,000 h

**1.06.0008 Baufacharbeiter (BG V 2)**
wie vor, jedoch
Baufacharbeiter (Berufsgruppe V 2)
Menge: 5,000 h

*Hinweis: Gerätestunden*
Der An- und Abtransport der Geräte wird gesondert
vergütet.

Angeboten wird für das jeweilige Gerät ein Verrechnungssatz,
der sämtliche Aufwendungen für den Einsatz enthält,
insbesondere Gerätevorhalte und Betriebsstoffkosten
sowie sämtliche Zuschläge.

Der Verrechnungssatz gilt für das zum Zeitpunkt des
Abrufes einsatzbereit auf der Baustelle befindliche
Gerät oder Fahrzeug.

Abgerechnet wird nach tatsächlich geleisteten
Arbeitsstunden. Der Bieter erklärt, daß die
Verrechnungssätze (EUR/Arbeitsstunde) unter Beachtung
der preisrechtlichen Vorschriften ermittelt wurden und
unabhängig von der Anzahl
der abzurechnenden Stunden gelten.

Stundenlohnarbeiten sind nur auf besondere Anordnung
des Auftraggebers auszuführen.

**1.06.0009 Minibagger**
Stundenverrechnungssatz einschließlich
aller Nebenkosten für die Arbeitsstunde
eines Minibaggers, mit verschiedenen
Frontwerkzeugen, inklusive einer
qualifizierten Arbeitskraft.
Menge: 5,000 h

#### Titel 1.07 KG 561 - Allgemeine Einbauten

*Hinweis: HINWEIS: Freigabe Bestellung Ausstattungselemente*
Vor Bestellung der Ausstattungselemente ist die
schriftliche Freigabe der Bauleitung für die
Stückzahlen und die Farbbeschichtungen einzuholen.
Kosten, die durch Bestellung ohne die schriftliche
Freigabe der Bauleitung entstehen, werden nicht vom
Auftraggeber getragen.

**1.07.0003 Rohrpfosten aufstellen**
Rohrpfosten mit Abdeckkappe für Verkehrsschild,
Stahlteile feuerverzinkt,
Pfostenlänge = bis 3000 mm.
Rohr = Stahl 76,1/ 2,0 mm.
Pfosten mit biegesteifem Erdanker aus Rundstahl,
ca. 250 mm vom unteren Rohrende.
In Bodenklasse 3 bis 5 aufstellen.

Aufstellen einschließlich Fundamentaushub und
Betonfundament C 20 / 25 nach Herstellervorschrift.
Fundament Typ B nach IVZ-Norm.
Oberkante Fundament geglättet,
10 cm unter OK Fertiggelände.

Einschl. allen erforderlichen Erdarbeiten.
Der anfallende Fundamentaushub ist zur Verfügung des
Auftragnehmers von der Baustelle abzufahren und
sachgerecht zu entsorgen.
Die anfallenden Deponiegebühren sind in den
Einheitspreis mit einzukalkulieren.
Menge: 5,000 Stk

**1.07.0004 Hinweisschild Sammelstelle**
Hinweisschild zur Beschilderung des Sammelplatzes,
Material: Schild aus 2 mm starkem Aluminium,
Maße ca. 300/ 600 mm, lackiert
Text: Sammelplatz nach Vorgabe AG,
Befestigung mit Aluminium-Klemmschelle.
Verschraubungsmaterial aus nicht rostendem Stahl
mind. der Stahlsorte A 2.
Unterkante des Schildes ab 2 m über der Verkehrsfläche.
Montage an Rohrpfosten der Vorposition.
Menge: 1,000 Stk

**1.07.0005 Hinweisschild Feuerwehraufstellfläche**
Hinweisschild zur Beschilderung des Sammelplatzes,
Material: Schild aus 2 mm starkem Aluminium,
Maße ca. 300/ 600 mm, lackiert
Text: Sammelplatz nach Vorgabe AG,
Befestigung mit Aluminium-Klemmschelle.
Verschraubungsmaterial aus nicht rostendem Stahl
mind. der Stahlsorte A 2.
Unterkante des Schildes ab 2 m über der Verkehrsfläche.
Montage an Rohrpfosten der Vorposition.
Menge: 1,000 Stk

**1.07.0006 Hinweisschild Einbahnstraße**
Hinweisschild zur Beschilderung des Sammelplatzes,
Material: Schild aus 2 mm starkem Aluminium,
Maße ca. 300/ 600 mm, lackiert
Text: Sammelplatz nach Vorgabe AG,
Befestigung mit Aluminium-Klemmschelle.
Verschraubungsmaterial aus nicht rostendem Stahl
mind. der Stahlsorte A 2.
Unterkante des Schildes ab 2 m über der Verkehrsfläche.
Montage an Rohrpfosten der Vorposition.
Menge: 2,000 Stk

**1.07.0007 Hinweisschild barrierefreier Stellplatz**
Hinweisschild zur Beschilderung des Sammelplatzes,
Material: Schild aus 2 mm starkem Aluminium,
Maße ca. 300/ 600 mm, lackiert
Text: Sammelplatz nach Vorgabe AG,
Befestigung mit Aluminium-Klemmschelle.
Verschraubungsmaterial aus nicht rostendem Stahl
mind. der Stahlsorte A 2.
Unterkante des Schildes ab 2 m über der Verkehrsfläche.
Montage an Rohrpfosten der Vorposition.
Menge: 1,000 Stk

*Hinweis: Fahrradanlehnbügel*

**1.07.0008 Fahrradanlehnbügel Rundrohr Ø 48 mm, Stahl feuerverzinkt**
Fahrradanlehnbügel, feuerverzinkt, bauseits gelagert, nach Plan und örtlichen Angaben der Bauleitung höhen- und fluchtgerecht in Betonfundamente aufstellen.

Fahrradanlehnbügel Union Baumuster RSU 46 aus
- feuerverzinktem Stahlrohr
- Rundrohr Ø 48 mm
- mit Knieholm
- Gesamtabwicklung des Elements ca.850 mm,
- Gesamthöhe der Stützen 1200 mm
- Einbauhöhe über Flur ca. 850 mm

Fundamente nach Herstellerangaben, mindestens jedoch
- 2 Stck 30/30/50 cm in Beton C 20/25
  Die Fundamente sind bis ca. 10 cm unter Oberkante Pflasterhöhe hochzuziehen.
  Der anfallende Fundamentaushub ist zur Verfügung des Auftragnehmers von der Baustelle abzufahren und sachgerecht zu entsorgen.
  Die anfallenden Deponiegebühren sind in den Einheitspreis mit einzukalkulieren.

Die Fahrradanlehnbügel werden im Pflaster eingebaut.
Kosten für das Einbringen der Fundamente bzw. für nochmaliges Aufnehmen und Verlegen des Pflasters sind einzukalkulieren.
Menge: 14,000 Stk

**1.07.0009 Reihenfahrradständer 1-seitig, liefern & einbauen**
Reihenfahrradständer, Stahl verzinkt, einseitig,
6 Fahrradstellplätze, Radabstand 350mm,
Gesamtlänge 2100mm
Abwechselnd waagerechte Zweirad-Einstellung als Hoch-Tiefstellung im Winkel von 90°,
Haltebügel aus Ø 18 mm Rohr,
Haltebügel für Reifenbreite bis 55 mm,
Grundrahmen aus Winkeleisen 30 x 30 mm,
liefern, betriebsfertig montieren und auf Pflasterfläche
aufdübeln einschließer aller erforderlichen Befestigungsmaterialien und Nebenarbeiten.

Leitfabrikat: Art.-Nr. EP552474
Neudeck & Drandsfeld GmbH + Co.KG
www.neudeck-dransfeld.de
Tel.: 0431/711309
Dorothea-Erxleben-Straße 4
24145 Kiel-Wellsee - Rönne
oder gleichwertig.

Gewähltes Produkt / Fabrikat:
Vom Bieter nur anzugeben, wenn nicht das o.g.
Richtfabrikat angeboten wird

Hersteller / Typ: '.........'
(vom Bieter auszufüllen)
Menge: 1,000 St

*Hinweis: Einhausungen*
Leitfabrikat:
Gerhardt Braun
RaumSysteme GmbH & Co. KG
www.gerhardtbraun.com
Tel.: 07142 9700 500
E-Mail: info@gerhardtbraun.com
oder gleichwertig.

Gewähltes Produkt / Fabrikat:
Vom Bieter nur anzugeben, wenn nicht das o.g.
Richtfabrikat angeboten wird
oder gleichwertig

Angebotenes Produkt: '.........'
vom Bieter einzutragen..b

**1.07.0010 Technische Bearbeitung und statische Nachweise erstellen,**
*** Pauschalposition
Technische Bearbeitung und statische Nachweise erstellen
für sämtliche Konstruktionen der Folgepositionen (Einhausung und Mülltonnenboxen)
Werk- und Montageplanung sowie Statische Nachweise
für den gesamten Umfang der Maßnahme incl. Gründung und Fundamnete erarbeiten,einschließlich der Einarbeitung von Änderungen durch statische Prüfung.
Erstellung der prüffähigen statischen Nachweise aller erforderlichen Bauteile, welche infolge der Ausführungsplanung und Ausführung erforderlich sind, erfolgen durch den AN.

Die Ausführungspläne (Konstruktions-, Werkstatt- u. Detailpläne) sind dem Statiker vorab 3-fach im erfroderlichen Maßstab in Papierform zur Prüfung und Freigabe vorzulegen, einschl. der eventuell erforderlichen Änderunger der Pläne nach der Freigabe durch den Auftraggeber.

Statische Nachweise, Werkplanung, Fundamentpläne sind AG und Bauleitung rechtzeitig vorzulegen, in digitaler sowie Papierform, in geeignetem Maßstab, mindestens Maßstab 1:20/ M. 1:10 für Befestigungsdetails.

Materialbestellungen sowie Beginn der Fertigung erst nach schriftlicher Freigabe durch den AG.

Die Angaben gelten für alle nachfolgenden Positionen.

Mit dieser Position sind sämtliche Bearbeitungen von technische Planung, Werkplanung, statischen Nachweisen abgegolten.

In der Angebotskalkulation und Werkplanung ist zu berücksichtigen, dass die Pflasterflächen im Bereich der Einhausungen ein Längsgefälle von xxx % Quergefälle
und Längsgefälle von ca. 0,4 % aufweisen.
Menge: 1,000 psch

*Hinweis: Einhausung KIWA*

**1.07.0011 Einhausung 12,68x5,33m liefern, einbauen**
Einhausung der nachfolgenden Positionen liefern frei Baustelle incl. Frachtkosten / Mautgebühren, abladen und betriebsfertig montieren einschließer aller erforderlichen Befestigungsmaterialien und Nebenarbeiten.

Kombination von:
39x Modulfeld A, lichtes Maß 970 mm
Inklusive einer Zwischenwand in Vollblech

Die Stützenkonstruktion besteht aus Rohren 80x40/
80x80 mm, die im Modulraster mittels Fußplatten
auf die bauseitige Gründung Betonfundamente der Folgepositionen verschraubt werden.
Die gesamte Unterkonstruktion, außer Befestigungsmittel
und Fußplatten, ist sendzimirverzinkt
und in einem RAL-Classic-Ton, glatt-glänzend
nach Wahl des Auftraggebers pulverbeschichtet.

In der Ausführung "Holz" werden waagerecht
verlaufende Holzprofile 68/21 mm,15° abgeschrägt,
aus unbehandelter Lärche mit einem Abstand von
15 mm in Kammerprofile eingelegt und zwischen den
Stützen verschraubt.

Der sichtbare, vertikale Lattenabstand beträgt
von außen ca. 20 mm

Außenabmessung ca.:
12.680 x 5.330 mm

Systemhöhe nach Planung:
OK FFB bis UK Pfette 2.260 mm

Stützenlänge:
Systemhöhe + 150 mm für bauseitige Überpflasterung

Konstruktion als Stahlkonstruktion aus Quadrat- oder Rundrohrprofil, Winkel oder Trägerprofilen nach statischen Erfordernissen inklusive Fußplatten, Anschluss zur Montage auf bauseitigem Fundament.

Stahlteile feuerverzinkt, Beschichtungen in Qualität C4.
Alle Verbindungselemente: Edelstahl gem. DIN ISO 3506-1, als CrNiMo-Stähle, Qualität 1.4571, gekennzeichnet als zur Gruppe A5en gehörig, in polierter Qualität.

Sämtliche Bauteile und Befestigungsmaterialien sind nach statischen Erfordernissen zu bemessen.
Evtl. Material-/ Querschnitt-/ Größenänderungen aufgrund statischer Vorgaben sind mit dem EP abgegolten.
Menge: 1,000 Stk

**1.07.0012 Punktfundament für Pfosten, LxBxH 35/ 35/ 65 cm**
Beton - Punktfundament (mit Bewehrung) für Pfosten der Einhausung inkl. Erdaushub und Schalung herstellen.
Fundament nach Herstellerangabe (Fa. Gerhardt Braun)
Schalung nach Wahl des AN, vorhalten und beseitigen.
Fundament - Abmessungen ca. 35 x 35 cm, Höhe 65 cm,
OK - 15 cm unter späterem Belag,

Beton der Festigkeitsklasse mindestens C 25/ 30, XC2, WF
Stahlgüte BSt 550S (A)

Betondeckung
3,5cm oben und seitlich
5,5cm unten (mit Sauberkeitsschicht)
8,5cm unten (ohne Sauberkeitsschicht)

Längsbewehrung je 2 DU 10mm oben, mitte, unten
Die Längsbewehrung der Vorder- und Rückseite ist an die Längsbewehrung der Giebelseiten anzuschließen.
Bügel DU 8mm, Länge = 1,92m, Abstand = 30cm

Aushubboden aufnehmen, laden, abfahren und entsorgen,
Deponiegebühren sind in den Einheitspreis einzukalkulieren.
Menge: 37,000 Stk

**1.07.0013 Pultdach**
Pultdach liefern und betriebsfertig montieren einschließer aller erforderlichen Befestigungsmaterialien und Nebenarbeiten.

Abmessung: ca. 12.880 x 5.530 mm
bestehend aus tragenden Stahl-Trapezprofilen.
TRP 100-275 / 150-280, (nach stat. Erfordernissen)
Dachoberseite: ähnlich RAL 9006 Weißaluminium
Inklusive pulverbeschichter tragender Bauteile,
sowie Titanzink-Regenrinne mit Fallrohr.
Entwässerungsanschluss erfolgt bauseits.
Max. Dachlast: 2,25 kN/m²
Berücksichtigte Schneelast: 1,088 kN/m²
Menge: 1,000 Stk

**1.07.0014 ATTIKA - Blende**
ATTIKA - Blende liefern und betriebsfertig montieren einschließer aller erforderlichen Befestigungsmaterialien und Nebenarbeiten.

bestehend aus verzinktem Blech, Stärke 1 mm.
Siehe Abbildung Prospekt. Die Attika verläuft mit
dem Dachgefälle von ca. 2°.
Inkl. Pulverbeschichtung, RAL-Classic-Ton nach
Angabe des AG´s im Farbton der Einhausung.
Menge: 1,000 Psch

**1.07.0015 Zulage extensive Dachbegrünung**
Zulage extensive Dachbegrünung
bestehend aus fertig begrünten Vegetationsmatten,
Schutz- und Speichervlies auf verzinktem Stahlgewebe
sowie einer zusätzlichen Steinwollelage
bei Windlastzone 3.
Aufbau Höhe Dachbegrünung ca. 80 mm.
Erhöhte Attika inklusive.
Nassgewicht 80 kg/m²
Menge: 1,000 Stk

**1.07.0016 1-flg. Modul-Schiebetür AA**
1-flg. Modul-Schiebetür AA liefern und betriebsfertig montieren einschließer aller erforderlichen Befestigungsmaterialien und Nebenarbeiten.

Zulage für 1-flügelige Schiebetür vor der
Wand verlaufend.
Bestehend aus einem 40x40 mm Rohrrahmen
mit Profil 60x40 mm als Anschlag mit einem
Rohrrahmenschlosses und einer
Mittelstrebe 40x40 mm.
Die Bekleidung der Tür erfolgt im System der
Einhausung.

Öffnungsmaß: 1.830 x 2.176 mm
Breite Türflügel: 2.020 mm

Bodenabstand gemäß Planung von 88 mm
Menge: 2,000 Stk

**1.07.0017 Beschlag Drehknauf-Drehknauf**
Beschlag Drehknauf-Drehknauf
Zulage Edelstahl-Garnitur mit Drehknauf
auf der Türinnen- und -außenseite

liefern und betriebsfertig montieren einschließer
aller erforderlichen Befestigungsmaterialien
und Nebenarbeiten.
Menge: 2,000 Stk

**1.07.0018 Zulage Sonderbeschichtung**
Zulage Sonderbeschichtung
Pulverbeschichtung gem. Korrosionsschutzklasse C5
in maritimen Bereichen.
Menge: 1,000 Psch

*Hinweis: Mülltonnenbox 1100 Ltr*

**1.07.0019 Mülltonnen-Box XL Holz**
*** Bezugsbeschreibung
Einhausung der nachfolgenden Positionen
liefern frei Baustelle incl. Frachtkosten / Mautgebühren,
abladen und betriebsfertig montieren einschließer aller erforderlichen Befestigungsmaterialien und Nebenarbeiten.

Mülltonnen-Box XL Holz
Box mit Schiebetür
für 2 x 1.100 l Container

Außenabmessungen
B x H x T: 3440 x 1817 x 1600 mm

Bekleidung Oberseite:
HPL Schichtstoffplatten, Stärke 6 mm, genietet.

Fabrikat: Kronoart Color

Farbton: 0164 BS Anthrazit

Wand- und Frontbekleidung:
Waagerechte, unbehandelte Lärchenprofile
ca. 68/21 mm, 15° abgeschrägt.

Seitliche Aufnahme in pulverbeschichteten  Kammerprofilen zur Befestigung zwischen den Stützen.
Inklusive 2 auf Laufschienen geführten Schiebeelementen mit Rohrrahmenschloss vorbereitet für Drückergarnitur gemäß Zulageposition.

Pulverbeschichtung:
RAL 7016 glatt-glänzend

Anschluss zur Montage auf bauseitigem Fundament der nachfolgendenn Position

Sämtliche Bauteile und Befestigungsmaterialien sind nach statischen Erfordernissen zu bemessen.
Evtl. Material-/ Querschnitt-/ Größenänderungen aufgrund statischer Vorgaben sind mit dem EP abgegolten.
Menge: 2,000 Stk

**1.07.0020 Beton-Tiefbord 10/ 25/ 50 -100 cm, grau**
*** Bezugsbeschreibung
Einfassung aus Beton - Tiefbordstein
gem. DIN EN 1340 Typ DIU - DIN 483,
TB 10/ 25/ 50 - 100 cm,
Farbe: grau,
zur Aufnahme der Mülltonnenboxen der Vorposition
Fundament nach Herstellerangabe (Fa. Gerhardt Braun)
höhen- und fluchtgerecht in einem
Betonbett aus C 20/ 25, 30 cm breit, 20 cm stark, im
verdichteten Zustand, fachgerecht setzen und mit einer
eingeschalten Betonrückenstütze aus C 20/ 25,
15 cm stark und leicht abgeschrägt bis max. 5 cm unter
OK Bord herstellen.
Die Höhe der Rückenstütze ist abhängig von der
anschließenden Oberflächenbefestigung.
Die Rückenstütze ist standfest abzustampfen.

Aushubboden aufnehmen, laden, abfahren und entsorgen,
Deponiegebühren sind in den Einheitspreis einzukalkulieren.
Menge: 15,000 m

**1.07.0021 wie Vorpsoition jedoch gedrehter Betontiefbord flach verlegt**
*** wie Position 1.07.0020
gedrehter  Betontiefbord im Betonnbett, d.h. flach verlegt Breite 20 cm, son siwe in der Vorposition beschrieben
Menge: 7,000 m

**1.07.0022 Bordsteine TB auf Passmaß trennen.**
Bordsteine auf Passmaß trennen.
Bordstein aus Beton, TB 10/ 25/ 50 - 100 cm,
Bordstein trennen durch Nassschneiden.
Bordstein quer trennen.
Menge: 12,000 Stk

**1.07.0023 Beschlag Drehknauf-Drehknauf**
Beschlag Drehknauf-Drehknauf
Zulage Edelstahl-Garnitur mit Drehknauf
auf der Türinnen- und -außenseite

liefern und betriebsfertig montieren einschließer
aller erforderlichen Befestigungsmaterialien
und Nebenarbeiten.
Menge: 2,000 Stk

**1.07.0024 Rammschutz Müllschiebebox 1100**
Rammschutz Müllschiebebox 1100
aus unbehandelte Douglasie, 30x250 mm.
waagerecht innen an den Stützen der Rückseite montiert.
Menge: 2,000 Stk

**1.07.0025 Zulage Sonderbeschichtung**
Zulage Sonderbeschichtung
Pulverbeschichtung gem. Korrosionsschutzklasse C5
in maritimen Bereichen.
Menge: 1,000 Stk

**1.07.0026 wie Vorposition jedoch Müllbox 2 x 240 Ltr**
*** wie Position 1.07.0019
Mülltonnen-Box M VB/Holz 2
Modul-Box für 2 x 240 l Mülltonnen

Einhausung der nachfolgenden Positionen
liefern frei Baustelle incl. Frachtkosten / Mautgebühren,
abladen und betriebsfertig montieren auf Betonborden der nachfolgenden Position einschließer aller erforderlichen Befestigungsmaterialien und Nebenarbeiten.

Abmessungen: 1.560x900x1.370 mm

Box als Rahmenkonstruktion aus 40x40 mm Stahl-profilen und höhenverstellbaren Füßen.

Wandverkleidung:  Vollblech

sendzimirverzinkt und pulverbeschichtet.

Oberseite: Flächenbündig eingelegte HPL-Platte Kronoart 6 mm mit Neigung zur Rückseite. Standardfarbton: 0162 BS Anthrazit

Tür mit Rohrrahmenschloss und Edelstahl-Drüpcker-garnitur.

Türfüllung: Lärche
unbehandelte Profile 68x21 mm, 15° abgeschrägt im Kammerprofil mit 15 mm Abstand eingelegt.

Inkl. Bodenschiene und  Fangvorrichtung.
Pulverbeschichtung: RAL7016 glatt glänzend
Menge: 1,000 Stk

**1.07.0027 Beton-Tiefbord 10/ 30 50 -100 cm, grau**
Einfassung aus Beton - Tiefbordstein
gem. DIN EN 1340 Typ DIU - DIN 483,
TB 10/ 30 / 50 - 100 cm,
Farbe: grau,
zur Aufnahme der Mülltonnenboxen der Vorposition
Fundament nach Herstellerangabe (Fa. Gerhardt Braun)
höhen- und fluchtgerecht in einem
Betonbett aus C 20/ 25, 30 cm breit, 20 cm stark, im
verdichteten Zustand, fachgerecht setzen und mit einer
eingeschalten Betonrückenstütze aus C 20/ 25,
15 cm stark und leicht abgeschrägt bis max. 5 cm unter
OK Bord herstellen.
Die Höhe der Rückenstütze ist abhängig von der
anschließenden Oberflächenbefestigung.
Die Rückenstütze ist standfest abzustampfen.

Aushubboden aufnehmen, laden, abfahren und entsorgen,
Deponiegebühren sind in den Einheitspreis einzukalkulieren.
Menge: 3,500 m

**1.07.0028 Beschlag Drehknauf-Drehknauf**
Beschlag Drehknauf-Drehknauf
Zulage Edelstahl-Garnitur mit Drehknauf
auf der Türinnen- und -außenseite

liefern und betriebsfertig montieren einschließer
aller erforderlichen Befestigungsmaterialien
und Nebenarbeiten.
Menge: 2,000 Stk

**1.07.0029 Zulage Sonderbeschichtung**
Zulage Sonderbeschichtung
Pulverbeschichtung gem. Korrosionsschutzklasse C5
in maritimen Bereichen.
Menge: 1,000 Stk

#### Titel 1.08 KG 562 - Besondere Einbauten

*Hinweis: Allgemeine Vorbemerkungen Spielgeräte*
Allgemeine Vorbemerkungen Spielgeräte

Die Aufstellung der Spielgeräte ist in Sandspiel- bzw. Fallschutzkiesflächen vorgesehen.

Die Fertigung aller Spielgeräte hat nach den aktuellen Vorgaben der Spielplatzgeräte Norm DIN EN 1176 zu erfolgen.

Als Leistungsbestandteil der folgenden Position  sind die Werkplanungen, Fundamentpläne und Statiken der jeweiligen Spielgeräte in Deutscher Sprache zu erbringen.
Die Werkplanung und Statik wird nicht gesondert vergütet.
Es sind Aussagefähige Montage- und Fundamentpläne im Rahmen je in 3-facher Ausfertigung mitzuliefern und zur Freigabe dem Bauherrn / der örtlichen Bauleitung zu übergeben.

Fundamente nach Herstellerangeben / gem. Werkplanung und Angaben des Herstellers mindestens jedoch:
Betongüte C 25/30

Alle Fundamente werden abgerundet ausgeführt und sind
bis ca. 40cm unter Oberkante Fallschutzbelag hochzuziehen.
Eine Fallschutzstärke von 40cm bei Fallschutzsand/-kies
ist zu gewährleisten.

Angebotenes Produkt: '.........'
vom Bieter einzutragen

Die Herstellerangabe gilt für alle nachfolgenden Positionen

**1.08.0001 Turm mit Spinnennetz liefern, einbauen**
Turm mit Spinnennetz (siehe Gestaltungshandbuch liefern und montieren einschl. aller erforderlichen Erd-, Betonfundament- und Nebenarbeiten.

Komponenten des Spielgerätes

Spieltürme/ -häuser und Podeste
Anzahl Spielturm mit organisch geformtem Satteldach: 1
Anzahl dreieckiger Spielturm ohne Dach: 1
Podesthöhe ca. (in cm): 88/148

Anzahl Reck-Stange: 1
Reckstangenhöhe ca. (in cm): 111

Auf- bzw. Abstiege
Anzahl Kunststoffrutsche: 1
Farbe Kunststoffrutsche: RAL7046/telegrau
Treppe mit PP Stufen und Aufstiegspodest aus Robinienholz
Anzahl senkrechtes Spinnennetz: 1
Anzahl Spiral-Kletterstange: 1
Seil-Handgriffe als Auf- und Abstiegshilfe

Verbindungsmodule
Treppe mit PP Stufen

Optische Oberflächenbehandlung
Holzart Robinie
Holzoberfläche: unbehandelt & teilweise farbig lasiert
Farbe Lasur (der angegebene Farbcode ist ein Näherungswert): S 3030-G40Y/ grün & S 4040-B30G/ türkisblau

Zertifizierung nach EN1176
behindertengerecht gemäß ADA-Richtlinie

Verankerung
Verankerungsart: Tiefenverankerung - Holz
Verankerung Einbautiefe ca. (in cm): 100
Fundamentabmessungen und Anzahl nach Herstellerangaben
Anzahl Verankerung
14 Fundamente Betongüte C25/ 30
Mindestmenge an Beton (Betongüte C25/ 30): ca. 6 m3
Montage nach Anleitung des Herstellers - Betonieren im Zuge der Montage

Allgemeine Produktinformationen
Fallraum ca. (Länge x Breite in cm): 817 x 1082
Maximale freie Fallhöhe ca. (in cm): 224
Gerätemaße ca. (Länge x Breite x Höhe in cm): 475 x 686 x 444
Empfohlenes Alter: 3+
Maximale Anzahl der gleichzeitigen Benutzer: 14

Material-Spezifikationen der Komponenten

Spezifikation Robinienholz
geschältes, splintfreies Robinienholz
äußerst hart und langlebig, hoher Anteil an natürlichen Ölen

Spezifikation Verbindungselement Robinienholz
feuerverzinkter Stahl oder Edelstahl für hohe Korrosionsbeständigkeit

Spezifikation Lasur
Lasuren sind wasserbasierende, umweltfreundliche und UV-beständige Farben nach DIN EN 71-3

Spezifikation Seil
verzinkte Stahldrahtseile, Ø ca. 16 mm
jede Litze mit PES-Garn aus >95% Post-Cosumer-Recyclingmaterial umwickelt; hohe Verschleißfestigkeit
klemmfreie Befestigung

Spezifikation Seilverbinder
aus Polyamid (PA6)

Spezifikation Kunststoffrutsche
doppelwandig rotationsgeformt aus durchgefärbtem Polyethylen (PE), Materialstärke ca. 5 mm
zu 33% aus recycelten Post-Consumer-Materialien, UV-stabilisiert

Spezifikation Spiral-Kletterstange aus Edelstahl
Rohr Ø ca. 38 x 2 mm; Spiralstange Ø ca. 35 x 2 mm aus Edelstahl
100% recycelbar

Spezifikation Sprosse/ Rohr/ Stange aus Edelstahl
Ø ca. 38 x 2 mm aus Edelstahl V2A (AISI 304)
100% recycelbar

Spezifikation Treppe mit PP Stufen
Stufen aus PP (Polypropylen) mit eingelassenen Griffen
Einfassung aus HDPE - Stärke ca. 19mm; Farbschicht jeweils ca. 2mm, Kernschicht ca. 15mm; vollständig recyclebar

Spezifikation Seil-Handgriff
durch Kettenglieder schwenkbare Hand-Seilgriffe aus Ø ca. 16 mm PES-Seil mit Talurit-Seilklemmen

Garantien
Lebenslange Garantie:
Teile aus feuerverzinktem Stahl; Edelstahlteile; Kunststoff- und weitere Platten aus
Hart-Polyethylen (HDPE)

15 Jahre Garantie:
Robinienholzteile; High-Pressure-Laminate-Teile (HPL); Aluminiumteile

10 Jahre Garantie:
Pfosten aus recycelten Materialien; Bandverzinkte Pfosten mit lackierter Oberfläche; lackierte Oberfläche bei verzinkten oder Aluminium-Metallteilen; Edelstahlrutschen; Elektrolytisch verzinkte Metallteile; Plattformen aus PP-Spritzguss; Geformte Kunststoffteile; Hohle Vollkunststoffteile; Transparente Polycarbonat-Teile (PC); Seile & Netzkonstruktionen; Esche, Kiefernholz und andere Holzarten ohne Bodenkontakt; Holz-Kunststoff-Verbundwerkstoffteile (WPC, Wood Plastic Compsites)

5 Jahre Garantie:
Wasserfest verleimte Siebdruckteile; Federn & Kugellager; Grafische Drucke auf durchsichtigen PC-Spielwänden;
Betonteile; synthetischer Fallschutz mit Oberschicht aus EPDM; Stahlrohr-Verbindungsbälle

2 Jahre Garantie:
Bewegliche Kunststoff- und Metallteile; Gummimembranen; Bildschirme und elektronische Komponenten;
Sonnenschutz und Sonnensegel; Nylon-Netze; Ersatzteile
Esche, Kiefernholz und andere Holzarten mit Bodenkontakt

Ersatzteilgarantie
Garantierte Ersatzteillieferung: 10 Jahre

Leitfabrikat: Turm mit Spinnennetz, ADA (NRO200601)
Menge: 1,000 Stk

**1.08.0002 Vierer-Federwippe Schmetterling liefern, einbauen**
Vierer-Federwippe Schmetterling
(siehe Gestaltungshandbuch liefern und montieren einschl. aller erforderlichen Erd-, Betonfundament- und Nebenarbeiten.

Vierer-Federwippe Schmetterling
Längliche Wipp-Plattform mit jeweils einem Griff am Ende. Darunter sind zwei Wipp-Federn mit Einsätzen. Rechtwinklig auf der Wipp-Plattform ist ein Wipp-Balken mit zwei Griffbügeln befestigt.
Material
Wipp-Balken und Plattform sind aus geschältem, splintfreiem und unbehandeltem Robinienholz, mit einem hohen Anteil an natürlichen Ölen. - 15 Jahre Herstellergarantie
Die Verbindungselemente für Robinienholz sind aus  Edelstahl, um eine hohe Korrosionsbeständigkeit zu gewährleisten. Die Griffe (Ø ca. 25 x 2 mm) auf dem Wipp-Balken sind ebenfalls aus Edelstahl. - Lebenslange Herstellergarantie
Griffe der Wipp-Plattform aus Polyamid (PA6) 10 JahreHerstellergarantie
Wipp-Federn aus hochwertigem Federstahl nach EN 10270-1 und beschichtet mit einer Epoxid-Grundierung und Polyester. - 2 Jahre Herstellergarantie
Allgemeine Produktinformationen
Gerätemaße ca. (L x B x H in cm): 160 x 140 x 70
Maximale freie Fallhöhe ca. (in cm): 94
Fallraum ca. (L x B in cm): 380 x 340
Empfohlenes Alter: 3+
Maximale Anzahl der gleichzeitigen Benutzer: 4
Verankerung
Fundamentabmessungen nach Herstellerangaben
ca. (L x B x T in mm)
Verankerung der Federn: 2 x 560 x 705 x 410 mm
Leitfabrikat:
Vierer-Federwippe Schmetterling (NRO108)
Menge: 1,000 Stk

**1.08.0003 Karussell mit Sitzen liefern, einbauen**
Karussell mit Sitzen (siehe Gestaltungshandbuch liefern und montieren einschl. aller erforderlichen Erd-, Betonfundament- und Nebenarbeiten.

Karussell mit Sitzen
Karussell-Plattform mit drei Haltestangen und zwei Sitzen, ausgehend vom Mittelpfosten. Die Drehachse ist der Mittelpfosten.
Material
Die Holzbretter der Drehplattform und die Sitze sind aus geschältem, splintfreiem und unbehandeltem Robinienholz, mit einem hohen Anteil an natürlichen Ölen. - 15 Jahre Hewrstellergarantie
Die Verbindungselemente für Robinienholz sind aus Edelstahl, um eine hohe Korrosionsbeständigkeit zu gewährleisten. Der Rahmen der Drehplattform, sowie der Mittelpfosten (Ø ca. 101,6 x 2,9 mm) und die Haltestangen (Ø ca. 38 x 2 mm) sind ebenfalls aus feuerverzinktem Stahl. - Lebenslange Herstellergarantie
Das Lagersystem mit zweireihigen Rillenkugellagern und Gummidichtungen ist komplett geschlossen, ist dauergeschmiert und befindet sich über dem Boden. - 2 Jahre Herstellergarantie
Allgemeine Produktinformationen
Gerätemaße ca. (L x B x H in cm): 155 x 154 x 81
Maximale freie Fallhöhe ca. (in cm): 100
Fallraum ca. (L x B in cm): 554 x 554
Empfohlenes Alter: 1+
Verankerung
Fundamentabmessungen und Anzahl nach Herstellerangaben ca. (L x B x T in mm)
Fundament für Stahlpfosten unter Karussell: Ø 750 x 1000 mm
Mindestmenge an Beton (Betongüte C25/ 30): ca. 0,5 m3
Leitfabrikat:
Karussell mit Sitzen (NRO120)
Menge: 1,000 Stk

**1.08.0004 Wasserwippe mit 2 Tischen liefern, einbauen**
Wasserwippe mit 2 Tischen (siehe Gestaltungshandbuch liefern und montieren einschl. aller erforderlichen Erd-, Betonfundament- und Nebenarbeiten.

Wasserwippe mit 2 Tischen
Wippbare Wasserrinne positioniert unter einem Wasserhahn an einer Säule. Unter den Enden der wippbaren Rinne steht jeweils ein Becken mit Abfluss und Stöpsel. Vor der Rinne ist ein kleines Podest zum Besteigen und Betätigen des Wasserhahns.
Material
Die Wasserrinne, die Einfassungen und Pfosten der Becken und das Podest sind aus geschältem, splintfreiem und unbehandeltem Robinienholz, mit einem hohen Anteil an natürlichen Ölen. - 15 Jahre Herstellergarantie
Die Verbindungselemente für Robinienholz sind aus  Edelstahl, um eine hohe Korrosionsbeständigkeit zu gewährleisten. Die Wasserbecken sind aus Edelstahl, mit einer Materialstärke von ca. 1,5 mm. Die Säule des Wasserhahns ist aus feuerverzinktem Stahl. - Lebenslange Herstellergarantie
Die Wasserrinne hat einen Einsatz aus HDPE - Lebenslange Herstellergarantie
Allgemeine Produktinformationen
Gerätemaße ca. (L x B x H in cm): 137 x 404 x 111
Maximale freie Fallhöhe ca. (in cm): 19
Fallraum ca. (L x B in cm): 437 x 704
Empfohlenes Alter: 1+
Maximale Anzahl der gleichzeitigen Benutzer: 21
Verankerung
Fundamentabmessungen und Anzahl nach Herstellerangaben
Säule für Wasserhahn und Pfosten für Wasserrinne:
2-mal Ø 400 x 600 (sich überschneidend)
Pfosten für Wasserbecken: 8-mal Ø 300 x 600
Verankerungsstangen für Podest: 4-mal Ø 200 x 600
Mindestmenge an Beton (Betongüte C25/ 30): ca. 1 m3
Leitfabrikat:
Wasserwippe mit 2 Tischen (NRO509)
Menge: 1,000 Stk

**1.08.0005 Kleiner Fuchs Shop liefern, einbauen**
Kleiner Fuchs Shop (siehe Gestaltungshandbuch liefern und montieren einschl. aller erforderlichen Erd-, Betonfundament- und Nebenarbeiten.

Klein Fuchs Shop
Zusammenhängenden Plattformen, 2-mal viereckig und 1-mal dreieckig (Höhe ca. 28, 43 und 58 cm). Höchste Plattform überdeckt mit Satteldach. Rundum die Plattformen sind Seitenwände angebracht.
Auf- und Abstiege üner ein Aufstiegspodest, eine Rutsche, zwei Seitenwand-Durchstiege, eine schräge Boulderwand und einige Seilhandgriffe.
zusätzliche Spielelemt Paneel mit Zahnrädern
Material
Pfosten, Dach, Seitenwände, Podeste und Boulderwand sind aus geschältem, splintfreiem und unbehandeltem Robinienholz, mit einem hohen Anteil an natürlichen Ölen. - 15 Jahre Herstellergarantie
Die Verbindungselemente für Robinienholz sind aus  Edelstahl, um eine hohe Korrosionsbeständigkeit zu gewährleisten. Die Verankerungsrohre für die Rutsche sind aus feuerverzinktem Stahl. - Lebenslange Herstellergarantie
Die Rutsche doppelwandig rotationsgeformt aus durchgefärbtem, UV-stabilisiertem, zu 33% aus recycelten Post-Consumer-Materialien bestehendem Polyethylen (PE), mit einer Materialstärke von ca. 5 mm. - 10 Jahre Herstellergarantie
Paneele für Durchstiege und Zahnräder sind aus HDPE. Stärke ca. 19 mm; Farbschicht jeweils ca. 2 mm, Kernschicht ca. 15 mm; vollständig recyclebar. Alle Farben: zu +95% aus recyceltem Post-Consumer-Material von Lebensmittelverpackungsabfällen. - Lebenslange Herstellergarantie
Optische Oberflächenbehandlung
Holzart Robinie, Holzoberfläche:
unbehandelt & teilweise farbig lasiert, Farbe Lasur (der angegebene Farbcode ist ein Näherungswert): S 3030-G40Y/ grün & S 4040-B30G/ türkisblau
Allgemeine Produktinformationen
Gerätemaße ca. (L x B x H in cm): 284 x 420 x 218
Maximale freie Fallhöhe ca. (in cm): 100
Fallraum ca. (L x B in cm): 559 x 676
Empfohlenes Alter: 1+
Verankerung
11 Fundamente bis zu einer Tiefe von ca. 100 cm Verankern Holzpfosten/-balken, Boulderwand und Rutsche.
Fundamentabmessungen ca. (L x B x T in cm)
Haltepfosten für Plattformen: 7-mal Ø 40 x 100 (Beton für die unteren 30 cm, darauf etwa 40 cm verdichtetes Bodenmaterial)
Verankerungsstangen für Rutsche: 1-mal 50 x 70 x 90
Verankerung für Aufstiegspodest: 2-mal Ø 40 x 100
Boulderwand: 60 x 110 x 52
Mindestmenge an Beton (Betongüte C25/ 30):
0,266 m3 / Fundament
Leitfabrikat: Kleiner Fuchs Shop (NRO418)
Menge: 1,000 Stk

**1.08.0006 Schaukel-Kombi liefern, einbauen**
Schaukel-Kombi (siehe Gestaltungshandbuch liefern und montieren einschl. aller erforderlichen Erd-, Betonfundament- und Nebenarbeiten.

Schaukel-Kombi
Schaukelkombination mit zwei klassischen Schaukelsitzen an Schaukelketten und einem Nestschaukelsitz, Ø ca. 100 cm, an Seilen.
Material
Die Pfosten und der Überlieger, Ø ca. 140 - 160 mm, sind aus geschältem, splintfreiem und unbehandeltem Robinienholz,  mit einem hohen Anteil an natürlichen Ölen. - 15 Jahre Herstellergarantie
Die Verbindungselemente für Robinienholz sind aus Edelstahl, um eine hohe Korrosionsbeständigkeit zu gewährleisten. - Lebenslange Herstellergarantie
Schaukelaufhängungen für klassische Schaukelsitze und Schwerlast-Schaukelaufhängungen für Nestschaukelsitz aus Edelstahlhalterungen, jeweils beweglich über 2 Achsen. Kunststofflager aus Silikon. - 5 Jahre Herstellergarantie
Klassische Schaukelsitze aus Polypropylen mit gummielastischer EPDM-Ummantelung. Abgehangen an Edelstahlketten mit ca. 6 mm Gliederstärke. - 10 Jahre Herstellergarantie
Nestschaukelsitz aus PA-ummantelten Stahlseilen, Ø ca. 16 mm, mit TPE-beschichtetem Polypropylen-Rahmen. Seil-Verbindungselemente aus PA6. Abgehangen an PA-ummantelten Stahlseilen, Ø ca. 16 mm, verbunden mit Schwerlast-Schaukelaufhängungen durch Edelstahlketten mit ca. 6 mm Gliederstärke. - 10 Jahre Herstellergarantie
Allgemeine Produktinformationen
Gerätemaße ca. (L x B x H in cm): 723 x 208 x 284
Verankerung
Fundamentabmessungen ca. (L x B x T in cm)
Pfosten für Schaukel: 6-mal 45 x 75 x 113 (Beton für die unteren 45,5 cm, darauf verdichtetes Bodenmaterial und etwa 30 cm lockeres Material)
Mindestmenge an Beton (Betongüte C25/ 30):
0,480 m3 / Fundament
Leitfabrikat: Schaukel-Kombi (NRO907)
Menge: 1,000 Stk

**1.08.0007 Robinienrundholz als 1-reihige Sitzkante Sandkiste**
Einfassung der Sandspielflächen U3-Bereich
linear als Sitzelement im Übergangsbereich zwischen Sandspielfläche und gepflastereten Erschließungsweg
zur Begrenzung von Sandkästen oder als freistehende, sehr niedrige Sitzgelegenheit, liefern und montieren einschl. aller erforderlichen Erd-, Betonfundament- und Nebenarbeiten.

Rundhölzer in Teillängen von ca. 2m, aus geschältem, splintfreiem und unbehandeltem Robinienholz, Durchmesser: ca. 14-16 cm,1-lagig
vorbereitet zum Verschrauben
auf Betontiefbord 10/40/100cm, mittels eingelassenem Flachstahl, ca, 6/ 50/ 300 mm, verzinkt.
Einschl. Verschraubung an Tiefbord
Alle Befestigungs- und Verbindungsmittel V2A.
Einbau gem. Herstellerangabe.

Leitfabrikat: Einfassungselement (NRO502)
Menge: 30,000 m

**1.08.0008 Rundhölzer DU 14 - 16 cm auf Passmaß trennen.**
Rundhölzer auf Passmaß trennen.
Rundhölzer der Vorposition
 aus geschältem, splintfreiem und unbehandeltem Robinienholz, Durchmesser: ca. 14-16 cm geradlinig quer trennen.
Menge: 15,000 Stk

**1.08.0009 Drachen-Sonnensegel mit Pfosten liefern, einbauen**
Drachen-Sonnensegel mit Pfosten (siehe Gestaltungshandbuch liefern und montieren einschl. aller erforderlichen Erd-, Betonfundament- und Nebenarbeiten.

Drachen-Sonnensegel mit Pfosten
Ein zwischen vier Pfosten aufgespanntes Sonnensegel, eine Hälfte leicht geneigt.
Material
Die Pfosten, Ø ca. 120 - 140 mm, aus geschältem, splintfreiem und unbehandeltem Robinienholz, mit einem hohen Anteil an natürlichen Ölen. - 15 Jahre Herstellergarantie
Die Befestigungswinkel am Segel, sowie die Ösen-Schrauben zur Befestigung an den Pfosten, sind aus Edelstahl. - Lebenslange Herstellergarantie
Sonnensegel aus 100% High Density Polyethylen (HDPE),  2 Jahre Herstellergarantie
Allgemeine Produktinformationen
Gerätemaße ca. (L x B x H in cm): 912 x 564 x 339
Verankerung
Fundamentabmessungen ca. (L x B x T in mm)
Pfosten für Sonnensegel: 4-mal Ø 400 x 1000 (Beton für die unteren 400 mm, darauf ca. 300 mm verdichtetes Bodenmaterial)
Mindestmenge an Beton (Betongüte C25/ 30):
ca. 0,168 m3 / Fundament

Leitfabrikat: Drachen-Sonnensegel mit Pfosten (NRO208)
Menge: 1,000 Stk

**1.08.0010 Viereck-Sonnensegel liefern, einbauen**
Viereck-Sonnensegel mit Pfosten (siehe Gestaltungshandbuch liefern und montieren einschl. aller erforderlichen Erd-, Betonfundament- und Nebenarbeiten.

Viereck-Sonnensegel
Ein zwischen vier Pfosten aufgespanntes Sonnensegel.
Material
Pfosten, Ø ca. 120 - 140 mm aus geschältem, splintfreiem und unbehandeltem Robinienholz, mit einem hohen Anteil an natürlichen Ölen. - 15 Jahre Herstellergarantie
Die Befestigungswinkel am Segel, sowie die Ösen-Schrauben zur Befestigung an den Pfosten, sind aus Edelstahl. - Lebenslange Herstellergarantie
Das Sonnensegel aus 100% High Density Polyethylen (HDPE), für eine hohe Haltbarkeit - 2 Jahre Herstellergarantie
Allgemeine Produktinformationen
Gerätemaße ca. (L x B x H in cm): 449 x 449 x 240
Verankerung
Fundamentabmessungen ca. (L x B x T in cm)
Pfosten für Sonnensegel: 4-mal Ø 40 x 100 (Beton für die unteren 40 cm, darauf ca. 30 cm verdichtetes Bodenmaterial)
Mindestmenge an Beton (Betongüte C25/ 30):
0,168 m3 / Fundament
Leitfabrikat: Viereck-Sonnensegel mit Pfosten (NRO202)
Menge: 1,000 Stk

**1.08.0011 TÜV Abnahme Spielgeräte**
*** Pauschalposition
TÜV-Abnahme komplett für alle Spielgeräte
aus vorhergehenden Positionen mit ausführlichem
Bericht und Fotodokumentation.
Einschl. Übergabe Protokoll an AG.

- Einzelprüfung jedes Gerätes
- Einzelprüfung des Einbaus
- Prüfung des Sicherheitsbereiches bzw. des
  Fallschutzes nach Einbau des Gerätes
- der Betreiber und Hersteller bekommen über
  die Prüfungen ein Zertifikat
Menge: 1,000 psch

#### Titel 1.09 KG 571 - Vegetationstechnische Bodenbearbeitung

**1.09.0001 Verdichtungen auflockern T bis 30 cm**
Verdichtungen des Baugrunds vor Auftrag der Vegetationstragschicht lockern,
kreuzweise durch Aufreißen,
Abstand der Aufreißer bis 30 cm, Tiefe 30 cm,
Bodenklasse 2 bis 5 DIN 18300.
Ausführung im Bereich von Bestandsbäumen in Handarbeit.
Steine ab 5 cm Durchmesser, Fremdkörper und schwer verrottbare Pflanzenteile ablesen, zur Abfuhr auf Haufen setzen,
laden, abfahren und der fachgerechten Verwertung/ Entsorgung zuführen. Deponiekosten sind in Einheitspreis einzukalkulieren.
Abnahme der bearbeiteten Flächen vor Oberbodenauftrag.
Menge: 2500,000 m2

**1.09.0002 Hornspäne liefern und verteilen - für Pflanzflächen**
Organischen Dünger (z.B. Hornspäne) liefern und
gleichmäßig auf die zukünftigen Vegetationsflächen
(nur für Pflanzflächen) verteilen.
Menge: 200 g/m²
Menge: 500,000 kg

#### Titel 1.10 KG 573 - Pflanzen

*Hinweis: HINWEIS: Pflanzenqualität*
Die nachfolgend aufgeführten Pflanzen in diesem Titel
entsprechend DIN 18.916 Abs. 2 frei Baustelle liefern,
ggf. fachgerecht einschlagen und entsprechend DIN 18.916
Abs. 4-6 fachgerecht in die vorbereiteten Pflanzgruben pflanzen.

Pflanzgruben siehe gesonderte Position

1. Eventuell erforderlicher Rückschnitt oberirdischer
  Pflanzenteile (Gehölzschnitt).
2. Entfernen der Drahtballen, Ballentücher, Container
3. Pflanzmulden mit Gießrändern herstellen
4. Ebnen, Lockern und Säubern der Baumscheiben nach
  Durchführung der Pflanzung.
5. Aussammeln von Steinen ab 3 cm Durchmesser und
  von Unkräutern.
6. Einmaliges kräftiges Angießen der Leitbäume (mind.
  100 Liter/Baum ). Das Wasser für die Bewässerung
  ist durch den Auftragnehmer zu liefern.
7. Bei der Pflanzung der Leitbäume sind diese entsprechend der Straßenführung auszurichten / auszufluchten.

PFLANZQUALITÄTEN:

Die zur Verwendung kommenden Gehölze müssen gemäß den
Richtlinien des BDB sowie den Gütebestimmungen für
Baumschulpflanzen der FLL in erster Qualität geliefert
werden.

Der Landschaftsarchitekt behält sich vor, das
Pflanzenmaterial in einer vom BDB anerkannten Baumschule zu begutachten und die Solitärbüsche und Bäume auszubinden.

Die zur Verwendung kommenden Gehölze müssen gemäß den
Richtlinien des BDB in erster Qualität geliefert
werden.

Aus klimatischen Gründen und den damit verbundenen
Problemen des Weiterwachsens werden Gehölzlieferungen
aus südeuropäischer Herkunft nicht akzeptiert.

Vorgesehene Lieferbaumschule: '.........'
vom Bieter einzutragen.

*Hinweis: Bäume*

**1.10.0001 Pflanzgrube für Baum nach FLL 12m3 ausheben**
Pflanzgrube ausheben,
Größe 300 cm x 300 cm,
Tiefe 150 cm,
Sohle 20 cm tief in Handarbeit lockern.
Seitenflächen in Handarbeit lockern.

Der anfallende Aushubboden (100 %) ist zu laden,
zu einer zugelassenen Deponie zu transportieren
und sachgerecht zu entsorgen.
Die anfallenden Deponiegebühren sind in den
Einheitspreis mit einzukalkulieren.

Der anstehende Untergrund der Pflanzgrube ist dann vorsichtig, von Hand, ca. 20 cm tief zu lockern.
Die Pflanzgrube ist erst bei der Durchführung der Pflanzung der Solitärbäume mit zu lieferndem Bodensubstraten der nachfolgenden Position auf- bzw. zu verfüllen.

Maße der Pflanzgruben: 300/300/150cm
Menge: 11,000 Stk

**1.10.0002 Einschichtiges Baumgrubensubstrat, Baum**
Einschichtiges Baumgrubensubstrat
für Pflanzgrube Baum der Vorposition,
Tiefe: ca. 150 cm,
Seitenlänge / Breite ca. 300 x 300 cm,
der Aushub wird gesondert verrechnet.
Pflanzgrube verfüllen und verdichten mit
Vegetations-Substrat gemäß FLL-Empfehlung
für Baumpflanzungen Teil 2 Fassung 2010,
Anforderungsprofil Bauweise 1,
mit folgenden Abweichungen:
maximale Wasserkapazität: > 30 Vol. %
pH-Wert: 5,0-7,5

Substrat bestehend aus den Hauptbestandteilen:
Ziegelbruch (neues Material, kein Recyclingmaterial),
Eifellava, Basaltsplitt und Grünkompost.

Die Ballengröße und der Volumengehalt der Verdichtung
ist bei der Kalkulation mit einzubeziehen.
Die zu liefernden Bestandteile sind anhand von
Originallieferscheinen nachzuweisen.
Verfüllung nur nach Abnahme und Freigabe der
ausgehobenen Baumgrube.

In Einzelflächen.
Menge: 132,000 m3

*Hinweis: Bäume*

**1.10.0003 Acer campestre 'Elsrijk' H 4xv. w mDb StU 20-25**
Acer campestre 'Elsrijk'
Feldahorn 'Elsrijk'
H m.dgh.Leittr 4xv. w mDb, StU 20-25
einheitlicher Kornenansatz mindestens 2,20 m
Menge: 4,000 Stk

**1.10.0004 Acer rubrum 'Scanlon' Sol.Baum 4xv.mehrstämmig**
Acer rubrum 'Scanlon'
Rot-Ahorn Scanlon
Sol.Baum 4xv. ew mDb
mehrstämmig 3 Grundstämme
Je Stammumfang 18/20
br 150-200 h 350-400
Menge: 2,000 Stk

**1.10.0005 Parrotia persica ´Vanessa´ Sol 4xv. ew mDb br 150-200 h 300-350**
Parrotia persica ´Vanessa´
Eisenholzbaum
Sol. 4xv. ew mDb
br 150-200 h 300-350
Menge: 1,000 Stk

**1.10.0006 Quercus frainetto H. 4xv. ew Stand mDb, STU 20-25cm**
Quercus frainetto
Ungarische Eiche
H, 4xv. ew Stand mDb,
STU 20-25cm
einheitlicher Kronenansatz ca.  2,20 m
Menge: 2,000 Stk

**1.10.0007 Sorbus aria ´Magnifica` H. 4xv. ew Stand mDb, STU 20-25cm**
Sorbus aria ´Magnifica`
Mehlbeere
H, 4xv. ew Stand mDb,
STU 20-25cm
einheitlicher Kronenansatz ca.  2,20 m
Menge: 2,000 Stk

**1.10.0008 Verankerung Baum Vierbock**
Baumverankerung mit Pfahl-Vier
mit Rahmen aus Halbrundhölzern,
Holz Lärche weißgeschält,
Pfähle d 10 cm, Halbrundhölzer d 8 cm,
Pfahllänge entsprechend Pflanzengröße,
Vierbock und Bindung in Lage und Höhe einfluchten,
Pfosten mit 10 Grad leicht schräg zum Baum geneigt.
Halbrundhölzer bündig einkürzen.
Bindegut Baum-Gewebegurt, Breite 50 mm.
Menge: 11,000 Stk

**1.10.0009 Rindenschutz mit Stammschutzfarbe**
Rindenschutz inkl. Voranstrich zum
Schutz der Rinde an Stamm und Hauptästen
von Hochstämmen gegen Verdunstung und
Sonneneinstrahlung,
Stammumfang über 20 cm bis 35 cm.
Arbeitshöhe bis 3,0 m.
Auftrag in zwei Arbeitsschritten:
1. Arbeitsschritt: Stamm mittels Schleifvlies reinigen
und mit dem Voranstrich LX 60 streichen.
2. Arbeitsschritt: Rindenschutz durch Anstrich
mehrjährig (>= 5 Jahre) haftender Stammschutzfarbe
(weiß)  deckend vom Stammfuß bis in die
Hauptäste anlegen.
Hinweis: nicht auf gefrorenes oder nasses Holz streichen.

Angebotenes Produkt: '.........'
vom Bieter einzutragen.
Menge: 11,000 Stk

*Hinweis: F-Pflege Bäume*
FERTIGSTELLUNGSPFLEGE

**1.10.0010 Leitbäume als Sofortmaßnahme düngen.**
Leitbäume und Großsträucher, als Sofortmaßnahme, im Rahmen der Fertigstellungspflege und in Abstimmung mit der Bauleitung fachgerecht düngen.

Anwendung je Baum und Düngegang:

- 100 g Nitrophoska Perfekt
- 50 g Excello

Dünger, Produkt: '.........'
Vom Bieter einzutragen.

Die Düngermaterialien sind gleichmäßig zu verteilen und in den Boden einzueinarbeiten.
Menge: 11,000 Stk

**1.10.0011 Korrekturschnitt im Bereich der Krone, durchführen.**
Korrekturschnitt, im Bereich der Krone der Solitärbäume, nach Ablauf der ersten Vegetationsperione auf Anweisung der Bauleitung fachgerecht durchführen.

Bei diesem Korrekturschnitt sind lediglich nach innen gehende Triebe zu entfernen und der äußere Rand der Krone in ein Gleichgewicht zu versetzen.

Generelle Kronenkorrekturen dürfen nicht ausgeführt werden.
Menge: 11,000 Stk

**1.10.0012 Rindenhumus liefern und verteilen.**
Abgelagerten Rindenhumus liefern sowie nach Plan und örtlichen Angaben der Bauleitung, auf die neu erstellten Pflanzflächen und im Bereich der Hecken in gleichmäßiger Stärke verteilen.

Andeckstärke: 4 cm

Material:
- Abgelagertes Rindenhumus-Gemisch aus feinem Rindenmulch und abgelagertem Kompost, Körnung ca.
10-20 mm. Es ist unbedingt darauf zu achten, dass keine größeren Rindenmulchteile mit angeliefert werden.
Größere Rindenstücke sind gegebenfalls auszusammeln und von der Baustelle abzufahren.

Vor Anlieferung des Materials ist der Bauleitung eine Probe vorzulegen.

Abrechnung nach Lieferscheinen mit LKW-Kastenaufmaß.
Menge: 4,000 m3

**1.10.0013 F-Pflege Bäume Baumscheibe (10 Stk / Baum)**
Fertigstellungspflege Hochstamm
einschließlich lockern der Baumscheibe (4m2)
und Wiederherrichten des Gießrandes.
Unerwünschten Aufwuchs abtrennen und beseitigen.
Bearbeitungstiefe der jeweiligen Pflanzenart anpassen.
Abfall und Steine ab 2 cm Durchmesser entfernen,
anfallende Stoffe abfahren.
Trockene Triebe abschneiden.
Verankerung überprüfen und nachrichten,
Baumanbindung nachspannen.
Nach Laubfall ist das Laub von den Vegetationsflächen
und befestigten Flächen zu entfernen.
10 Arbeitsgänge

Abgerechnet wird nach tatsächlicher Anzahl der
Pflegegänge x tatsächlicher Anzahl der Hochstämme
x Einheitspreis.
Anzahl Hochstämme: 11 Stk.
Wässern wird gesondert vergütet.
In Einzelflächen.

Die F-Pflege erfolgt ab dem Zeitpunkt der Pflanzung für 1 komplette Vegetationsperiode bis zum Austrieb im nächsten Frühjahr (Johanni)
Menge: 110,000 Stk

**1.10.0014 F-Pflege Bäume wässern (20 Stk / Baum)**
Wässern Hochstamm/ Solitär
bis zur Abnahme,
gem. DIN 18916, Wasser liefern.
Mindestwassermenge je Wässerungsgang/ Stück:
bis 150 ltr. eingebracht in 2 Arbeitsgängen
je 75 ltr.,
Arbeitsgänge: 15 Stck. pro Baum,
nat. Niederschläge und Wasserverhältnisse im Erdreich
sind zu berücksichtigen.

Die einzelnen Arbeitsgänge sind der Bauüberwachung durch Rapportzettel anzuzeigen.

Abrechnung nach Aufmaß Stk/ Baum je Arbeitsgang x der
Menge der ausgeführten Bewässerungsgänge.
Anzahl Bäume: 11 Stück.
In Einzelstandorten.

Die F-Pflege erfolgt ab dem Zeitpunkt der Pflanzung für 1 komplette Vegetationsperiode bis zum Austrieb im nächsten Frühjahr (Johanni)
Menge: 220,000 Stk

*Hinweis: Kletterpflanzen für Zaunbepflanzung*

**1.10.0015 Clematis 'Jackmanii' Sol 3xv. w Co 4.0 Liter h 100-150**
Clematis 'Jackmanii'
Waldrebe 'Jackmanii'
Sol 3xv. w Co 4.0 Liter
h 100-150
Menge: 6,000 Stk

**1.10.0016 Clematis montana 'Rubens' Sol 3xv. w Co 4.0 Liter h 100-150**
Clematis montana 'Rubens'
Anemonenwaldrebe
Sol 3xv. w Co 4.0 Liter
h 100-150
Menge: 6,000 Stk

**1.10.0017 Hydrangea petiolaris Sol 4xv. ew Co 25.0 Liter h 100-125**
Hydrangea petiolaris
Kletter-Hortensie
Sol 4xv. ew Co 25.0 Liter
h 100-125
Menge: 6,000 Stk

*Hinweis: STRÄUCHER/ BODENDECKENDE GEHÖLZE*

**1.10.0018 Amelanchier lamarckii Sol 3xv. w mB Grtr. 5-7 h 150-200**
Amelanchier lamarckii
Kupfer-Felsenbirne
Sol 3xv. w mB
Grtr. 5-7 h 150-200
Menge: 5,000 Stk

**1.10.0019 Heptacodium miconioides Sol 4xv. ew mDb h 150-175**
Menge: 5,000 Stk

**1.10.0020 Ribes sanguineum 'King Edward VII' Str 3xv. w Co 10.0 Liter h 125-150**
Ribes sanguineum 'AtrorubensKing Edward VII'
Blut-Johannisbeere
Str 3xv. h 125-150 w Co 10.0 Liter
Menge: 5,000 Stk

**1.10.0021 Philadelphus coronarius Sol 3xv. w mB h 150-200**
Philadelphus coronarius
Europäischer Pfeiffenstrauch
Sol 3xv.h 150-200 w mB
Menge: 5,000 Stk

**1.10.0022 Potentilla fruticosa 'Manchu'**
Potentilla fruticosa ‘Manchu‘
Str., 2xv., 30 - 40 cm
Menge: 300,000 Stk

**1.10.0023 Salix purpurea 'Nana' Str 2xv. Co 3.0 Liter br 40-60**
Salix purpurea 'Nana'
Kugel-Weide - Silber-Purpur-Weide
Str 2xv. 40- 60, Co 3.0 Liter
3 Stk. / m2
Menge: 300,000 Stk

**1.10.0024 Spiraea japonica ‘Little Princess‘**
Spiraea japonica ‘Little Princess‘
Str., 3xv., 40 - 50 cm
Menge: 350,000 Stk

**1.10.0025 Spiraea nipponica 'Snowmound'**
Spiraea nipponica ‘Snowmound‘
Sol., 3xv., mB. 125 - 150 cm
Menge: 5,000 Stk

**1.10.0026 Syringa vulgaris Sol 3xv. w mB 125 -150**
Syringa vulgaris
Gewöhnlicher Flieder
Sol 3xv.125-150 w mB
Menge: 5,000 Stk

**1.10.0027 Vinca minor**
Vinca minor
mTb 8-11
Menge: 300,000 Stk

*Hinweis: STAUDEN/ GRÄSER*

**1.10.0028 Alchemilla mollis**
Alchemilla mollis
St., mTb
Menge: 130,000 Stk

**1.10.0029 Anthemis tinctoria Färberkamille**
Anthemis tinctoria
Färberkamille
St., mTb
Menge: 130,000 Stk

**1.10.0030 Carex species 'Kyoto' Japanische Segge 'Kyoto'**
Carex species ‘Kyoto‘
Japanische Segge ‘Kyoto‘
St., mTb
Menge: 350,000 Stk

**1.10.0031 Geranium macrorrhizum 'Spessart'**
Geranium macrorrhizum ‘Spessart
St., mTb
Menge: 700,000 Stk

*Hinweis: F-PFLEGE Pflanzflächen*
FERTIGSTELLUNGSPFLEGE

**1.10.0032 Bewässerungsgänge für Solitärsträucher (15 Stk / Strauch)**
Bewässerungsgänge für Bäume durchführen, mit jeweils:
Wassermenge: 60l/Baum (in Bewässerungssäcke);
aus dem öffentlichen Netz mit geeignetem Standrohr.
Abrechnung nach cbm Wasser.
Die Bewässerungsdurchgänge sind dem AG vorab
anzuzeigen und durch Stundenzettel zu bestätigen. Das
Wässern ist nachweisbar zu dokumentieren, entsprechend
bewässerter Einheiten.
Inkl. Wasserlieferung und manuelles Wässern.
Bewässerungsgänge: 15 x / Jahr (mind. alle 2 Wochen)
Der EP bezieht sich auf 1 Bewässerungsgang.
Hinweis: Der Wasserverbrauch ist nachzuweisen und wird
nicht gesondert vergütet. Abrechnung in der Abwicklung.

Umfang:
15 Stk. Solitärsträucher

Pflegezeitraum:
Die F-Pflege erfolgt ab dem Zeitpunkt der Pflanzung für 1 komplette Vegetationsperiode bis zum Austrieb im nächsten Frühjahr (Johanni)
Menge: 225,000 Stk

**1.10.0033 F-Pflege Pflanzfläche (10 Stk)**
Pflege Pflanzfläche bis zur Abnahme,
einschließlich lockern der Pflanzfläche.
Unerwünschten Aufwuchs abtrennen und beseitigen.
Bearbeitungstiefe der jeweiligen Pflanzenart anpassen.
Abfall und Steine ab 2 cm Durchmesser entfernen,
anfallende Stoffe abfahren.
Trockene Triebe abschneiden.
Bindungen überprüfen und nachrichten.
Nach Laubfall ist das Laub von den Vegetationsflächen
zu entfernen.

10 Arbeitsgänge,

Abgerechnet wird nach tatsächlicher Anzahl der
Pflegegänge x tatsächlicher m2 Pflanzfläche x Einheitspreis.
Pflanzfläche m2: 1000
Wässern wird gesondert vergütet.
In Einzelflächen.

Bereich:
Sträucher, bodendeckenede Gehölze und Staudenflächen

Die F-Pflege erfolgt ab dem Zeitpunkt der Pflanzung für 1 komplette Vegetationsperiode bis zum Austrieb im nächsten Frühjahr (Johanni)
Menge: 5000,000 m2

**1.10.0034 F-Pflege Pflanzfläche wässern (15 Stk)**
Wässern Pflanzfläche
bis zur Abnahme,
gem. DIN 18916, Wasser liefern.
Mindestwassermenge je Wässerungsgang/ qm:
bis 30 ltr.
Arbeitsgänge: 15 Stck.
nat. Niederschläge und Wasserverhältnisse im Erdreich
sind zu berücksichtigen.

Die einzelnen Arbeitsgänge sind der Bauüberwachung
durch Rapportzettel anzuzeigen.

Abrechnung nach Aufmaß qm/ Pflanzfläche
je Arbeitsgang x der Menge der ausgeführten Arbeitsgänge.
Pflanzfläche gesamt: 500 m2
In Einzelflächen.

Die F-Pflege erfolgt ab dem Zeitpunkt der Pflanzung für 1 komplette Vegetationsperiode bis zum Austrieb im nächsten Frühjahr (Johanni)

Bereich: Strauch-, Gehölz und Staudenflächen.
Menge: 7500,000 m2

**1.10.0035 1. Düngung Gehölzfläche 100 g/m2 org.-min.**
1. Arbeitsgang Düngen der Gehölzfläche
einschließlich Bäume,
Menge 100 g/m2, mit organisch-mineralischem Dünger
mit Langzeitwirkung,
Erzeugnis: Oscorna-Animalin  8+7+10+1,5
oder gleichwertiges.
Abrechnung nach tatsächlich erfolgten Düngevorgängen.
Menge: 50,000 kg

#### Titel 1.11 KG 574 - Rasen- und Saatflächen

**1.11.0001 Feinplanum für Rasenfläche, Ebene**
*** Bezugsbeschreibung
Feinplanum für Rasenfläche, in der Ebene, zulässige Abweichung von der Ebenheit +/- 2 cm, Anschlüsse an Kanten, Wege- und Platzbeläge 2 cm unter OK Wegeanschlusskante, Steine, Fremdkörper, Unkraut und schwer verrottbare Pflanzenteile ablesen, Durchmesser der Steine und Fremdkörper ab 3 cm, anfallende Stoffe laden.
Material ist der ordnungsgemäßen Verwertung / Entsorgung zuzuführen.
Einschl. Entsorgungskosten.
In Einzelflächen.

Nach Erstellung des Feinplanums (und vor Raseneinssat) muss der AN die Planumsflächen durch die BÜ abnehmen lassen!
Menge: 570,000 m2

**1.11.0002 wie Vorposition jedoch als Rasenmulde TEZG 01**
*** wie Position 1.11.0001
Rasenmulde TEZG 01 zur oberirdischen Versickerung
Länge 65,00 m (45,00m / 20,00m)
Breite 5,00 m (L=45,00m) und 2,00 m (L=20,00 m)
Muldentiefe 0,30 m
Böschungsneigung 1 : 2
Menge: 300,000 m2

**1.11.0003 wie Vorposition jedoch als Rasenmulde TEZG 02**
*** wie Position 1.11.0001
Rasenmulde TEZG 02 zur oberirdischen Versickerung
Länge 105,00 m
Breite 5,00 m
Muldentiefe 0,30 m
Böschungsneigung 1 : 3
Menge: 540,000 m2

**1.11.0004 wie Vorposition jedoch als Rasenmulde / Grenzmulde**
*** wie Position 1.11.0001
Grenzmulde für Ableitung  Notüberlauf > 30 a
Richtung Graben / verrohrtem Graben Stadt Elmshorn
Länge 72,50 m
Breite 3,00 m
Muldentiefe 0,70 m
Böschungsneigung 1 : 1,5
Menge: 250,000 m2

**1.11.0005 Feinplanum für Rasenfläche, Böschung geneigt**
Feinplanum für Rasenfläche im Böschungsbereich,
Neigung ca. 1:3
zulässige Abweichung von der Ebenheit +/- 2 cm, Anschlüsse an Kanten, Wege- und Platzbeläge 2 cm unter OK Wegeanschlusskante, Steine, Fremdkörper, Unkraut und schwer verrottbare Pflanzenteile ablesen, Durchmesser der Steine und Fremdkörper ab 2 cm, anfallende Stoffe laden.
Material ist der ordnungsgemäßen Verwertung / Entsorgung zuzuführen.
Einschl. Entsorgungskosten.
In Einzelflächen.

Nach Erstellung des Feinplanums (und vor Raseneinssat) muss der AN die Planumsflächen durch die BÜ abnehmen lassen!
Menge: 250,000 m2

**1.11.0006 Rasenansaat RSM 2.3 Gebrauchsrasen**
Rasen ansäen, Gebrauchsrasen, RSM 2.3 (2022)
-Standard-, in 2 gekreuzten Arbeitsgängen mit je der
Hälfte der Saatgutmenge, Saatgutmenge 25 g/ m2,
die Saatgutmischung ist mit Gräsersorten auszustatten,
die in der RSM/ FLL in die höchste Eignungsstufe
eingeordnet sind, Nachweis der Beschaffenheit durch
Vorlage des Mischungsnummernbescheides.

Vor Ansaat muss das Planum durch die BÜ
abgenommen werden.

Einschl. Herstellung einer Saatrille an Flächengrenzen
und Verfüllung mit Saatgut.

Saatgutmenge auf Fläche ausbringen, längs und quer zur Fläche einigeln und anwalzen in zwei Arbeitsgängen.
In Einzelflächen.
Menge: 820,000 m2

**1.11.0007 Fertigrasen liefern, verlegen (Rasenmulde)**
Fertigrasen gemäß DIN 18 917 liefern sowie nach Plan
und örtlichen Angaben der Bauleitung höhen- und facherecht auf die aufgebrachte und feinplanierte Oberbodenschicht der Mulden verlegen.

Bereich
TEZG 01, TEZG02 und Grenzmulde
Böschungsneigungen siwe Vorposition

Sämtliche mit Fertigrasen auszulegenden Flächen sind
feinzuplanieren, gleichmäßig zu verdichten und völlig
eben abzuharken.
Vor Verlegung des Fertigrasens ist die feinplanierte
Fläche mit ausreichend Wasser gleichmäßig zu bewässern.
Danach ist der Rollrasen zu verlegen, leichtanzuwalzen
und nochmals durchdringend zu bewässern. Die einzelnen Bahnen müssen knirsch aneinander stoßen. Auf einen sauberen Übergang an den Stössen ist unbedingt zu
achten. Eventuelle Fugen zwischen den Fertigrasensoden sind mit Gesiebtem Oberboden zu verfüllen und
mit einer entsprechenden Rasenmischung anzusäen.

Saatgutmenge  ca. 20 g/m²

Bei Lieferung entstehender Bruch und Austrocknung
sind beim Verlegen durch den AN zu entfernen.
Die verlegte Fläche soll ein durchgehend grünes Erscheinungsbild aufweisen.
Abrechnung in der Abwicklung.
Menge: 1090,000 m2

**1.11.0008 Fertigstellungspflege Rasen (6 Schnitte)**
Fertigstellungspflege für die Rasenflächen der Vorpositionen, vom Tage der Einsaat bis zum Tage der Abnahme und Übergabe an den Auftraggeber, entsprechend DIN 18.917, Abs.6 fachgerecht durchführen.
Der abnahmefähige Zustand muß der DIN 18.917 entsprechen.

1. Mind.6 x mähen, auf eine Schnitthöhe von ca.4-5 cm.
  Schnittfolge nach Bedarf abhängig von Wuchshöhe
2. Das anfallende Mähgut / Mahd ist zusammenharken und von  der Baustelleabzufahren.
3. Nachsäen eventueller Kahlstellen.
4. Kanten und Übergänge zu den Einfassungen und Gebäuden  sind per Hand zu schneiden.
5. Sämtliche Kanten zu den Pflanzflächen sind zu ebenfalls von
  Hand zu schneiden und zu stechen. Die anfallenden
  Sodenstücke sind auszusammeln.
6. Anfallendes Laub der vorhandenen Laubbäume
  zusammenharken und von den Rasenflächen entfernen.
7. Sämtliche bei der Pflege anfallenden Materialien wie das
  Mähgut und die Sodenstücke sind zu laden zur Verfügung
  des Auftragnehmers bzw. zu einer zugelassenen
  Kompostierungsanlage zu transportieren und
  vorschriftsmäßig zu entsorgen.

Abgerechnet wird nach tatsächlicher Anzahl der Mähgänge
x tatsächliche Rasenfläche x Einheitspreis.
Rasenfläche: 1910 m2 In Einzelflächen.
Wässern wird gesondert vergütet.

davon 1.090 m2 Rasenmulde
Menge: 11460,000 m2

**1.11.0009 Düngung mineralischer NPK-Dünger**
Rasen- Volldünger bei feuchter Witterung,
im Rahmen der Fertigstellungspflege,
in 2 Gaben gleichmäßig über die neu angesäten
Rasenflächen verteilen/ ausstreuen.

Material:
- gekörnter Langzeit Volldünger
  Floranid NK 14+0+19(3) in 25,00Kg Säcken.

Menge: 50 g/ m2 je Gabe.

Zeitpunkt der Düngergaben:
-  Anfang Mai
-  Anfang bis Mitte August.
Menge: 190,000 kg

#### Titel 1.12 KG 591 - Baustelleneinrichtung

**1.12.0001 Baustelle einrichten**
Geräte, Werkzeuge und sonstige Betriebsmittel, die zur
vertragsgemäßen Ausführung der Bauleistungen
erforderlich sind, auf die Baustelle bringen,
bereitstellen und - soweit der Geräteeinsatz nicht
gesondert vergütet wird - betriebsfertig aufstellen
einschl. der dafür notwendigen Arbeiten. Die
erforderlichen festen Anlagen herstellen.
Baubüros, Unterkünfte, Toiletten, Werkstätten,
Lagerschuppen und dgl., soweit erforderlich,
antransportieren, aufbauen und einrichten.
Strom-, Wasser-, Fernsprechanschluss sowie
Entsorgungseinrichtungen und dgl. für die Baustelle,
soweit erforderlich, herstellen.
Bei Bedarf Lagerplätze, sonstige Platzbefestigungen und
Wege im Baustellenbereich anlegen.
Oberbodenarbeiten einschl. Beseitigen von Aufwuchs für
die Baustelleneinrichtung, soweit erforderlich,
ausführen.
Flächen beschaffen, sofern die vom AG zur Verfügung
gestellten nicht ausreichen.
Kosten für Vorhalten, Unterhalten und Betreiben der
Geräte, Anlagen und Einrichtungen einschl. Mieten,
Pacht, Gebühren und dgl. werden nicht mit dieser
Pauschale, sondern mit den Einheitspreisen der
betreffenden Teilleistungen vergütet.
Soweit nicht für bestimmte Leistungen für das
Einrichten der Baustelle gesonderte Positionen
im Leistungsverzeichnis enthalten sind, gilt die
Pauschale für alle Leistungen dieses Abschnittes
des Leistungsverzeichnisses.
Zufahrt nach Wahl des AN herstellen und nach Beendigung
der Baumaßnahme entfernen. Ursprünglichen Zustand
wieder herstellen.

In der Kalkulation des Einheitspreises ist durch den Bieter zu berücksichtigen, dass die Bauausführung der Aussenanlagen in 2 Phasen mit einer zeitlichen Unterbrechung erfolgt.

Phase 1:
September 2026 - Dezember 2026
Edarbeiten, Rasenmulden Unterbau Parkplätze und Zufahrtstraße

Phase 2:
September 2027 - März 2028
Rest Aussenanlagen incl. Pflanzung

Einen gesonderte Vergütung für eine zweite Baustelleneinrichtung oder Räumung erfolgt nicht.
Menge: 1,000 Psch

**1.12.0002 Baustelle räumen**
Baustelle von allen Geräten, Anlagen, Einrichtungen
und dgl. räumen.
Benutzte Flächen und Wege entsprechend dem
ursprünglichen Zustand herrichten.
Soweit nicht für bestimmte Leistungen für das Räumen
der Baustelle gesonderte Positionen im
Leistungsverzeichnis enthalten sind, gilt die Pauschale
für alle Leistungen dieses Abschnittes des
Leistungsverzeichnisses.
Menge: 1,000 Psch

**1.12.0003 Mobilen Bauzaun liefern, aufstellen**
Mobilzaunelemente liefern, aufstellen, vorhalten
Mobilzaunelemente als Bauzaun liefern, zur Sicherung
der Baustelle während der Bauzeit vorhalten, danach laden
und wieder abfahren.
Bauzaun auf befestigtem Untergrund, jedoch ohne Befestigung
im Untergrund aufstellen, für die Dauer der Bauzeit vorhalten
und später beseitigen. Ausführung als mobiler Bauzaun
mit Betonfuß, Zaunoberkante 2,00 m zusätzliche
Baustellenböcke zur Sicherung des unmittelbaren Baufeldes
Menge: 150,000 m

**1.12.0004 Stahlplatten vorhalten, verlegen**
Lastverteilungsplatten aus Stahl liefern und als
Schutzlage im Baustellenbereich verlegen, vorhalten
und nach Abschluß der Bautätigkeit räumen.

Typ:  Lastverteilungsplatte
Material:  Stahl
Grundfläche:  ca. 1x3m
Stärke:  ca. 8-10mm
Bereich:  Baustellenzufahrt
Unterlage:  Geotextil, 200g/qm
Menge: 50,000 m2

**1.12.0005 Schächte sichern**
Vorhandene Schächte vor Überfahren und Beschädigung
sichern!
Die Sicherung erfolgt durch ausreichend weiträumiges
Absperren oder durch die Sicherung mit einer
ausreichend belastbaren Stahlplatte.
Die Sicherung bleibt auch nach Ende der Abbrucharbeiten
bestehen!
Menge: 6,000 Stk

**1.12.0006 Abrechnungsdokumentation inkl. Bestandsplan anfertigen**
Abrechnungsdokumentation für alle Abschnitte wie folgt
zusammenstellen:

- Bautagebuch
- Aufmaße
- Massenzusammenstellung(Lieferscheine und Wiegekarten)
- Tagelohnnachweise
- Kalkulationsnachweise
- Qualitätsnachweise aller verwendeten Baustoffeund Materialien
- Eignungszeugnisse, Entsorgungsnachweise)
- Prüfprotokolle der Lastplattenversuche, der Rohrgrabenverdichtung
- Qualitätsnachweise aller verwendeten Baustoffe und Materialien
- Verdichtungsnachweise
- Entsorgungsnachweise
- Protokolle der Lastplattenversuche
- Bestandsplan anfertigen:
Herstellung eines Bestandsplanes (3-fach an AG) der Gesamtbaumaßnahme mit koordinatenmäßig erfaßten Lage - und Höhenpunkten (NN-Höhen):
vorhandene Kontrollschächte der Entwässerung
sonstige vorhandene Schächte, Schieber, Unterflur- und Oberflurhydranten und alle sonstigen oberirdischen Merkmale von Armaturen(OK Abdeckkappe)
Achshöhen, beidseitige Wegehöhen, Deckenhöhen,und Materialangaben zu den Flächen; Mauern, Böschungen Wall, Mulden, Durchlässe, Straßenabläufe, Hofabläufe, Rinnen, Zäune (Verlauf) und Angabe der Zaunhöhen,Baumstandorte, Abfallbehälter, Poller, Sitzbänke,Verkehrs- und Hinweisschilder, Betonblöcke, Fahrradständer u.a.Kabeltrassen, Aussenleuchten und Schaltkästen, Raumbildende Pflanzflächen (Nur Konturen) Trassen und Höhenlage der neu verlegten Entwässerungsleitungen/Drainagen incl. der Materialangaben und Fabrikatsbezeichnungen (Hersteller / Lieferant)

Bestandsplan von der der Gesamtbaumaßnahme mit koordinatenmäßig erfaßten Lage- und Höhenpunkten
anfertigen und dem AG 3-fach in analoger Form und 1-fach auf einem USB-Datenstick im DXF-Format und PDF-Format zu übergeben. Die Layerstruktur ist abzustimmen.

Die vorgenannten Anlagen sind im UTM-Koordinatensystem einzumessen, die Höhen sind auf NN zu beziehen.

Muster sind zur Zustimmung vorzulegen.

Das digitale Höhen-, Lage- und Längenaufmaß muß zur Abrechnung der Bauleistungen Verwendung finden und ist somit mit der Schlussrechnung als kolorierter Plan mit Eintragung der jeweiligen Positionsnummern einzureichen.
Menge: 1,000 Psch

**1.12.0007 Bestandsdokumente**
Zusammenstellung aller eingesetzten Bauteile
unter Angabe:

- des Herstellers
- des Typs/Bauart(Produktdatenblatt)
- der Bezugsquelle
- der Bedienungs- und Wartungsanweisung
- der statischen Berechnungen (Masten und Fundamente)

erstellen und Abgabe als Papierabzug zweifach sowie auf USB Datenstick im PDF-Format, spätestens zusammen mit den Schlussrechnungsunterlagen im Aktenordner einreichen und vorlegen.
Menge: 1,000 Psch

#### Titel 1.13 KG 599 Sonstige Maßnahmen in Außenanlagen

*Hinweis: HINWEIS: Stundenlohnarbeiten*
Stundenlohnarbeiten Text:

Stundenlohnarbeiten durch Arbeitskräfte und Geräte
nur auf Anordnungdes AG bzw. der BÜ ausführen.

Der Verrechnungssatz für die jeweilige Arbeitskraft
umfasst sämtliche Aufwendungen wie Lohn- und Gehaltskosten, Lohn- und Gehaltsnebenkosten, Zuschläge, lohngebundene und lohnabhängige Kosten, sonstige Sozialkosten,Gemeinkosten, Wagnis und Gewinn.
Erschwerniszuschläge sowie Zuschläge für Überstunden,
Nacht-, Sonntags- und Feiertagsarbeit werden nicht gesondert
vergütet.
Die Verrechnungssätze gelten unabhängig von der Anzahl
der abgerechneten Stunden.

Der Verrechnungssatz des jeweiligen Gerätes erfasst
sämtliche Kosten für den Einsatz der Geräte
(Vorhaltung, Betriebskosten etc.), einschließlich
Bedienungspersonal.
Der Verrechnungssatz gilt für das zum Zeitpunkt des
Abrufes einsatzbereit auf der Baustelle befindliche
Baugerät.
Abgerechnet wird nach tatsächlich geleisteten
Arbeitsstunden. Der Bieter erklärt, daß die
Verrechnungssätze (EUR/Arbeitsstunde) unter Beachtung
der preisrechtlichen Vorschriften ermittelt wurden und
unabhängig von der Anzahl der abzurechnenden Stunden gelten.

Stundenlohnzettel sind bei der Bauleitung unmittelbar,
spätestens wöchentlich, einzureichen.

Der Nachweis hat zu enthalten:
Name, Ausbildung, Tätigkeit, Arbeitszeit von bis und
Pausenzeiten.

Nicht unterschriebene Stundenzettel werden bei der
Abrechnung nicht anerkannt.

**1.13.0001 Werkpolier/Schachtmeister (BG I)**
Werkpolier/Schachtmeister (Berufsgruppe I).
Stundenlohnarbeiten durch Arbeitskräfte auf Anordnung
des AG ausführen.
Angeboten wird für die jeweilige Arbeitskraft ein
Verrechnungssatz, der sämtliche Aufwendungen enthält,
insbesondere den tatsächlichen Lohn einschl.
Vermögenswirksamer Leistungen mit den Zuschlägen für
Gemeinkosten (Sozialkassenbeiträge, Winterbauumlage und
dgl.) sowie Lohn- bzw. Gehaltsnebenkosten.
Zuschläge für Überstunden sind eingerechnet.
Menge: 10,000 h

**1.13.0002 Baufacharbeiter (BG V 2)**
wie vor, jedoch
Baufacharbeiter (Berufsgruppe V 2)
Menge: 15,000 h

**1.13.0003 Baufachwerker (BG VI)**
wie vor, jedoch
Baufachwerker (Berufsgruppe VI).
Menge: 15,000 h

**1.13.0004 Landschaftsgärtner, Facharbeiter**
Stundenverrechnungssatz einschließlich aller Nebenkosten für
die Arbeitsstunde eines Landschaftsgärtners, Facharbeiters
oder einer nachweislich entsprechend qualifizierten Arbeitskraft.
Menge: 10,000 h

*Hinweis: Gerätestunden*
Der An- und Abtransport der Geräte wird gesondert
vergütet.

Angeboten wird für das jeweilige Gerät ein Verrechnungssatz,
der sämtliche Aufwendungen für den Einsatz enthält,
insbesondere Gerätevorhalte und Betriebsstoffkosten
sowie sämtliche Zuschläge.

Der Verrechnungssatz gilt für das zum Zeitpunkt des
Abrufes einsatzbereit auf der Baustelle befindliche
Gerät oder Fahrzeug.

Abgerechnet wird nach tatsächlich geleisteten
Arbeitsstunden. Der Bieter erklärt, daß die
Verrechnungssätze (EUR/Arbeitsstunde) unter Beachtung
der preisrechtlichen Vorschriften ermittelt wurden und
unabhängig von der Anzahl
der abzurechnenden Stunden gelten.

Stundenlohnarbeiten sind nur auf besondere Anordnung
des Auftraggebers auszuführen.

**1.13.0005 LKW 8-12 to einschl. Fahrer/-in**
Einsatz eines LKW-Kippers
mit 8-12 to Nutzlast mit Fahrer/-in
Menge: 5,000 h

**1.13.0006 LKW >12 to einschl. Fahrer/-in**
Einsatz eines LKW-Kippers
mit >12 to Nutzlast mit Fahrer/-in
Menge: 5,000 h

**1.13.0007 Kompaktbagger mit Kettenfahrwerk einschl. Bedienung**
Kompaktbagger mit Kettenfahrwerk,
einschließlich Bedienung.
Menge: 5,000 h

**1.13.0008 Hydraulikbagger einschl. Bedienung**
Hydraulikbagger einschl. Bedienung,
Fahrwerk mit Bereifung.
Menge: 5,000 h

**1.13.0009 Minibagger bis 3,0 to einschl. Bedienung**
Einsatz eines Minibaggers bis 3,0 to
einschl. der Vorhaltung und Bedienung.
Menge: 5,000 h

**1.13.0010 Radlader einschl. Bedienung**
Radlader mit Bedienung,
Motorleistung 55 bis 88 kW.
Menge: 5,000 h

**1.13.0011 Kleingeräte (Rüttelplatte, Grabenstampfer, Motorflex u. ä.) einschl. Bedienung**
Kleingeräte (Rüttelplatte, Grabenstampfer,
Motorflex u. ä.) einschließlich Bedienung.
Menge: 5,000 h

### Los 2 Elektroanlagen - Aussenbeleuchtung

#### Titel 2.01 KG 556.1 Elektrische Anlagen Aussenbeleuchtung

*Hinweis: HINWEIS ZUR KALKULATION / ANGEBOTSABGABE*
Eine Baustelleneinrichtung wird nicht gesondert vergütet.

Kosten für An- und Abtransport sowie Bereitstellung von Geräten, Werkzeugen und sonstige Betriebsmitteln, die zur vertragsgemäßen Ausführung der Bauleistungen erforderlich sind, sind in die Einheitspreise einzukalkulieren.

*Hinweis: Einspeisung Außenbeleuchtung Technikraum KITA*
Die Einspeisung der Außenbeleuchtung in das KITA-gebäude (Technikraum) incl. Wanddurchführung, Kernbohrung, Abdichtung Verteilung / Schaltschrank im Technikraum ist nicht Bestandteil dieser Ausschreibung, sondern im Gewerk TGA erfasst.
Das Erdkabel wird aus dem Technikraum bis zur ersten Aussenleuchte vorgestreckt (Übergabepunkt)

Planung / Ausschreibung WIG Wittmack Ingenieurgesellschaft

**2.01.0001 Lichttechnische Planung**
Aufstellen der Ausführungsunterlagen, d.h.
Leitungsplan für die Stromverteilung / Schaltung / Sichehrheitsbeleuchtung als schematische Darstellung / Kabeltrassenplan und ggf. Fortschreibung der lichttechnischen Berechnung SITECO) zur Vorlage und Freigabe durch die Bauleitung.

Die Ausführungszeichnungen sind in 3-facher Ausfertigung,analog (Maßstab 1 : 250) und
digital (dwg / DXF-Datei) zu erstellen.

Das Fabrikat SITCO SL 21 micro wird bereits bauseits durch die Stadt Elmshorn über einen Rahmenvertrag mit den Stadtwerken im Stadtgebiet eingesetzt und ist daher aus Gründen der bauunterhaltung / Wartung auch für diese maßnahme vorgesehen.
Menge: 1,000 Psch

**2.01.0002 Suchgraben in Handschachtung**
Suchgraben in Handschachtung
bis 1,00 m Tiefe für das Auffinden
von Kabeln und Leitungen herstellen und
nach Feststellung wieder lagenweise mit Sand
verfüllen und verdichten.
Menge: 25,000 m3

**2.01.0003 Kabelgraben herstellen**
Kabelgraben herstellen
Kabelgraben in einer Tiefe von 0,70 m und einer Sohlbreite von 0,40 m im Boden der Bodenklassen 3 bis 5 (vergl. VOB DIN 18300) maschinell herstellen (Sohle steinfrei) und nach Verlegung der Kabel den Graben in Lagen bis 40 cm Stärke verfüllen und mit geeignetem Verdichtungsgerät bis zur absoluten Standfestigkeit verdichten. Einschl. Abfuhr des verdrängten Bodens und herstellen der erforderlichen Verbreiterungen für Muffen und Auslässe bei Versorgungsleitungen bis 1 kV, bei Formsteinen und Schutzrohren etc., soweit sie gleichzeitig mit dem Kabelgrabenaushub erstellt werden können.
Mit einzurechnen ist die Lieferung und der Einbau der Umhüllung des Kabels mit ca. 10 cm steinfreiem Sand (0/2 mm).
Menge: 450,000 m

**2.01.0004 Zulage, Kabelgraben in Handarbeit**
Zulage, Kabelgraben in Handarbeit
Kabelgraben wie vor, jedoch in Handarbeit im Bereich vorh. Ver- und Entsorgungsleitungen sowie im Bereich der Baumwurzeln, als Zulage zur Vorposition.
Menge: 50,000 m

**2.01.0005 Erdkabel NYY-J 5 x 10 mm² frei Baustelle liefern**
Erdkabel NYY-J 5 x 10 qmm frei Baustelle liefern.

Abgerechnet werden nur nachweislich verlegte Erdkabel.
Restmengen der Erdkabel auf Kabeltrommeln, die nicht
verlegt worden sind, werden nicht vergütet und sind vom
AN zurückzunehmen.
Menge: 525,000 m

**2.01.0006 Erdkabel NYY- J 5 x 10 mm² verlegen**
Kunststoff- Erdkabel NYY- J 5 x 10 mm² v nach Plan und örtlichen Angaben der Bauleitung in die erstellten Kabelgräben unter der Zulieferung eines Trassenwarnbandes höhen-
und fachgerecht verlegen.

Das Erdkabel ist betriebsfertig an die Verteilkästen in
den Masten, an der Verteilung und u.a. anzuschließen /
anzuklemmen.
Menge: 525,000 m

**2.01.0007 Gießharz-Abzweigmuffe für Erdkabel**
Gießharz-Abzweigmuffe für Erdkabel Nennquerschnitt Hauptkabel bis ca. 5 x 10 mm², mit allem erforderlichem Zubehör liefern sowie unter Berücksichtigung der Montageanleitung des Herstellers fachgerecht einbauen.
Menge: 1,000 Stk

**2.01.0008 Mastauf-/Ansatzleuchte Siteco SL 11 Mini liefern und montieren**
Mastauf-/Ansatzleuchte Siteco SL 11 Mini
Lichtverteilung: ST1.0a direktstrahlend asymmetrisch
Lichtlenkung: 3-Zonen Spiegelfacettenreflektor echtsilberbedampft,
Lichtfarbe: 3000K Warmweiß, CRI >80,
Lichttechnische Abdeckung: PMMA klar
Anschlussleistung 35,2W / 5110 Nettolumen,
Nachtabsenkung auf 50% über AstroDim (-2,0h/+5,0h),
Vorschaltgerät: Siteco Flexport Zhaga D4i IQSR mit NFC- und RFID-Funktion,
Stoßspannungsfestigkeit: 10kV (Common Mode); 6kV (Differential Mode),
2x Zhaga Buchse unterhalb der Leuchte und auf dem Leuchtendach,
Konstantlichtstromrückführung nach CLO 2.0 optimiert,
LED-Modul mit Bluetooth-Antenne zur drahtlosen Einstellung der Leuchte vom Boden aus ohne zusätzliche Montagetätigkeit per Siteco IQ-App,
thermische Trennung zwischen EVG und LED-Platine,
Leuchtengehäuse aus Aluminiumdruckguss ohne äußere Kühlrippen,
werkzeugloses Öffnen der Leuchte und werkzeugloser Komponententausch am Mast möglich,
LED-Modul ESD-gekapselt und thermisch vom Vorschaltgerät getrennt einzeln direkt am Mast tauschbar, wechselbare 2-Kammer Hohlprofildichtung, Neigungsverstellung in 5° Schritten möglich,
kombinierte Mastflansche für Auf- oder Ansatzmontage für 76,60 oder 42mm Mastzopfdurchmesser,
einschl. Anschlussleitung Gummileitung 2x1,5mm² mit 4,5m Leitungslänge vormontiert,
Gehäusefarbe: Siteco® eisenglimmer (DB 702S)
Abmessung der Leuchte: Länge 736mm, Breite: 174mm, Höhe 116mm (ohne Mastflansch)
Gewicht: 6,6kg / Windangriffsfläche: S = 0.04m²
Schutzart: IP65, Schutzklasse. SK II
Prüfzeichen: CE, VDE, ENEC
Bemessungslebensdauer: 100.000h bei UT= 25°C (L98/B10)
Art.-Nr.: 5XC2M31Y08HE000001-ZJCW
liefern und montieren.
Menge: 6,000 Stck

**2.01.0009 Mastauf-/Ansatzleuchte Siteco SL 11 Mini liefern und montieren**
Mastauf-/Ansatzleuchte Siteco SL 11 Mini
Leuchte SL11 Mini wie vor,
jedoch mit folgenden Änderungen:
Lichtverteilung: P1.0a direktstrahlend extrem asymmetrisch
Anschlussleistung 36,7W / 5.030 Nettolumen,
Art.-Nr.: 5XC2C31Y08HE000002-ZJCW
Liefern und montieren.
Menge: 11,000 Stck

**2.01.0010 Mastflansch für SL11 Leuchten**
Mastflansch für SL11 Leuchten
aus Aluminiumdruckguss für Zopfmaß 76mm,
passend für Leuchtenserie SL11
Gehäusefarbe: Siteco® eisenglimmer (DB 702S)
Gewicht: 0,7kg
Art.-Nr.: 5XC10108XM1
Liefern und montieren.
Menge: 17,000 Stk

**2.01.0011 Aufsatzmast Siteco Stahlrohr 4,0m Lph liefern und aufstellen**
Aufsatzmast Siteco Stahlrohr 4,0m Lph.
Mast aus konisch zulaufendem Stahlrohr, vollfeuerverzinkt,
Höhe über Boden: 4,0m, Erdstücklänge 800mm,
Zopfdurchmesser: 76mm, Fußdurchmesser: 129mm,
Wandstärke 3mm, innenliegende Tür mit dreikant-Verschluss,
2 St. Kabellöcher, Stahlmanschette angeschweißt,
pulverbeschichtet in Siteco® eisenglimmer (DB 702S)
inkl. Bodenplatte 250x250x3mm und Kantenschutz,
Art-Nr.: 5NY231740KM08-ZJCW
liefern und aufstellen.
Menge: 17,000 Stck

**2.01.0012 Kabelübergangskasten**
Kabelübergangskasten für
Mastinnendurchmesser ab 89mm,
Sicherungseinsätze 2xE14,
Klemmen: L1, L2, L3, N, PE
Abmessungen: 265*84*72mm (H*B*T),
Schutzart: IP 54,
Normung: DIN VDE 0660 Teil 505, DIN 43628
Art.-Nr.: 5NY70012XK-P0030357
liefern, montieren und betriebsfertig anschließen.
Menge: 17,000 Stk

**2.01.0013 Dämmerungsschalter liefern**
Dämmerungsschalter liefern,
montieren und anschließen.
Menge: 1,000 Stk

**2.01.0014 Anschluss an Beleuchtungsnetz**
Verlegtes Kabel an das vorh. Beleuchtungskabel bzw.
Verteilerkasten betriebsbereit anschließen,
einschl. Liefern von Kleinmaterial wie Muffen sowie
alle Erd- und Nebenarbeiten.
Menge: 1,000 Stk

**2.01.0015 Inbetriebnahme Beleuchtungsanlage**
Inbetriebnahme und Fuktionsprüfung der Beleuchtungsanlage
durch vorherige Abstimmung mit auftraggeberseitigem
Haustechniker, Schnittstellenabstimmung zum Anschluss
der jeweiligen Leuchten an auftraggeberseitiger
Leuchtenschaltung.
Beleuchtungsprobetermin bei Dämmerung und Dunkelheit
gemeinsam mit Auftraggeber und Haustechniker.
Menge: 1,000 Psch
